# SV-Kloetze_Feuerwehr Immekath
Angebotsaufforderung (GAEB 90, DA83)
DV-Nummer: 23-004
Währung: EUR
Auftraggeber: Stadt Klötze, , Schulplatz 1, 38486 Klötze

## HLS-Installationen
Datum: 02.02.26

*Hinweis*
A l l g e m e i n e  V o r b e m e r k u n g e n

Baubeschreibung
Standort

Der Standort befindet sich in 38486 Klötze, OT
Immekath, einer Einheitsgemeinde im
Altmarkkreis Salzwedel im Norden von Sachsen-Anhalt.
Das angrenzende Umfeld ist
geprägt durch einen im Norden gelegenen Vorflutgraben
(Achterbeeke), ein in Westen
angrenzendes Grundstück einer Agrargenossenschaft und
ein im Osten angrenzendes
Privatgrundstück mit Eingenheimbebauung.
Im Süden grenzt das Grundstück an die Immekather
Achterstraße, die als Anliegerstraße
ausgebaut ist.

Topografische Verhältnisse:
Das Gelände ist weitgehend eben und weist eine
durchschnittliche Höhe von ca. 50,50 m ü.
HN auf.

Anbindung an den Straßenverkehr:
Das Planungsgebiet wird über die Immekather
Achterstraße erschlossen. Immekath ist aus
Süden über die Kreisstraße K117 und aus Richtung
Norden über die Kreisstraße K1091
erreichbar. Die Belieferung der Baustelle ist über die
vorhandene südliche Zufahrt gegeben.

Das Grundstück ist unbebaut und unbefestigt.
Ein Baugrundgutachten liegt vor.
Nähere Angaben sind dem Baugrundgutachten zu entnehmen.

Belastungen /Immissionen/Kampfmittel:
Es liegen keine Erkenntnisse über eine Belastung der
Fläche mit Kampfmitteln vor. Es ist
davon auszugehen, dass keine Kampfmittel aufgefunden
werden.
Schädliche Baugrundverunreinigungen liegen gemäß
Baugrundgutachten nicht vor. Der
Baugrund wurde nach LAGA der Klasse Z1.1 zugeordnet.

Windlastzone: 2, Binnenland
Geländekategorie: II

*Hinweis*
Die Montage der nachfolgend beschriebenen Anlagen
erfolgt in einer Höhe von bis zu 4.80 m über dem
Gebäudefußboden.
Erforderliche Hebezeuge, Gerüste, Leitern oder
dergleichen sind in der Kalkulation zu berücksichtigen
und in
die Einheitspreise einzurechnen. Eine gesonderte
Vergütung erfolgt nicht.

### Titel 01 Sanitär

#### Bereich 01.01 Abwasseranlagen

**01.01.1 Anschluss herstellen Abwasser-Grundltg DN100 Steckmuffe PP-Rohr DN100**
Herstellen von Anschlüssen an Schmutzwasserleitungen im
Innenbereich einschl. Entfernen der provisorischen
Verschlüsse
und Beigabe des Dichtmaterials, einschl. kleiner
Nachstemmarbeiten und/oder Aushub von Füllmaterial
Durchmesser: DN110 - 125
Menge: 16,000 St

**01.01.2 Abwasserltg PP heißwasserbest. DN110**
*** Bezugsbeschreibung
Abwasserleitung aus PP-Rohr DIN EN 1451-1,
heißwasserbeständig, Verbindung mit Steckmuffe,
einschl.
Dichtringen, Verlegung in Gebäuden, Form- und
Verbindungsstücke werden gesondert vergütet,
Rohrbefestigungen werden gesondert vergütet,
Montagehöhe
über Gelände/Fußboden bis 3,5 m,
Nennweite: DN110
Menge: 28,000 m

**01.01.3 Wie vor, jedoch DN90**
*** wie Position 01.01.2
DN90
Menge: 22,000 m

**01.01.4 Wie vor, jedoch DN75**
*** wie Position 01.01.2
DN75
Menge: 6,000 m

**01.01.5 Wie vor, jedoch DN50**
*** wie Position 01.01.2
DN50
Menge: 23,000 m

**01.01.6 Bogen PP heißwasserbest. DN110**
*** Bezugsbeschreibung
Bogen, für Abwasserleitung aus PP-Rohr DIN EN 1451-1,
heißwasserbeständig,
Nennweite: DN110
Menge: 16,000 St

**01.01.7 Wie vor, jedoch DN90**
*** wie Position 01.01.6
DN90
Menge: 28,000 St

**01.01.8 Wie vor, jedoch DN75**
*** wie Position 01.01.6
DN75
Menge: 12,000 St

**01.01.9 Wie vor, jedoch DN50**
*** wie Position 01.01.6
DN50
Menge: 47,000 St

**01.01.10 Abzweig PP heißwasserbest. DN110**
*** Bezugsbeschreibung
Abzweig, für Abwasserleitung aus PP-Rohr DIN EN 1451-1,
heißwasserbeständig,
Nennweite: DN110
Menge: 5,000 St

**01.01.11 Wie vor, jedoch DN90**
*** wie Position 01.01.10
DN90
Menge: 8,000 St

**01.01.12 Wie vor, jedoch DN75**
*** wie Position 01.01.10
DN75
Menge: 5,000 St

**01.01.13 Wie vor, jedoch DN50**
*** wie Position 01.01.10
DN50
Menge: 6,000 St

**01.01.14 Übergangsstück PP heißwasserbest. DN110**
*** Bezugsbeschreibung
Übergangsstück, für Abwasserleitung aus PP-Rohr DIN EN
1451-1, heißwasserbeständig,
Nennweite: DN110
Menge: 6,000 St

**01.01.15 Wie vor, jedoch DN90**
*** wie Position 01.01.14
DN90
Menge: 4,000 St

**01.01.16 Wie vor, jedoch DN75**
*** wie Position 01.01.14
DN75
Menge: 6,000 St

**01.01.17 Rohraufhängung Stahl verz L bis 0,5m DN110**
*** Bezugsbeschreibung
Rohraufhängung, aus verzinktem Stahl, mit
schalldämmenden
Einlagen, Anforderungen entsprechend DIN 4109, Länge
Aufhängung bis 0,5 m, Befestigung über Gewindestäbe an
bauaufsichtlich zugelassenen Dübeln,
Befestigungsuntergrund
Mauerwerk, Rohr aus Kunststoff, DN110.
Menge: 34,000 St

**01.01.18 Wie vor, jedoch DN90**
*** wie Position 01.01.17
DN90
Menge: 29,000 St

**01.01.19 Wie vor, jedoch DN75**
*** wie Position 01.01.17
DN75
Menge: 8,000 St

**01.01.20 Wie vor, jedoch DN50**
*** wie Position 01.01.17
DN50
Menge: 22,000 St

**01.01.21 Dünnbett-Bodenablauf DN 50/DN 70, 150 x 150 mm**
*** Bedarfsposition ohne GB
Dünnbett Bodenablauf nach DIN EN 1253. Ablaufgehäuse
aus
Polypropylen, mit Flansch,
um 180° schwenkbarem Zulauf DN 50,
herausnehmbarem Geruch- und Reinigungsverschluss,
Bauschutzdeckel und Tragring. Ablaufstutzen DN 50/DN 70
seitlich, mit Doppelkugelgelenk verstellbar von 0-55°,
Ablaufleistung: DN 50 0,96 l/s, DN 70 0,87 l/s.
Aufstockelement für Entwässerungsstellen in
Dünnbett-Bodenaufbauten zum sicheren Anschluss an
Verbund- und Bahnenabdichtungen gemäß DIN 18534. Mit
Vlies-kaschiertem Flansch, Rahmenverlängerung aus ABS,
Matte zur Verstärkung der Abdichtschicht,
seitenverstellbarer
(+/-5,5 mm) Rahmenaufnahme, Distanzring für die
Trittschallentkopplung und Rückstaudichtung.
Aufsatz mit Aufsatzverlängerung aus ABS, stufenlos bis
zu 40 mm höhenverstellbar
, Rahmen und Rost aus Edelstahl 1.4301, 150 x 150 mm,
+/- 8 mm seitenverstellbar,
Belastungsklasse K 3 (300 kg)
Hersteller/Typ '
....................................................'
vom Bieter einzutragen
Menge: 1,000 St

**01.01.22 Anschluss an Strangentlüftungshaube DN100**
*** Bedarfsposition ohne GB
Anschluss an bauseits montierte Strangentlüftungshaube
aus
Kunststoff, DN100 durch Steckmuffenverbindung, mit
PP-Rohr
DIN EN 1451-1, einschl. Anschlussformstück und
Dichtungsmittel
Menge: 1,000 St

**01.01.23 Strangentlüftungshauben, DN100, Dachneigung 25°**
Strangentlüftungshauben für geneigte Dachfläche, zur
Schmutzwasserentlüftung, aus schlagregenfestem
Polypropylen, UV-stabilisiert, schlagregensichere
Ausblashaube, äußerst geringe Druckverluste und
werkzeuglose Revisionsmöglichkeit am Haubenkopf,
sturmsichere Befestigung unter Dach mit
Befestigungsschellen,
zum bauseitigem Einbau liefern einschließlich
nachträglichen
Anschluss herstellen
Größe:  DN100
Dachneigung: 25-35°
Menge: 2,000 St

**01.01.24 Strangentlüftungshaube Schmutzwasser DN100**
Flachdachhaube zweiteilig, zur Schmutzwasserentlüftung
Bestehend aus:
Dachhaubenkopf aus Stahlblech mit
Spezial-Aluminium-Zinkbeschichtung, außen und innen
pulverbeschichtet mit Regenhaube zur Abdeckung von
Dachdichtungsbahn und Spannband.
Standrohr: doppelwandig mit eingeschlossener
PUR-Isolierung
und Flansch mit Mörteleinfüllöffnung.
Rohranschlusslänge:
unter Flansch 300 mm zum direkten Anschluss von
Schmutzwasser-Rohrleitung.
Material:
außen - Stahlblech mit
Spezial-Aluminium-Zinkbeschichtung,
innen - Kunststoffrohr (HT).
Qualitätsmerkmale: korrosions- und UV-beständig.
Befestigung: ausschließlich vom Dach
Farbe: schwarz
Standrohrlänge: 650 mm
zum bauseitigen Einbau liefern einschließlich
nachträglichen
Anschluss herstellen

Fabrikat/Typ:
'............................................'
vom Bieter einzutragen
Menge: 1,000 St

**01.01.25 Schiebeflansch für Flachdachhaube**
Schiebeflansch für Flachdachhaube
stufenlos über Standrohr stülpbar,
zum bauseitigen Einbau liefern
umlaufender Flansch 120 mm
DN 100
Menge: 1,000 St

**01.01.26 Reinigungsrohr PP heißwasserbest. DN110**
*** Bezugsbeschreibung
Reinigungsrohr mit Verschlussdeckel, Deckel rund, für
Abwasserleitung aus PP-Rohr DIN EN 1451-1,
heißwasserbeständig,
Nennweite: DN110
Menge: 3,000 St

**01.01.27 Wie vor, jedoch DN90**
*** Bedarfsposition ohne GB
*** wie Position 01.01.26
DN90
Menge: 1,000 St

**01.01.28 Schalldämmung Rohr Kunststofffolie D 4mm DN100**
*** Bezugsbeschreibung
Schalldämmung an Rohrleitung, aus Kunststofffolie, als
Schlauch, Dicke 4 mm,
Nennweite: DN100
Menge: 8,000 m

**01.01.29 Wie vor, jedoch DN90**
*** wie Position 01.01.28
DN90
Menge: 22,000 m

**01.01.30 Wie vor, jedoch DN75**
*** wie Position 01.01.28
DN75
Menge: 6,000 m

**01.01.31 Wie vor, jedoch DN50**
*** wie Position 01.01.28
DN50
Menge: 23,000 m

**01.01.32 Tropfwasser-Siphon DN50**
Tropfwasser-Siphon DN50 nach DIN EN 274
mit Auffangtrichter, Ablaufbogen und
verstellbarem Kugelgelenk, inkl. Wandrosette
Menge: 5,000 St

**01.01.33 UP-Geruchverschluss HT-PP DN50**
Unterputz-Geruchverschluss, für Abwasserleitung aus
PP-Rohr
DIN EN 1451-1, heißwasserbeständig,
Nennweite: DN 50
Menge: 1,000 St

**01.01.34 Belüftungsventil Klasse BI DN90**
Belüftungsventil DIN EN 12380 für Abwasserleitungen,
oberhalb
der Rückstauebene, Klasse B I, von -20 Grad C bis +60
Grad C,
Nennweite: DN 90
Hersteller/Typ '
....................................................'
vom Bieter einzutragen
Menge: 1,000 St

**01.01.35 Entwässerungsrinne 8600 mm**
Entwässerungsrinne V 100 S Multiline entsprechend DIN
EN
1433 und DIN V 19580 mit schraubloser
Sicherheitsarretierung
mit allgemeiner bauaufsichtlicher Zulassung, mit
integriertem
Kantenschutz aus verzinktem Stahl aus Frost / Tausalz
beständigem ACO Polymerbeton,
Nennweite  : 10,0 cm,
Baulänge  : 860,0 cm,
Baubreite  : 13,5 cm,
Bauhöhe  : 15,0 cm
Sohlengefälle : ohne,
  ausgeführt als Verdunstungsrinne
flüssigkeitsdicht bis Oberkante Rinnenelement,
Abdeckung mit Arretierung, nach DIN EN 1433,

Komplett als Rinne, Gesamtlänge 8600,0 m mit:
- 6 Stck. Rinnelement, Stirnseiten offen
- 1 Stck. Rinnelement, Stirnseiten offen,
  als Passstück ausbilden
- 2 Stck. Rinnelement, mit geschlossener Stirnseite,
- 8 Stck. Maschenrost Stahl verzinkt, MW 25x12,5mm
Kl.D400
- 8 Stck. Maschenrost Stahl verzinkt, MW 25x12,5mm
Kl.D400
  als Passstück ausbilden
Fabrikat : ACO DRAIN®
Typ : V 100 S Multiline
oder gleichwertig
Hersteller/Typ '
....................................................'
vom Bieter einzutragen
Menge: 2,000 St

**01.01.36 Entwässerungsrinne 7000 mm**
Entwässerungsrinne V 100 S Multiline entsprechend DIN
EN
1433 und DIN V 19580 mit schraubloser
Sicherheitsarretierung
mit allgemeiner bauaufsichtlicher Zulassung, mit
integriertem
Kantenschutz aus verzinktem Stahl aus Frost / Tausalz
beständigem ACO Polymerbeton,
Nennweite  : 10,0 cm,
Baulänge  : 700,0 cm,
Baubreite  : 13,5 cm,
Bauhöhe  : 15,0 cm
Sohlengefälle : ohne,
  ausgeführt als Verdunstungsrinne
flüssigkeitsdicht bis Oberkante Rinnenelement,
Abdeckung mit Arretierung, nach DIN EN 1433,

Komplett als Rinne, Gesamtlänge 8600,0 m mit:
- 5 Stck. Rinnelement, Stirnseiten offen
- 2 Stck. Rinnelement, mit geschlossener Stirnseite,
- 7 Stck. Maschenrost Stahl verzinkt, MW 25x12,5mm
Kl.D400
Hersteller/Typ '
....................................................'
vom Bieter einzutragen
Menge: 1,000 St

#### Bereich 01.02 Rohrleitungen

**01.02.1 Anschluss an bestehende Versorgungsleitg DN50**
Anschluss an bestehende Versorgungsleitung herstellen,
einschließlich Zuliefern von Anschluss- und
Dichtungsmaterial sowie entfernen provisorischer
Verschlüsse (Gewindestopfen oder dergleichen)
Durchmesser: bis DN 40
Menge: 5,000 St

**01.02.2 Trinkwasser-Druckrohr, 25 x 1,8 mm**
*** Bezugsbeschreibung
Trinkwasser-Druckrohr PE 100 (PE-HD), geprüft nach DIN
8074/8075 mit DVGW-Zulassung, zur dauerhaften
oberirdischen und unterirdischen Verlegung,
Farbe:  schwarz mit blauen Längststreifen
SDR:  17
PN:  10
TN.:  80 °C
Aussen-Durchmesser: 25 mm
Wandstärke:  1,8 mm
Hersteller/Typ '
....................................................'
vom Bieter einzutragen
Menge: 1,000 m

**01.02.3 Trinkwasser-Druckrohr, 40 x 2,4 mm**
*** wie Position 01.02.2
Aussen-Durchmesser: 40 mm
Wandstärke:  2,4 mm
Menge: 3,000 m

**Ausführungsbeschreibung 0001 *** Mehrschichtverbundrohre *****
* Mehrschichtverbundrohre ****
Das Versorgungssystem bestehend aus
Metallverbundrohr in den Abmessungen d16 - 75 mm und
Polybuten Rohr in den Abmessungen d16 - 25 mm, geprüft
nach DVGW Arbeitsblatt W 534: Ausgabe Mai 2004 mit dem
Nachweis "undicht im unverpressten Zustand".

Systemkomponenten:

- Systemrohr ML, besteht aus Polyethylen erhöhter
Temperaturbeständigkeit (PE-RT II), einem stumpf
verschweißtem Tragrohr aus Aluminium und einer äußeren
Schutzschicht aus Polyethylen erhöhter
Temperaturbeständigkeit (PE-RT II), Rohrenden
hygienisch
verschlossen.

- Pressfittings aus Kunststoff (PPSU) mit variablen
Pressindikator bzw. aus bleifreiem Metall (Rotguss,
Siliziumbronze und Edelstahl), mit Verschlusskappe.

Für das ausgeschriebene Produkt liegt eine
Haftungsübernahmevereinbarung zwischen dem Hersteller
und dem ZVSHK bzw. dem BTGA vor.

*Hinweis*
Die Rohre sind so zu verlegen, dass sie sich ohne
Schäden zu verursachen, ausdehnen können. Neben- und
übereinanderlaufende und sich kreuzende Rohre dürfen
sich auch bei Dehnung nicht berühren. Desweiteren
müssen Bedienungstüren und Kontrollklappen frei
zugänglich und zu bedienen sein. Bei parallel verlegten
Rohrleitungen ist der Rohrabstand so zu wählen, dass
die Rohre entsprechend der durch gültige Richtlinien
und Verordnungen vorgeschriebenen Stärken gedämmt
werden können. Bei Leitungsdurchführungen durch Decken
und Wände sind die Belange des Schall-, Wärme- und
Brandschutzes sowie der Dichtheit zu berücksichtigen.

**01.02.4 Verbundrohr 16x2,0 mm**
*** Bezugsbeschreibung
Mehrschicht-Verbundrohr wie in
Ausführungsbeschreibung beschrieben,
liefern und montieren
Abmessung : 16x2,0 mm
Max. Befestigungsabstand: 1,2 m

Hersteller/Typ
'..................................'
vom Bieter einzutragen
(gilt für alle nachfolgenden Systempositionen)
Menge: 12,000 m

**01.02.5 Verbundrohr 20x2,0 mm**
*** wie Position 01.02.4
liefern und montieren
Abmessung : 20x2,0 mm
Max. Befestigungsabstand: 1,3 m
Menge: 59,000 m

**01.02.6 Verbundrohr 25x2,5 mm**
*** wie Position 01.02.4
liefern und montieren
Abmessung : 25x2,55 mm
Max. Befestigungsabstand: 1,5 m
Menge: 42,000 m

**01.02.7 Verbundrohr 32x2,8**
*** wie Position 01.02.4
liefern und montieren
Abmessung : 32x2,8 mm
Max. Befestigungsabstand: 1,6 m
Menge: 24,000 m

**01.02.8 Verbundrohr 40x3,0**
*** wie Position 01.02.4
liefern und montieren
Abmessung : 40x3,0 mm
Max. Befestigungsabstand: 2,0 m
Menge: 3,000 m

**01.02.9 Verbundrohr 50x3,8**
*** wie Position 01.02.4
liefern und montieren
Abmessung : 50x3,8 mm
Max. Befestigungsabstand: 2,0 m
Menge: 7,000 m

**01.02.10 Rohraufhängung 16x2,0 mm**
Rohraufhängung, aus verzinktem Stahl, mit
schalldämmenden
Einlagen, Anforderungen entsprechend DIN 4109,
Temperaturbereich - 40 bis + 110 Grad C, Länge
Aufhängung
bis 0,5 m, Befestigung über Gewindestäbe an
bauaufsichtlich
zugelassenen Dübeln, einschl. Bohrarbeiten,
Rohrabmessung 16x2,0 mm, Trinkwasser
Menge: 12,000 St

**01.02.11 Rohraufhängung 20x2,0 mm**
Wie Position 01.02.10, jedoch:
Rohrabmessung 20x2,0 mm
Menge: 49,000 St

**01.02.12 Rohraufhängung 25x2,5 mm**
Wie Position 01.02.10, jedoch:
Rohrabmessung 25x2,5 mm
Menge: 30,000 St

**01.02.13 Rohraufhängung 32x2,8 mm**
Wie Position 01.02.10, jedoch:
Rohrabmessung 32x2,8 mm
Menge: 18,000 St

**01.02.14 Rohraufhängung 40x3,0 mm**
Wie Position 01.02.10, jedoch:
Rohrabmessung 40x3,0 mm
Menge: 2,000 St

**01.02.15 Rohraufhängung 50x3,8 mm**
Wie Position 01.02.10, jedoch:
Rohrabmessung 50x3,8 mm
Menge: 5,000 St

**Ausführungsbeschreibung 0002 Pressfitting-System**
*Pressfitting-System*
Pressfittings aus Kunststoff (PPSU) mit variablen
Pressindikator,
Übergangsstücke Außen- und Innengewinde nach DIN EN
10226-1

**01.02.16 Kupplung 16-16**
*** Bezugsbeschreibung
Kunststoff (PPSU)-Pressfitting wie vor beschrieben,
Kupplung 16-16
Menge: 1,000 St

**01.02.17 Kupplung 20-20**
Kunststoff (PPSU)-Pressfitting wie vor beschrieben,
Kupplung 20-20
Menge: 6,000 St

**01.02.18 Kupplung 25-25**
Kunststoff (PPSU)-Pressfitting wie vor beschrieben,
Kupplung 25-25
Menge: 5,000 St

**01.02.19 Kupplung 32-32**
Kunststoff (PPSU)-Pressfitting wie vor beschrieben,
Kupplung 32-32
Menge: 2,000 St

**01.02.20 Kupplung 40-40**
Kunststoff (PPSU)-Pressfitting wie vor beschrieben,
Kupplung 40-40
Menge: 1,000 St

**01.02.21 Kupplung 50-50**
Kunststoff (PPSU)-Pressfitting wie vor beschrieben,
Kupplung 50-50
Menge: 1,000 St

**01.02.22 Winkel 16-16**
Kunststoff (PPSU)-Pressfitting wie vor beschrieben,
Winkel 16 mm
Menge: 32,000 St

**01.02.23 Winkel 20-20**
Kunststoff (PPSU)-Pressfitting wie vor beschrieben,
Winkel 20 mm
Menge: 106,000 St

**01.02.24 Winkel 25-25**
Kunststoff (PPSU)-Pressfitting wie vor beschrieben,
Winkel 25 mm
Menge: 72,000 St

**01.02.25 Winkel 32-32**
Kunststoff (PPSU)-Pressfitting wie vor beschrieben,
Winkel 32 mm
Menge: 16,000 St

**01.02.26 Winkel 40-40**
Kunststoff (PPSU)-Pressfitting wie vor beschrieben,
Winkel 40 mm
Menge: 8,000 St

**01.02.27 Winkel 50-50**
Kunststoff (PPSU)-Pressfitting wie vor beschrieben,
Winkel 50 mm
Menge: 18,000 St

**01.02.28 T-Stück 16-16-16**
Kunststoff (PPSU)-Pressfitting wie vor beschrieben,
T-Stück 16x16x16 mm
Menge: 1,000 St

**01.02.29 T-Stück 20-16-20**
Kunststoff (PPSU)-Pressfitting wie vor beschrieben,
T-Stück 20x16x20 mm
Menge: 1,000 St

**01.02.30 T-Stück 20-20-20**
Kunststoff (PPSU)-Pressfitting wie vor beschrieben,
T-Stück 20x20x20 mm
Menge: 6,000 St

**01.02.31 T-Stück 25-16-25**
Kunststoff (PPSU)-Pressfitting wie vor beschrieben,
T-Stück 25x16x25 mm
Menge: 1,000 St

**01.02.32 T-Stück 25-25-20**
Kunststoff (PPSU)-Pressfitting wie vor beschrieben,
T-Stück 25x25x20 mm
Menge: 1,000 St

**01.02.33 T-Stück 25-25-25**
Kunststoff (PPSU)-Pressfitting wie vor beschrieben,
T-Stück 25x25x25 mm
Menge: 8,000 St

**01.02.34 T-Stück 32-32-16**
Kunststoff (PPSU)-Pressfitting wie vor beschrieben,
T-Stück 32x32x16 mm
Menge: 1,000 St

**01.02.35 T-Stück 32-32-32**
Kunststoff (PPSU)-Pressfitting wie vor beschrieben,
T-Stück 32x32x32 mm
Menge: 1,000 St

**01.02.36 T-Stück 40-32-40**
Kunststoff (PPSU)-Pressfitting wie vor beschrieben,
T-Stück 40x32x40 mm
Menge: 1,000 St

**01.02.37 T-Stück 50-50-20**
Kunststoff (PPSU)-Pressfitting wie vor beschrieben,
T-Stück 50x50x20 mm
Menge: 5,000 St

**01.02.38 T-Stück 50-50-40**
Kunststoff (PPSU)-Pressfitting wie vor beschrieben,
T-Stück 50x50x40 mm
Menge: 1,000 St

**01.02.39 Übergangsnippel 20-R1/2"MT**
Kunststoff (PPSU)-Pressfitting wie vor beschrieben,
Übergangsnippel 20 mm-R1/2"MT
Menge: 16,000 St

**01.02.40 Übergangsnippel 20-R1"AG**
Kunststoff (PPSU)-Pressfitting wie vor beschrieben,
Übergangsnippel 20 mm-R1"AG
Menge: 2,000 St

**01.02.41 Übergangsnippel 25-R1/2"MT**
Kunststoff (PPSU)-Pressfitting wie vor beschrieben,
Übergangsnippel 25 mm-R1/2"MT
Menge: 8,000 St

**01.02.42 Übergangsnippel 32-R1"AG**
Kunststoff (PPSU)-Pressfitting wie vor beschrieben,
Übergangsnippel 32 mm-R1"AG
Menge: 4,000 St

**01.02.43 Übergangsnippel 40-R11/4"AG**
Kunststoff (PPSU)-Pressfitting wie vor beschrieben,
Übergangsnippel 40 mm-R11/4"AG
Menge: 3,000 St

**01.02.44 Übergangsmuffe 20-Rp1/2"FT**
Menge: 1,000 St

**01.02.45 Doppelanschlusswinkel 16-15-16**
*** wie Position 01.02.16
Material: bleifreier Rotguss
Rohrinnengewinde kegelig 1/2"
Doppelanschlusswinkel 16 - 16
Menge: 6,000 St

**01.02.46 Doppelanschlusswinkel 20-15-20**
*** wie Position 01.02.16
Material: bleifreier Rotguss
Rohrinnengewinde kegelig 1/2"
Doppelanschlusswinkel 20 - 20
Menge: 14,000 St

**01.02.47 Bezeichnungsschild**
Bezeichnungsschild mit Befestigung, einschl.
dauerhafter Beschriftung mittels Beschriftungsgerät,
graviert oder geprägt, Schildmaß 120 x 60 mm,
Menge: 12,000 St

**01.02.48 Rohrkennzeichnungsband**
Rohrkennzeichnungsband, nach DIN 2403, mit
Richtungspfeil, selbstklebend, temperaturbeständig bis
60 °C, Text in Abstimmung mit Bauleitung
Menge: 4,000 m

**01.02.49 Installationsschiene f. Rohrbefestigung 27/18**
Montageschiene als offenes Kastenprofil aus 1,25 mm
dickem, verzinktem Stahl mit Loch/Langlochabständen von
25 mm zur Befestigung von Rohrleitungen,
Hilfskonstruktionen
und dergleichen
liefern und montieren,
Größe : 27/18 mm
Menge: 16,000 m

**01.02.50 Installationsschiene f. Rohrbefestigung 38/40**
Montageschiene als offenes Kastenprofil aus 2,0 mm
dickem, verzinktem Stahl mit Loch/Langlochabständen von
25 mm zur Befestigung von Rohrleitungen,
Hilfskonstruktionen und dergleichen
liefern und montieren,
Größe : 38/40 mm
Menge: 12,000 m

**01.02.51 Form-/Hohlprofilstahlkonstruktion Stahl verz**
Form-/Hohlprofilstahlkonstruktion, aus verzinktem
Stahl, für
Stütz-, Hänge-, Trag- und Sonderbefestigung,
schallentkoppelt
gelagert, als zusätzlich erforderliche Konstruktionen
für die
Befestigung der Rohrschellen, Rohrträger,
Sanitärobjekte und
dergleichen sowie für die Herstellung von statischen
Sonderkonstruktionen den Erfordernissen entsprechend
montieren einschl. aller erforderlichen Schraub- und
Schweissverbindungen, Boh- rungen und Befestigungen,
der rechnerische Nachweis der Tragfähigkeit ist auf
Verlangen
vorzulegen.
Menge: 20,000 kg

#### Bereich 01.03 Wärmedämmung

**Ausführungsbeschreibung 0003 Dämmung der Kaltwasserleitungen 20 mm MiWo**
*Dämmung der Kaltwasserleitungen 20 mm MiWo*
Dämmung der Kaltwasserleitungen gegen Schwitzwasser,
entsprechend DIN 1988 T2, DIN 18421 und DIN 4140;
Ausführung mit Mineralfaserrohrschalen aus konzentrisch
gewickelter Steinwolle mit einer gitternetzverstärkten,
reißfesten Alu-Sandwich-Folie mit selbstklebender
Überlappung (Längsnaht) kaschiert, (nichtbrennbar A2
nach DIN 4102), einseitig aufgeschlitzt, zur leichteren
Montage auf der Innenwand eingesägt, Rundstöße mit 100
mm breitem selbstklebendem Alu-Folienband abgeklebt,
komplett einschließlich aller Formstücke

**01.03.1 Schwitzw-Dämmung 20 mm, DN 15**
*** Bezugsbeschreibung
Dämmung wie vor beschrieben,
Mind.-Dämmstärke : 20 mm
Wärmeleitfähigk. : 0,035 W/mK
Rohrmaterial : Verbundrohr
für Rohr-Ø  : DN 15
Menge: 12,000 m

**01.03.2 Schwitzw-Dämmung 20 mm, DN 15, Bogen**
*** wie Position 01.03.1
Bogen : DN 15
Menge: 38,000 St

**01.03.3 Schwitzw-Dämmung 20 mm, DN 15, T-Stück**
*** wie Position 01.03.1
T-Stück : DN 15
Menge: 3,000 St

**01.03.4 Schwitzw-Dämmung 20 mm, DN 20**
*** Bezugsbeschreibung
Dämmung wie vor beschrieben,
Mind.-Dämmstärke : 20 mm
Wärmeleitfähigk. : 0,035 W/mK
Rohrmaterial : Verbundrohr
für Rohr-Ø  : DN 20
Menge: 8,000 m

**01.03.5 Schwitzw-Dämmung 20 mm, DN 20, Bogen**
*** wie Position 01.03.4
Bogen : DN 20
Menge: 12,000 St

**01.03.6 Schwitzw-Dämmung 20 mm, DN 20, T-Stück**
*** wie Position 01.03.4
T-Stück : DN 20
Menge: 7,000 St

**01.03.7 Schwitzw-Dämmung 20 mm, DN 25**
*** Bezugsbeschreibung
Dämmung wie vor beschrieben,
Mind.-Dämmstärke : 20 mm
Wärmeleitfähigk. : 0,035 W/mK
Rohrmaterial : Verbundrohr
für Rohr-Ø  : DN 25
Menge: 26,000 m

**01.03.8 Schwitzw-Dämmung 20 mm, DN 25, Bogen**
*** wie Position 01.03.7
Bogen : DN 25
Menge: 52,000 St

**01.03.9 Schwitzw-Dämmung 20 mm, DN 25, T-Stück**
*** wie Position 01.03.7
T-Stück : DN 25
Menge: 9,000 St

**01.03.10 Schwitzw-Dämmung 20 mm, DN 32**
Dämmung wie vor beschrieben,
Mind.-Dämmstärke : 20 mm
Wärmeleitfähigk. : 0,035 W/mK
Rohrmaterial : Verbundrohr
für Rohr-Ø  : DN 32
Menge: 2,000 m

**01.03.11 Schwitzw-Dämmung 20 mm, DN 40**
*** Bezugsbeschreibung
Dämmung wie vor beschrieben,
Mind.-Dämmstärke : 20 mm
Wärmeleitfähigk. : 0,035 W/mK
Rohrmaterial : Verbundrohr
für Rohr-Ø  : DN 40
Menge: 4,000 m

**01.03.12 Schwitzw-Dämmung 20 mm, DN 40, Bogen**
*** wie Position 01.03.11
Bogen : DN 40
Menge: 1,000 St

**01.03.13 Schwitzw-Dämmung 20 mm, DN 40, T-Stück**
*** wie Position 01.03.11
T-Stück : DN 40
Menge: 1,000 St

**01.03.14 Schwitzw-Dämmung 30 mm, DN 12**
*** Bezugsbeschreibung
Dämmung wie vor beschrieben,
Mind.-Dämmstärke : 30 mm
Wärmeleitfähigk. : 0,035 W/mK
Rohrmaterial : Verbundrohr
für Rohr-Ø  : DN 12
Menge: 8,000 m

**01.03.15 Schwitzw-Dämmung 30 mm, DN 12, Bogen**
*** wie Position 01.03.14
Bogen : DN 12
Menge: 4,000 St

**01.03.16 Schwitzw-Dämmung 30 mm, DN 12, T-Stück**
*** wie Position 01.03.14
T-Stück : DN 12
Menge: 3,000 St

**01.03.17 Schwitzw-Dämmung 30 mm, DN 15**
Dämmung wie vor beschrieben,
Mind.-Dämmstärke : 30 mm
Wärmeleitfähigk. : 0,035 W/mK
Rohrmaterial : Verbundrohr
für Rohr-Ø  : DN 15
Menge: 2,000 m

**01.03.18 Schwitzw-Dämmung 30 mm, DN 20**
*** Bezugsbeschreibung
Dämmung wie vor beschrieben,
Mind.-Dämmstärke : 30 mm
Wärmeleitfähigk. : 0,035 W/mK
Rohrmaterial : Verbundrohr
für Rohr-Ø  : DN 20
Menge: 4,000 m

**01.03.19 Schwitzw-Dämmung 30 mm, DN 20, Bogen**
*** wie Position 01.03.18
Bogen : DN 20
Menge: 12,000 St

**01.03.20 Schwitzw-Dämmung 30 mm, DN 20, T-Stück**
*** wie Position 01.03.18
T-Stück : DN 20
Menge: 1,000 St

**Ausführungsbeschreibung 0004 Dämmung der Kaltwasserleitungen 20 mm MiWo + Folie**
*Dämmung der Kaltwasserleitungen 20 mm MiWo + Folie*
Dämmung der Kaltwasserleitungen gegen Schwitzwasser,
entsprechend DIN 1988 T2, DIN 18421 und DIN 4140;
Ausführung mit Mineralfaserrohrschalen aus konzentrisch
gewickelter Steinwolle mit einer gitternetzverstärkten,
reißfesten Alu-Sandwich-Folie mit selbstklebender
Überlappung (Längsnaht) kaschiert, (nichtbrennbar A2
nach DIN 4102), einseitig aufgeschlitzt, zur leichteren
Montage auf der Innenwand eingesägt, Rundstöße mit 100
mm breitem selbstklebendem Alu-Folienband abgeklebt,
komplett einschließlich aller Formstücke,
sowie einer Ummantelung aus grauer Folie
gemäß DIN 4102 (schwer entflammbar), einschl.
vorgefertigter tiefgezogener Bogenformstücke sowie
Endmanschetten, Stoßstellen mit Nieten bzw.
Klebeverbund

**01.03.21 Schwitzw-Dämmung 20 mm, DN 15**
*** Bezugsbeschreibung
Dämmung wie vor beschrieben,
Mind.-Dämmstärke : 20 mm
Wärmeleitfähigk. : 0,035 W/mK
Rohrmaterial : Verbundrohr
für Rohr-Ø  : DN 15
Menge: 51,000 m

**01.03.22 Schwitzw-Dämmung 20 mm, DN 15, Bogen**
*** wie Position 01.03.21
Bogen : DN 15
Menge: 68,000 St

**01.03.23 Schwitzw-Dämmung 20 mm, DN 20**
*** Bezugsbeschreibung
Dämmung wie vor beschrieben,
Mind.-Dämmstärke : 20 mm
Wärmeleitfähigk. : 0,035 W/mK
Rohrmaterial : Verbundrohr
für Rohr-Ø  : DN 20
Menge: 36,000 m

**01.03.24 Schwitzw-Dämmung 20 mm, DN 20, Bogen**
*** wie Position 01.03.23
Bogen : DN 20
Menge: 60,000 St

**01.03.25 Schwitzw-Dämmung 20 mm, DN 25**
*** Bezugsbeschreibung
Dämmung wie vor beschrieben,
Mind.-Dämmstärke : 20 mm
Wärmeleitfähigk. : 0,035 W/mK
Rohrmaterial : Verbundrohr
für Rohr-Ø  : DN 25
Menge: 20,000 m

**01.03.26 Schwitzw-Dämmung 20 mm, DN 25, Bogen**
*** wie Position 01.03.25
Bogen : DN 25
Menge: 16,000 St

**01.03.27 Schwitzw-Dämmung 20 mm, DN 32**
*** Bezugsbeschreibung
Dämmung wie vor beschrieben,
Mind.-Dämmstärke : 20 mm
Wärmeleitfähigk. : 0,035 W/mK
Rohrmaterial : Verbundrohr
für Rohr-Ø  : DN 32
Menge: 45,000 m

**01.03.28 Schwitzw-Dämmung 20 mm, DN 32, Bogen**
*** wie Position 01.03.27
Bogen : DN 32
Menge: 24,000 St

**01.03.29 Schwitzw-Dämmung 20 mm, DN 32, T-Stück**
*** wie Position 01.03.27
T-Stück : DN 32
Menge: 2,000 St

**01.03.30 Schwitzw-Dämmung 20 mm, DN 40**
*** Bezugsbeschreibung
Dämmung wie vor beschrieben,
Mind.-Dämmstärke : 20 mm
Wärmeleitfähigk. : 0,035 W/mK
Rohrmaterial : Verbundrohr
für Rohr-Ø  : DN 40
Menge: 8,000 m

**01.03.31 Schwitzw-Dämmung 20 mm, DN 40, Bogen**
*** wie Position 01.03.30
Bogen : DN 40
Menge: 18,000 St

**01.03.32 Schwitzw-Dämmung 20 mm, DN 40, T-Stück**
*** wie Position 01.03.30
T-Stück : DN 40
Menge: 6,000 St

**Ausführungsbeschreibung 0005 Exzentrische Polyethylen - Hochleistungsdämmung**
*Exzentrische Polyethylen - Hochleistungsdämmung*
Polyethylen - Hochleistungsdämmung - zur Isolierung
von Kalt-
und Warmwasserrohren im Heizungs- und Sanitärbereich,
aus
rundextrudiertem, geschäumtem, geschlossenzelligem
Polyethylen auf Basis von nachwachsenden Rohstoffen.

Wärmeleitfähigkeit bei 40°C Mitteltemperatur:
Lambda; 40 °C = 0,040 W/(m·K)
Baustoffklasse: schwerentflammbar, DIN EN 13501-1:
Euroklasse E
9 und 13 mm = BLS1d0; 20 und 25 mm = CLS1d0
Temperatur Anwendungsbereich: Von 0°C bis +100°C
Verarbeitung
Alle Nähte sind mit dem Kleber fachgerecht zu
verschließen.
Weitere Verarbeitungsrichtlinien sind der entspr.
Montageanleitung zu entnehmen.

**01.03.33 Schwitzw-Dämmung 13 mm, DN 12**
*** Bezugsbeschreibung
Dämmung wie vor beschrieben,
Mind.-Dämmstärke : 13 mm
Wärmeleitfähigk. : 0,040 W/mK
Rohrmaterial : Verbundrohr
für Rohr-Ø  : DN 12
Menge: 30,000 m

**01.03.34 Schwitzw-Dämmung 13 mm, DN 12, T-Stück**
*** wie Position 01.03.33
T-Stück : DN 12
Menge: 2,000 St

**01.03.35 robuster Schlauch 10 -18**
*** Bezugsbeschreibung
Dämmung von Trinkwasserleitungen (kalt) gemäß DIN 1988
Teil 2 Mindestdämmschichtdicke 10 mm,
Wärmeleitfähigkeit Lambda = 0,035 W/(m x K)
robuster Schlauch mit Anti-Körperschall-Ausrüstung.
Aus geschlossenzelligem Polyethylen mit reißfestem
Gittergewebe. Schwerentflammbar B 1 nach DIN 4102.
Rollschlauch mit Anti-Körperschall-Ausrüstung
komplett einschl. Systembefestigung und Formst. wie
Bögen
und Abzweige. Stoßstellen sind zu verkleben,
Verarbeitung
nach Anweisung des Herstellers
für Rohr- Da 18 mm

Hersteller/Typ

'.......................................'
vom Bieter einzutragen
Menge: 12,000 m

**01.03.36 robuster Schlauch 10 -22**
*** wie Position 01.03.35
für Rohr- Da 22 mm
Menge: 8,000 m

**01.03.37 robuster Schlauch 10 -28**
*** wie Position 01.03.35
für Rohr- Da 28 mm
Menge: 3,000 m

**01.03.38 robuster Schlauch 15 -35**
*** wie Position 01.03.35
Dämmschichtdicke 15 mm
für Rohr- Da 35 mm
Menge: 1,000 m

**01.03.39 robuster Schlauch 20-18**
*** Bezugsbeschreibung
Dämmung von Trinkwasserleitungen (warm) nach EnEV 100%
Wärmeleitfähigkeit: Lambda = 0,035 W/(m x K)
robuster Schlauch mit Anti-Körperschall-Ausrüstung. Aus
geschlossenzelligem Polyethylen mit reißfestem
Gittergewebe.
Schwerentflammbar B 1 nach DIN 4102.
komplett einschl. Systembefestigung und Formst. wie
Bögen
und Abzweige. Stoßstellen sind zu verkleben,
Verarbeitung
nach Anweisung des Herstellers
für Rohr-Da 18 mm, Dämmschichtdicke 20 mm

Hersteller/Typ

'.......................................'
vom Bieter einzutragen
Menge: 6,000 m

**01.03.40 robuster Schlauch 20- 22**
*** wie Position 01.03.39
Rohr-Da 22 mm, Dämmschichtdicke 20 mm
Menge: 3,000 m

**01.03.41 robuster Schlauch 20- 28**
*** wie Position 01.03.39
Rohr-Da 28 mm, Dämmschichtdicke 20 mm
Menge: 2,000 m

**01.03.42 Dämm-Box f Schrägs-vent/Schm-fäng DN 15**
*** Bezugsbeschreibung
Box zur Dämmung von Ventilen wie unter Titel "Armaturen
und Anschlüsse" beschrieben mit schrägliegender
Spindel und Muffenanschluss, sowie Schmutzfänger mit
Muffenanschluss, bestehend aus zwei ineinanderfassenden
Halbschalen und einer Spindeldämmung, mit einem ca. 1
mm dicken Kunststoffmantel und einem
PUR-Hartschaum-Innenkern, FCKW-frei, schwitzwasserdicht
verschlossen, außen mit Spannringen bzw. Spannbändern,
liefern und montieren
Größe : DN 15
Menge: 1,000 St

**01.03.43 Dämm-Box f Schrägs-vent/Schm-fäng DN 25**
*** wie Position 01.03.42
Größe : DN 25
Menge: 1,000 St

**01.03.44 Dämm-Box f Schrägs-vent/Schm-fäng DN 32**
*** wie Position 01.03.42
Größe : DN 32
Menge: 1,000 St

**01.03.45 Dämm-Box f Schrägs-vent/Schm-fäng DN 40**
*** wie Position 01.03.42
Größe : DN 40
Menge: 1,000 St

**01.03.46 Wand- und Deckendurchführung F 90, DN 15**
*** Bezugsbeschreibung
Wand- und Deckenrohrdurchführung von brennbaren und
nichtbrennbaren Rohrleitungen mit Deckenverguss durch
Massivbauteile mit Anforderung an den vorbeugenden
Bandschutz, gem. den Vorgaben der
Muster-Leitungsanlagen-Richtlinie herstellen
Wandstärke : 200 - 250 mm
Anforderung  : R 90
Öffnungsart  : Kernbohrung
Rohrdurchm : DN 15
Menge: 1,000 St

**01.03.47 Wand- und Deckendurchführung F 90, DN 25**
*** wie Position 01.03.46
Rohrdurchm : DN 25
Menge: 1,000 St

#### Bereich 01.04 Armaturen

**01.04.1 Hauswasser-Station, DN 40**
Hauswasser-Station mit Kartusche mit außen
liegendem Rotor zur gleichzeitige Reinigung von
unterem und
oberem Filterbereich, zur schnellen und gründlichen
Rückspülung des gesamten Filterbereichs bei
gleichzeitig geringem Wasserverbrauch,
besonders wartungsarm,
zur gründliche Ausspülung von Fremdpartikeln wie
Rostteilchen,
Hanfreste und Sandkörner allein durch
intelligent geleitete Wasserkraft - ohne Bürsten,
mit spiralförmiger Stützkörper und einem Rotor mit
zusätzlichen
Turbinenschaufeln,
Bestehend aus:
- Druckminderer,
- rück- und ausspülbarem Feinfilter,
- Rückflussverhinderer,
- ausgangsseitiges Absperrventil,
- Vor- und Hinterdruckmanometer,
- Ablaufanschluss AA76-1/2A,
- mit Belüftungsöffnungen nach DIN 1988, Teil 4,
- mit Doppelringschlüssel für Federhaube und
  Filtertasse
Gehäuse und Verschraubungen aus Messing, Federhaube
und Innenteile aus hochwertigen Kunststoffen,
Feinfilter aus
nichtrostendem Stahl, mit Memoryring
als Hinweis auf die nächstfällige manuelle Rückspülung
(Rückspülvorgang automatisierbar mit
Rückspülautomatik),
DIN/DVGW-geprüft,
- Ausführung mit Gewindetülle und Rotguss-Filtertasse,
-
untere/obere Durchlassweite: 0,105/0,135 mm
- Hinterdruck: 1,5 bis 6 bar einstellbar
- Medium für Klarsicht-Filtertasse: Wasser
  bis 40 Grad C
- Medium für Rotguss-Filtertasse: Wasser max. 60 Grad C
(dauerhaft), max. 70 Grad C (kurzzeitig)
- Vordruck für Klarsicht-Filtertasse: 1,5 bar
  bis max. 16 bar
- Vordruck für Rotguss-Filtertasse: 1,5 bar
  bis max. 25 bar
- Oberfläche: unbehandelt
- Anschlüsse: Außengewinde Gas konisch (BSPT)
- Nennweite: DN 40

Hersteller/Typ
'..................................'
vom Bieter einzutragen
Menge: 1,000 St

**01.04.2 automatische Rückspülautomatik**
Rückspülautomatik für die vollautomatische
Filterrreinigung, steckerfertig 230V, A  1/2 - 2 "
Z11S

Rückspülautomatik für vorbeschriebene
Hauswasser-Station,
zur vollautomatische
Filterreinigung, mit 2 Bedientasten, zum manuellen
Auslösen des Rückspülvorganges und zum
Einstellen des Zeitintervalles,
Zeitintervall einstellbar von 4 min. bis 3 Monate,
mit Darstellung der Anzahl der durchgeführten
Rückspülungen mittels LED-Anzeige,
mit Serviceanzeige,
mit potentialfreiem Schalter und Kabeleingang zum
Anschluss
eines Differenzdruckschalters für
Fernsteuerung oder Fernüberwachung, mittels
Bajonettverschluss ohne Werkzeug montierbar,
- Länge des Netzkabels 1,5 m,
- Ausführung A: 230 V, 50/60 Hz, 10 W, IP55, mit
  angespritztem Schukostecker
Menge: 1,000 St

**01.04.3 Strömungsteiler dynamisch Dämmschalen 2 Absperrventile AP-Montage Gewinde Überwurfmutter DN25-DN15**
*** Bezugsbeschreibung
Strömungsteiler, dynamisch, nach Venturi-Prinzip mit
Kartusche, mit Nasszellenzu- und
Nasszellenrückleitung, zur
Zwangsdurchströmung bei Ringleitungsinstallation, mit
Dämmschalen, als Montageeinheit mit zwei
Absperrventilen, für
Aufputzmontage, Durchgang mit Gewindeanschluss, Abgang
mit Überwurfmutter, Absperrventile mit
Schallschutzprüfzeichen
für Trinkwasser, Gehäuse, Oberteil, wasserberührende
Teile
aus Rotguss, Geradsitz-Durchgangsform DIN EN 13828 und
DVGW W 570, mit EPDM-Dichtungskörper,
Rotguss-Schließkörper, Absperrventile mit Bediengriff
90 Grad,
Gewindeanschluss,
Nenndruck: PN16
Nennweite Durchgang: DN25
Nennweite Abgang: DN15
Hersteller/Typ '
....................................................'
vom Bieter einzutragen
Menge: 2,000 St

**01.04.4 Strömungsteiler dynamisch Dämmschalen 2 Absperrventile AP-Montage Gewinde Überwurfmutter DN32-DN20**
*** wie Position 01.04.3
Nennweite Durchgang: DN25
Nennweite Abgang: DN20
Menge: 1,000 St

**01.04.5 Hygienespülung, 1 Anschluss**
Hygienespülung, mit einem Anschluss, für automatisch
auslösende Wasserwechsel zur Sicherstellung des
bestimmungsgemäßen Betriebs, Bedienung über App, mit
einem Anschluss für Trinkwasser, bestehend aus:
Magnetventileinheit mit Sicherungsstift und
Durchflussbegrenzer, Wartungsabsperrung,
Kupplungsstück,
Netzteil mit Ausgangskabel Länge 5 m, Steuereinheit,
Rohbauset, Bauschutz ablängbar, Abdeckplatte aus
gebürstetem Edelstahl, Befestigungsmaterial,
Durchfluss 10
l/min (4 oder 15 l/min mit optionalem Zubehör), zum
Einbau im
Nassbau oder in Vorwandsystemen, kleine Ein-/
Revisionsbaumaße, Anschluss an eine Systemsteuerung
möglich, Temperaturmessarmatur Pt1000 nachrüstbar,
zeit-
und temperaturabhängige Spülmaßnahmen, zwei
Betriebsmodi
voreinstellbar (z. B. für Schul- und Ferienbetrieb),
Logbuch mit
je 3000 Einträgen für Spül- und Systemereignisse,
integrierte
Überlaufüberwachung, Anbindung an GLT über Digital I/O,
Rohraußengewinde, Ablauf mit integriertem
Geruchsverschluss
DN 50, mit integriertem Magnetventil und Filtersieb DN
15, mit
Absperrfunktion zur Wartung, mit DVGW-Zulassung,
SVGW-Zulassung, Schallschutzzulassung nach DIN EN ISO
3822 Klasse 1 (bis 15 l/min),
Druckstufe:  PN 10
max. Betriebstemperatur: 70 °C
Schutzart IP45
Spannungsversorgung 230 V AC
Betriebsspannung 12 V DC
Leistungsaufnahme 30 W
liefern und montieren

Hersteller/Typ '

....................................................'
vom Bieter einzutragen
Menge: 1,000 St

**01.04.6 Sicherungseinr. TW BA Rotguss Kunststoff PN10 DN32**
Sicherungseinrichtung für Trinkwasser DIN EN 1717, als
Rohrtrenner mit kontrollierbarer Mitteldruckzone,
Gehäuse und
Oberteil aus Rotguss, wasserberührende Teile der
Innengarnitur aus Kunststoff, mit integriertem
eingangsseitigem
Schmutzfänger, differenzdruckgesteuerter
Sicherungspatrone
und Ablaufanschluss, zur Absicherung von Anlagen bis
Flüssigkeitskategorie 2, Gewindeanschluss, einschl.
Verschraubung,
Gruppe/Typ: BA
Nenndruck: PN10
Nennweite: DN32
Hersteller/Typ '
....................................................'
vom Bieter einzutragen
Menge: 1,000 St

**01.04.7 Befüllkomb. BA Rotguss PN10 DN15**
Befüllkombination, mit Rohrtrenner, Gruppe/Typ BA DIN
EN 1717, mit Absperrung, Druckminderer DIN EN 1567,
Druckmessgerät, integriertem Schmutzfänger, zur
Absicherung von Anlagen bis Flüssigkeitskategorie 3 DIN
EN 1717, aus Rotguss,
Nenndruck:  PN 10,
Nennweite:  DN 15,
max. Betriebstemperatur: 65 °C,
Ausgangsdruck: 0,5 bis 4 bar,
mit Gewindeanschluss, einschl. Verschraubung und
Wärmedämmbox zur Vermeidung von Schwitzwasserbildung
Hersteller/Typ '
....................................................'
vom Bieter einzutragen
Menge: 1,000 St

**01.04.8 Schlauchanschlussventil zum Befüllen eines Löschfahrzeuges, DN50**
Schlauchanschlussventil zum Befüllen eines
Löschfahrzeuges
Ventil aus Kupfer-Legierung mit Storz-Festkupplung aus
Kupfer-
oder Aluminium-Legierung, Abgang 30°
Einschließlich Verschlussdeckel mit Sicherungskettchen
Eingang: G 2 A DIN 14461 Teil 3
Kupplung: Storz C LM
Hersteller/Typ

'.......................................'
vom Bieter einzutragen
Menge: 1,000 St

**01.04.9 Rotguss Reduziermuffe mit zyl. IG, 2 x 1 1/4"**
Rotguss Reduziermuffe mit zyl. IG
Nennweite 1: 2"
Nennweite 2: 1 1/4"
Menge: 1,000 St

**01.04.10 Flügelrad-Wasserzähler 420 Q3_10**
Mehrstrahlflügelradzähler, Kaltwasser gem. Zulassung
nach
europäischer Messgeräterichtline (MID) für
horizontalen Einbau,
robust, langlebig durch Saphir Flügellagerung,
geeignet für
längere Überflutung, pulverbeschichtet gem
UBA/DVGW/KTW,
Nassläufer, hoher Manipulationsschutz,
kompatibel mit dem WVG-Gehäusestandard,
widerstandsfähig gegenüber schlechter Wasserqualität,
vergrößertes Zifferblatt
Schutzklasse: IP 68
Baulänge L:  260 mm
Anschluß AG: G1 1/4"
Dauerdurchfluss Q3: 10 m3/h
Ratio Q3/Q1: 80
Mindestdurchfluss Q1: 0,125 m3/h
Übergangsdurchfluss Q2: 0,2 m3/h
Überlastdurchfluss Q4: 12,5 m3/h
Anlaufwert :  0,012 m3/h
Druckverlustgruppe : 63
Druckverlust bei Q3 : 0,55 bar
kvs-Wert :  13,5 m3/h
Temperaturbereich des Mediums:
  0,1C - 50C nach T50 MID
Temperaturbereich der Umgebung:
  -10C - 55C
Druckbereich : 0,3 - 16bar
einschl. Anschlussverschraubung und
Wasserzähler-Anschlussbügel
Hersteller/Typ '
....................................................'
vom Bieter einzutragen
Menge: 1,000 St

**01.04.11 Probenahmeventil absperrbar DN 10**
Probenahmeventil, zur Bestimmung mikrobiologischer und
chemischer Parameter nach TrinkwVO, für Trinkwasser,
Ventilkörper 360 Grad drehbar mit abflammbarem und
drehbarem Auslaufbogen aus nichtrostendem Stahl,
absperrbar, Gewindeanschluss,
Nennweite: DN 10
Hersteller/Typ

'.......................................'
vom Bieter einzutragen
Menge: 2,000 St

**01.04.12 Probenahme-Eckventil, 1/2"**
Probenahme-Eckventil, 1/2", mit Verlängerung und
Schubrosette, Prüfzeichen PA-IX 2850/IA,
Sanitäroberteil mit
Dreikanthaubengriff,
Anschluss für Verbindungsrohr Durchmesser 10 mm bzw.
Anschlussschlauch, einschl. Verbindungsrohr und
erforderlicher
Hahnverlängerung,
Hersteller/Typ

'.......................................'
vom Bieter einzutragen
Menge: 1,000 St

**01.04.13 Außenwand-Ventil 1/2"**
Außenwand-Ventil 1/2", mit Frostschutzsicherung,
anschlussfertig mit Rückschlagventil, Rohrbelüfter,
Stellschlüssel und Schlauchanschluss, für Außenwände
bis 500
mm, DVGW-geprüfte Ausführung, mit Gewindeanschluss 1/2"
Hersteller/Typ

'.......................................'
vom Bieter einzutragen.
Menge: 1,000 St

**01.04.14 Flügelrad-Wasserzähler Qn 1,5m3/h Rotguss PN16**
*** Bedarfsposition ohne GB
Flügelrad-Wasserzähler, mit Bauartzulassung gem.
Zulassung
nach europäischer Messgeräterichtline (MID),
beglaubigt, für
waagerechten Einbau, Nenndurchfluss Qn 1,5 m3/h, mit
Pressanschluss, Gehäuse aus Rotguss, einschl.
Eckventil und
Anschlussverschraubung aus Messing, mit Dämmschalen,
mit
Befestigungsfuß, PN 16,
Hersteller/Typ '
....................................................'
vom Bieter einzutragen.
Menge: 1,000 St

**01.04.15 Freistrom-Schrägsitzventil DN 15 mit Entl. u Pressanschl**
*** Bezugsbeschreibung
Freistrom-Schrägsitzventil PN 16 für Kupfer-, Stahl-
und Kunststoffrohr, mit DIN-DVGW- und
Schallschutzzulassung, Gehäuse, Oberteil und
Innengarnitur komplett aus Rotguss DIN 1705, frei von
Messing im Bereich des Mediums, beständig gegen
aggressives Wasser,
- mit wartungsfreier Spindelabdichtung,
- mit PTFE-Dichtung,
- Grundkörper mit Entleerung,
- mit beiderseits Verschraubungen und Pressanschluss
  zum Anschluß von in Titel "Wasserleitungen"
  beschriebenen Installationsrohren,
- Größe : DN 15

Hersteller/Typ
'..................................'
vom Bieter einzutragen
Menge: 1,000 St

**01.04.16 Freistrom-Schrägsitzventil DN 25 wie vor**
*** wie Position 01.04.15
Freistrom-Schrägsitzventil PN 16
Größe : DN 25
Menge: 1,000 St

**01.04.17 Freistrom-Schrägsitzventil DN 32 wie vor**
*** wie Position 01.04.15
Freistrom-Schrägsitzventil PN 16
Größe : DN 32
Menge: 1,000 St

**01.04.18 Freistrom-Schrägsitzventil DN 40 wie vor**
*** wie Position 01.04.15
Freistrom-Schrägsitzventil PN 16
Größe : DN 40
Menge: 1,000 St

**01.04.19 Auslaufventil 1/2"**
Auslaufventil, verchromt, mit Belüfter,
Rückflussverhinderer,
Schlauchverschraubung,  DN 15 ohne Rosette
liefern und montieren
Menge: 2,000 St

**01.04.20 Enthärtungsanlage, Doppelanlage, 6 m³/h**
Enthärtungsanlage als Doppelanlage für durchgehenden
Weichwasserbetrieb mit durchflussmengenabhängiger
Steuerung und Sparbesalzung zur Erzeugung von
teilenthärtetem Wasser, gem. EMV-Richtlinie,
bestehend aus:

- 2 Austauscherbehälter mit Kunststoff-Doppelmantel,
  einschließlich Einbauten
- 2 Füllungen hochwertigem, lebensmittelgerechtem
  Ionenaustauscherharz
- 1 Zentralsteuerventil mit 5-Zyklen aus
korrosionsbeständigem
  Rotguss mit Time-Fill-System,
Regenerationsauslösung über
  Wassermengenimpulsgeber, Kontaktwasserzähler oder
  Handtaster, einschließlich elektromechanischem
Stellantrieb
- 1 Salzlösebehälter aus PE mit Deckel und Siebboden,
  Spezial-Soleventil mit Verbindungsleitung, mit
  Solepuffertechnologie für maximalen
Dauerdurchfluss
- 1 Verrohrung zwischen den beiden Austauscherbehältern
- 1 Turbinenkontaktwasserzähler zur Erfassung der
  Weichwassermenge
- 1 Mikroprozessorsteuerung mit hintergrundbeleuchtetem
  LCD-Grafikdisplay einschl.
Betriebszustandsanzeige, ext.
  Melde-/Störmeldekontakt, 3-Tasten-Bedienung sowie
einem
  programmierbaren Ein- und Ausgang und einer
integrierten
  SD-Karte zur Erfassung der Betriebsdaten
- 1 Wasserprüfeinrichtung "Gesamthärte"
- 1 Betriebsanleitung

Technische Daten:
- Anschluss Steuerkopf:  R 1 1/2" (IG)
- Nenndurchfluss
  bei Resthärte < 0,1 °dH:  6,0 m³/h
- max. Dauerdurchfluss:  6,0 m³/h
- Gesamtkapazität:  80 mol x m³
  (449  m³x°dH)
- Nenndruck (PN):  10 bar
- Wasserdruck min.:  2,0 bar (Ü)
- Wasserdruck max.:  8,0 bar (Ü)
- Wassertemperatur max.:  30 °C
- Salzverbrauch/Regeneration:  25,0 kg
- Netzanschluss:  85-250 V / 50-60 Hz
- Anlagenbetrieb mit
  Schutzkleinspannung:  24 V DC
- Schutzart/Schutzklasse:  IP 54

Hersteller/Typ
'..................................'
vom Bieter einzutragen
Menge: 1,000 St

**01.04.21 Anschluss-Set 1 1/2"**
Anschluss-Set für vorbeschriebene
Wasserenthärtungsanlage

bestehend aus:

- 1 Anschlussblock mit Überströmventil,
- 2 Absperrventilen, 2 Probeentnahmeventilen für
  Roh- und Weichwasser
- 2 flexible Edelstahlgewebeschläuche
  DN 32, Länge 1200 mm

Anschluss-Set: 1 1/2"
Menge: 1,000 St

**01.04.22 Voralarm Salzvorrat**
Voralarm Salzvorrat für vorbeschriebene
Enthärtungsanlage mit Infrarot-Lichttaster zur
Erfassung der
Mindestsalzschütthöhe im Salztank.
Bei Unterschreiten einer bestimmten Salzfüllhöhe im
Salztank
hat eine Meldung an die Enthärtungsanlage sowie
Auslösung
der potentialfreien Störmeldung zu erfolgen, nach
Fehlerbehebung Selbstquittierung.
Menge: 1,000 St

**01.04.23 Verschneideventil mechanisch 1 1/4"**
Verschneideventil mechanisch für vorbeschriebene
Enthärtungsanlage, zur Einstellung einer konstanten
Resthärte, unabhängig von Entnahmemengen und
Druckschwankungen
Anschlussdimension: 1 1/4"
Menge: 1,000 St

**01.04.24 Inbetriebnahme Enthärtungsanlage**
Inbetriebnahme der vorbeschriebene
Wasserenthärtungsanlage
durch den Hersteller-Werkskundendienst,
ohne DVGW-Zertifizierung, einschließlich
Protokollierung
Menge: 1,000 St

**01.04.25 Gummiwasserschlauch**
Gummi-Wasserschlauch mit Gewebeeinlagen 1/2" mit
Anschluss-Stück und Einhandkupplung aus Kunststoff
Menge: 20,000 m

**01.04.26 Schlauchsattel**
Schlauchsattel aus Kunststoff
Menge: 1,000 St

#### Bereich 01.05 Durchbrüche und Bohrungen

**Ausführungsbeschreibung 0006 Hinweis Bohrungen und Durchbrüche**
*Hinweis Bohrungen und Durchbrüche*
Bohrungen und Durchbrüche durch Decken und Wände sind
vor Beginn der Arbeiten mit der Bauleitung bzw. mit dem
Statiker zu besprechen, um Beschädigungen von tragenden
Bauteilen zu vermeiden.
Vor Beginn der Arbeiten ist durch Stemmarbeiten
festzustellen,
wo Bewehrungsstähle liegen, die nicht beschädigt werden
dürfen.

Bohrungen sollen passend ausgeführt werden. Sollte ein
Ringspalt nach der Montage der zu installierenden
Bauteile
verbleiben ist der ordnungsgemäße Verschluss in die
Einheitspreise einzurechnen.
Ein bauseitiger Verschluss dieser Öffnungen ist nicht
vorgesehen.
Deckenaufbau: Stahlbetondecke zzgl. Fußbodenaufbau
Wandaufbau: Poroton-Mauerwerk

**01.05.1 Kernbohrung Wand D 30-55mm T 15-25cm**
*** Bezugsbeschreibung
Kernbohrung, Untergrundfläche senkrecht, Mauerwerk aus
Poroton, Bohrdurchmesser über 30 bis 55 mm, Bohrtiefe
über
15 bis 25 cm,
Ausführung innerhalb des Bauwerks, Ausführung in allen
Geschossen,
Einschl. späterer Wiederverschluss der nach der
Installation
ggf. verbleibenden Restöffnung mit Mörtel oder ähnlich
geeignetem Material.
(Hinweis: Bohrungen sollen passend für spätere
Installation
ausgeführt werden. Ein Wiederverschluss mit Mörtel o.
ähnlich
geeignetem Material wird dann nicht erforderlich!)
Menge: 8,000 St

**01.05.2 Kernbohrung Wand D 60-100mm T 15-25cm**
*** wie Position 01.05.1
Bohrdurchmesser über 60 bis 100 mm,
Bohrtiefe über 15 bis 25 cm
Menge: 4,000 St

**01.05.3 Kernbohrung Wand D 110-140mm T 15-25cm**
*** Bedarfsposition ohne GB
*** wie Position 01.05.1
Bohrdurchmesser über 110 bis 140 mm,
Bohrtiefe über 15 bis 25 cm
Menge: 1,000 St

#### Bereich 01.06 Vor- und Installationswände

**Ausführungsbeschreibung 0007 Tragsystem Vor- bzw. Installationswände**
*Tragsystem Vor- bzw. Installationswände*
Vorbemerkung Tragsystem Vor- bzw. Installationswände

Das Installationssystem in Trockenbauweise erfüllt als
Bestandteil vom geprüften Schacht- und Vorwandsystem
die  bauordnungsrechtlichen Anforderungen an den
baulichen Brand-, Schall- und Feuchteschutz und die
Statik.

Brandschutz
siehe geprüftes Schacht- und Vorwandkomplettsystem
I 30, I 90, F 30 oder F 90

Schallschutz

1. erfüllt den Standard Schallschutz (= a. R. d. T.)
  für den fremden schutzbedürftigen Bereich (Diagonal
  darunter liegender Raum) nach DIN 4109 mit einem
  Installationsgeräuschpegel von 17 bis 18 dB(A)
2. erfüllt die Erhöhten Anforderungen für den fremden
  schutzbedürftigen Bereich (diagonal darunter
  liegender Raum) nach DIN 4109, Beiblatt 2 mit
  einem Installationsgeräuschpegel
  von 17 bis 18 dB(A) und nach VDI 4100 mit einem
  Installationsgeräuschpegel mit
  Betätigungsgeräuschen von 20 bis 23 dB(A)
3  erfüllt teilweise die erhöhten Anforderungen im
  angrenzenden Raum des eigenen schutzbedürftigen
  Bereiches als Vorwand nach VDI 4100 mit einem
  Installationsgeräuschpegel mit Betätigungsgeräuschen
  von 30 dB(A)

Feuchtigkeitsschutz
Das Installationssystem in Trockenbauweise erfüllt die
Anforderungen für den Feuchtigkeitsschutz in den
Beanspruchungsklassen 0, A01 und A1. Für die
Beanspruchungsklasse A1 ist nur die Verwendung einer
Kalziumsilikatpaneele zulässig

Statik
Das Installationssystem in Trockenbauweise inklusive
Systembeplankung und Montageelemente erfüllt die nach
VDI 6000 geforderten Werte für aufzunehmende
Gewichtsbelastungen für Wand- WC von  400 kg, für
Waschbecken und Urinal von 150 kg und für Stütz- und
Haltegriffe von 100 kg.

Installationssystem Das besteht aus nicht
vormontierten Einzelbauteilen für das Tragsystem,
Montageelementen und der Systembeplankung:

Tragsystem
Im Wesentlichen bestehend aus vollsymetrischen
verzinkten Stahlprofilen (3,2 x 3,2 cm), Montage-
Winkeln, Verbindungsstücken und metallischen
handverschließbaren Profilverbindern.

Montageelemente
Vormontierte Montageelemente zur Aufnahme von
Sanitärausstattungsgegenständen. Die Montageelemente
sind zur Aufnahme wandhängender Konsollasten bei WC,
Bidet, WT und Urinal geeignet.

Systembeplankung
Bestehend aus 1,8 cm starken einlagigen Gipskartonpaneel für den bauaufsichtlich nicht geregelten
Bereich für geringe und mäßige Feuchtigkeitsbeanspruchung (Beanspruchungsklassen 0 und A01) oder
1,8 cm starken Kalziumsilikatpaneel für den bauaufsichtlich geregelten Bereich für hohe Feuchtigkeitsbeanspruchung nach Bauregelliste A Teil 2
(Beanspruchungsklasse A1) zur Herstellung einer
verfliesungsfähigen Oberfläche nach Qualitätsstufe Q1.
Die Systembeplankung ist einlagig mit selbstbohrenden
Paneelschrauben vertikal ausgerichtet aufzubringen
(einschließlich aller Ausschnitte und Bohrungen für die
Sanitärausstattungsgegenstände mit Dichtungs- und
Schallschutzelementen). Die Bauwerksanschlüsse sind mit
Fugenband für den Schallschutz an gefliesten oder
geputzten Oberflächen und Leichtbauwänden auszuführen.

Verarbeitung
Die Verarbeitung und Montage ist nach den aktuellsten
herstellerspezifischen Vorschriften der technischen
Unterlagen und den Montageanleitungen sowie der
Einhaltung einschlägiger DlN- Normen durchzuführen. Die
Systemgrenzen sind bei der Erstellung zu beachten.

Ggf. zusätzliche Leistungen werden gesondert
beschrieben und
vergütet:
- Schalldämmmaßnahmen nach den Angaben der
  Technischen Informationen
- Brandschutzmaßnahmen für das geprüfte
  Schacht- und Vorwandkomplettsystem nach den
- Angaben der technischen Informationen und der AbP
- Erstellung einer streichfertigen und/oder
  tapezierfertigen Oberfläche

Leistungsumfang Tragsystem:
   - Erstellung des Tragsystemes einschl.
  Montageelementen aus den Einzelteilen und
  Befestigung am Baukörper.
   - Zuschnitt, Befestigung der Beplankung und
   - Verspachteln der Fugen und Bauwerksanschlüsse
   - Herstellen der verfliesungsfähigen Oberfläche
Die Verlegerichtlinien gemäß den aktuellen Technischen
Informationen sowie die Montageanleitungen sind zu
beachten.

**01.06.1 teilhohe Installationswand (Raum 11)**
teilhohe Installationswand wie im Vortext beschrieben,
als Installationswand vor einer Massivwand,
beidseitig befestigt, einseitig beplankt, zur
einseitigen Montage
von nachgenannten Einrichtungsgegenständen,
max. Installationswandhöhe: 130 cm
max. Installationswandtiefe :  24 cm
max. Installationswandlänge  :  100 cm

Einrichtungsgegenstände:
1 WC-Anlage

Hersteller/Typ
'..................................'
vom Bieter einzutragen
(gilt für alle nachfolgenden Systempositionen)
Menge: 1,000 St

**01.06.2 teilhohe Installationswand (Raum 04)**
teilhohe Installationswand wie im Vortext beschrieben,
als Installationswand vor einer Massivwand,
beidseitig befestigt, einseitig beplankt, zur
einseitigen Montage
von nachgenannten Einrichtungsgegenständen,
max. Installationswandhöhe: 130 cm
max. Installationswandtiefe :  24 cm
max. Installationswandlänge  :  180 cm

Einrichtungsgegenstände:
2 Waschtisch-Anlagen
Menge: 1,000 St

**01.06.3 raumhohe Installationswand (Raum 11)**
raumhohe Installationswand wie im Vortext beschrieben,
als Installationswand vor einer Massivwand, beidseitig
befestigt,
einseitig beplankt, zur einseitigen Montage von
nachgenannten
Einrichtungsgegenständen,
liefern und montieren
max. Installationswandhöhe: 320 cm
max. Installationswandtiefe: 24 cm
max. Installationswandlänge  :  100 cm

Einrichtungsgegenstände:
1 Dusch-Anlage
Menge: 1,000 St

**01.06.4 raumhohe Installationswand (Raum 05)**
raumhohe Installationswand wie im Vortext beschrieben,
als frei stehende, raumtrennende Installationswand,
einseitig
befestigt, dreiseitig beplankt, zur beidseitigen
Montage von
nachgenannten Einrichtungsgegenständen,
liefern und montieren
max. Installationswandhöhe: 320 cm
max. Installationswandtiefe: 24 cm
max. Installationswandlänge  :  180 cm

Einrichtungsgegenstände:
2 Dusch-Anlagen
1 Warmwasser-Bereitungsanlage
Menge: 1,000 St

**01.06.5 raumhohe Installationswand (Raum 05)**
raumhohe Installationswand wie im Vortext beschrieben,
als frei stehende, raumtrennende Installationswand,
einseitig
befestigt, dreiseitig beplankt, zur einseitigen
Montage von
nachgenannten Einrichtungsgegenständen,
liefern und montieren
max. Installationswandhöhe: 320 cm
max. Installationswandtiefe: 24 cm
max. Installationswandlänge  :  180 cm

Einrichtungsgegenstände:
3 Urinal-Anlagen
Menge: 1,000 St

**01.06.6 raumhohe Installationswand (Raum 06)**
raumhohe Installationswand wie im Vortext beschrieben,
als frei stehende, nicht raumtrennende
Installationswand,
einseitig befestigt, dreiseitig beplankt, zur
beidseitigen Montage
von nachgenannten Einrichtungsgegenständen,
liefern und montieren
max. Installationswandhöhe: 325 cm
max. Installationswandtiefe: 35 cm
max. Installationswandlänge  :  100 cm

Einrichtungsgegenstände:
2 WC-Anlagen
1 Hygienespülstation
Menge: 1,000 St

**01.06.7 Schachtverkleidung**
Schachtverkleidung
wie in Ausführungsbeschreibung Nr. 0007 beschrieben,
vor einer Massivwand,
beidseitig befestigt, zweiseitig beplankt,
als Verkleidung von Steigleitungen von
OK teilhohe Installationswand bis UK Decke
max. Installationsschachthöhe: 280 cm
max. Installationsschachttiefe:  max. 20 cm
max. Installationsschachtbreite:  max. 30 cm

Einschließlich Beplankung, Verspachtelung und
Herstellen einer malerfertigen Oberfläche durch
mehrmaliches
Schleifen der verspachtelten Übergänge
Menge: 1,000 St

**01.06.8 System-Montageelement Waschtisch, für Einlocharmatur**
Montageelement Waschtisch, für Einlocharmatur,
zur Montage in vorgenannten Installationswänden
- Geeignet für Fußbodenaufbau 0 - 20 cm
Eigenschaften
- Armaturenanschlussplatte
  höhen- und tiefenverstellbar
- Fußstützen rutschsicher, höhenverstellbar
- Fußplatte drehbar
- Befestigung für Abgangsbogen höhenverstellbar
Lieferumfang
- 2 universelle Wasseranschlüsse
  R 1/2" mit Dämmunterlage
- PE Abgangsbogen, D 50 mm
- Gummidichtung D 44/32 mm
- 2 Gewindestangen M10 für Keramikbefestigung
- Befestigungsmaterial
Menge: 2,000 St

**01.06.9 Trockenbau-Montageelement Waschtisch, für Einlocharmatur**
Montageelement Waschtisch, für Einlocharmatur,
zur Montage in bauseits gestellte Trockenbauwand,
- Geeignet für Fußbodenaufbau 0 - 20 cm
Eigenschaften
- Traverse Armatur höhen- und tiefenverstellbar
- Fußstützen rutschsicher, höhenverstellbar
- Fußplatte drehbar
- Befestigung für Abgangsbogen höhenverstellbar
Lieferumfang
- 2 Anschlusswinkel Rp 1/2" / R 1/2",
MF-fähig
- 2 Schalldämmunterlagen
- 2 Dämmhülsen
- Anschlussbogen aus PE-HD, D 50 mm
- Dichtung D 44 / 32 mm
- 2 Gewindestangen M10
- Befestigungsmaterial
Technische Eigenschaften
- B / Breite (cm): 50 cm
- H / Höhe (cm): 112 cm
- T / Tiefe (cm): 7.5 cm

Hersteller/Typ
'..................................'
vom Bieter einzutragen
Menge: 1,000 St

**01.06.10 System-Montageelement Wand-WC, mit UP-Spk.**
Montageelement Wand-WC, mit UP-Spülkasten zur Montage
in
vorgenannten Installationswänden
- Geeignet für Fußbodenaufbau 0 - 20cm
Eigenschaften
- Keramikbefestigungen M12,
  Befestigungsabstand 18 cm oder 23 cm
- Fußstützen rutschsicher, höhenverstellbar,
- Fußplatte drehbar
- Wand-WC-Bogen tiefenverstellbar, Befestigung
  schallgedämmt
- UP-Spülkasten mit Betätigung von vorne
- UP-Spülkasten für werkzeuglose Montage
  und werkzeuglose Servicearbeiten
- UP-Spülkasten schwitzwassergedämmt
- Bauschutz für Serviceöffnung werkzeuglos montierbar
  und ablängbar
- Spülmenge einstellbar
- Bei Werkseinstellung sofortiges Nachspülen möglich
- Wasseranschluss hinten/oben/ in der Mitte
- Verbindungsschlauch zum Eckventil verschraubbar
- Drückerstangen schallgedämmt, werkzeuglose
  Schnelleinstellung
- 2-Mengen-Spülung mit Betätigungsplatte
- Spül-Stopp-Spülung mit Betätigungsplatte
Lieferumfang
- Universeller Wasseranschluss R 1/2"
  mit integriertem Eckventil und Handrad
- Schutzstopfen
- 2 Gewindestangen M12 für Keramikbefestigung
- PE Anschlussgarnitur, D 90mm
- PE Wand-WC-Bogen, D 90 mm
- PE Übergangsstück, D 90/110 mm
- Befestigungsmaterial
Menge: 3,000 St

**01.06.11 System-Montageelement für Urinal, Universal**
Montageelement Urinal, zur Montage in vorgenannten
Installationswänden
Eigenschaften
- ImTragwerk stufenlos höhenverstellbar
- Universelles UP-Gehäuse für Urinalsteuerungen
- Befestigung für Zulauf D 32 mm höhenverstellbar
- Befestigung für Anschlussbogen höhenverstellbar und
schallgedämmt
- Urinalbefestigungen M8, breiten- und höhenverstellbar

Lieferumfang
- Anschlusswinkel R 1/2,
einschl. Übergangsstück auf Edelstahlrohr mit
Pressverbindung
- Bauschutz mit Deckel
- Verbindungsrohr zwischen Zulauf D 32 mm und Urinal,
mit
Dichtung auf Urinal
- 1 Schutzstopfen
- Anschlussbogen aus PE-HD, D 63/50 mm
- Schutzkappe
- Dichtung D 57/50 mm
- Urinalgeruchsverschluss D 50 mm, mit Dichtung auf
Urinal
- 2 Gewindestangen M8
- Befestigungsmaterial
Menge: 3,000 St

**01.06.12 UR-Strg. mit elektronischer Spülausl. Abd.-Pl. weiß-alpin**
Uinal-Steuerung mit elektronischer Spülauslösung
- Zur automatischen Spülauslösung von Urinalen
- Zum Einbau in vorgenanntem Monatgeelement
Eigenschaften
- Dynamische Spülzeitanpassung
- Ventilschliessfunktion bei Netzausfall
- Intervallspülung einstellbar
Technische Eigenschaften
- Berechnungsdurchfluss (l/s): 0.3 l/s
- Betriebsspannung (V): 4.5 V DC
- Betriebstemperatur (Grad C): 1-50 Grad C
- Fließdruck (kPa): 100-800 kPa
- Intervallspülung Einstellbereich (h): 1-168 h
- Lagertemperatur (Grad C): -20 - +70 Grad C
- Leistungsaufnahme (W): < 0.5 W
- Maximaler Prüfdruck Wasser (kPa): 1600 kPa
- Mindestfließdruck für
Berechnungsdurchfluss (kPa): 100 kPa
- Nennspannung (V): 110-240 V AC
- Netzfrequenz (Hz): 50 Hz
- Schutzart: IP45
- Spülzeit Einstellbereich (s): 3-15 s
- Spülzeit Werkseinstellung (s): 7 s
- Verweilzeit Einstellbereich (s): 3-10 s
- Verweilzeit Werkseinstellung (s): 7 s
- Werkstoffbezeichnung: Kunststoff

zusätzlicher Lieferumfang
- Abdeckplatte mit IR-Fenster
- Befestigungsrahmen
- Infrarotsteuerung
- Magnetventil
- Netzteil
- Befestigungsmaterial

Hersteller/Typ

'.......................................'
vom Bieter einzutragen
Menge: 3,000 St

**01.06.13 System-Montageelement für Dusche mit Wandablauf d50**
Montageelement für Dusche, mit Wandablauf, für
Estrichhöhe am Einlauf 90-200 mm

Verwendungszwecke
- Zur Entwässerung bodenebener Duschen
- Für Verbundabdichtungen

Eigenschaften
- Beplankungsdicke 1040 mm
- Für Fliesenaufbauten auf Boden von 226 mm geeignet
- Dichtebene zur spannungsfreien Dichtungsanbindung
einstellbar

Technische Eigenschaften
- Nettogewicht: 2,845 kg
- Breite: 420 mm
- Höhe: 164 mm
- Tiefe: 110 mm
- DN / Nennweite: 50
- Sperrwasserhöhe: 50 mm
- Ablaufleistung: 48 l/min

zusätzlicher Lieferumfang
- Anschlussstutzen aus PE-HD, D 50 mm
- Bauschutzdeckel mit integriertem Einlaufblech
- Befestigungsmaterial
- Fertigbauset
Menge: 3,000 St

**01.06.14 Betätigungsplatte für 2-Mengen-Spülung**
Betätigungsplatte für 2-Mengen-Spülung
für UP-Spülkasten in vorbeschriebenen Montageelementen
Lieferumfang
- 2-Mengen-Führungsplättchen
- Drückerstangen
- Distanzbolzen
- Befestigungsmaterial
Menge: 3,000 St

**01.06.15 Traverse für AP-Armatur Pos. Armatur variabel mit Bef.**
Traverse für Auf-Putz-Armaturen für Trockenbau

Eigenschaften
- Traverse in der Breite anpassbar
- Wasseranschlüsse horizontal, stufenlos verstellbar

Lieferumfang
- 2 Anschlusswinkel Rp 1/2" - R 1/2"
- 2 Schalldämmunterlagen
- 2 Dämmhülsen
- Befestigungsmaterial

Einschließlich passende Übergangsstücke für den
Anschluss
der Wasserversorgungsleitungen, auch für die Montage
von
durchgeschliffenen Anschlussleitungen geeignet.
Menge: 3,000 St

**01.06.16 Traverse zur verdrehsicheren Montage**
*** Bedarfsposition ohne GB
Traverse zur verdrehsicheren Montage von
Armaturenanschlüssen und Ablaufbogen im Wandschlitz
bestehend aus Schiene inkl. Fixierplättchen,
Schalltrenner, Iso-Kappe
Menge: 1,000 St

**01.06.17 Trockenbau-Traverse Spülenanschluss**
Traverse zur verdrehsicheren Montage von
Armaturenanschlüssen und Ablaufbogen einer
Küchenspüle,
zur Montage in bauseits gestellte Trockenbauwand,
Eigenschaften
- Traverse verzinkt
- Befestigung Anschlussbogen schallgedämmt
- Abdichtscheibe selbstklebend, vliesbeschichtet
zusätzlicher Lieferumfang
- 2 Anschlusswinkel Rp 1/2" / R 1/2", MF-fähig
- 2 Abdichtscheiben
- 2 Schalldämmunterlagen
- 2 Dämmhülsen
- Anschlussbogen aus PE-HD, D 50 mm
- Dichtung D 44 / 40 mm
- 2 Schutzstopfen
- Befestigungsmaterial

Hersteller/Typ

'....................................'
vom Bieter einzutragen
Menge: 1,000 St

**01.06.18 Armaturenanschluss aus Rotguss**
Armaturenanschluss aus Rotguss für vorbeschriebene
Montageelemente und Armaturenplatten oder sonstige
Anschlüsse, passend für in Titel "Rohrleitungen"
beschriebene Metallverbundrohre, einschl. erforderliche
Hahnverlängerungen,
liefern und montieren
Dimension : MVR  20 mm x R ½"
Menge: 6,000 St

**01.06.19 Revisions-Fliesenrahmen mit Magnet, rahmenlos**
Revisions-Fliesenrahmen mit Magnet (rahmenlos,
unsichtbar), zum Erstellen einer Revisionsöffnung,
Größe 15x15 cm bis 0,5 m², in Installationswänden aus
nicht
vormontierten Einzelteilen,
bestehend aus:
- 2 Fugenwinkel mit verstellbaren Magneten
- 2 Kontaktblättchen
- 2 Paar Einhängevorrichtungen mit Ausklinksicherung
- 1 Tube Spezial-Silikonkleber
- 1 Öffnungskordel
einschließlich Herstellen der Silikonfuge
Menge: 2,000 St

#### Bereich 01.07 Sanitäre Einrichtung

**01.07.1 Stiefelreinigungsanlage, bodeneben**
bodenebene Stiefelwaschanlage aus kunstharzgebundenem
Mineralwerkstoff mit glatter porenfreier Oberfläche,
Farbton
Anthrazit, mit verzinktem Gitterrost, Handbürste mit
Hebelventil,
Handstützbügel, Sohlenreinigungsbürsten, Sprühleisten
und
Fußventil
- horizontalem Schmutzwasser-Ablaufstutzen DN 100
- Trinkwasser-Anschluss DN 15
- Abmessungen 600 x 205 x 900 mm (B x H x T)
Menge: 1,000 St

**01.07.2 AP-Duscharmatur einschl. Stangengarnitur**
Duscharmatur bestehend aus:
- Thermostat-Wandbatterie, eigensicher gegen
Rückfließen,
DN 15, aus Messing, verchromt, mit Temperaturwähler,
Grad-Markierung sowie Temperatursperre, aus Metall,
verchromt, mit Dehnstoffelement, Geräuschverhalten DIN
4109
Gruppe I, mit Prüfzeichen, mit S-Anschlüssen,
absperrbar,
Armatur für Brause, mit Brauseabgang G 1/2 B,
- runde Brausestange, Länge über 600 bis 700 mm, für
Brauseschlauch mit Konusmutter,
- Handbrause aus Kunststoff, mit
Strahlscheibenreinigung,
umstellbar auf drei Strahlarten,
- Brauseschlauch aus Kunststoff, G 1/2 x 1/2, Länge
1750 mm,
mit Verdrehschutz,
- Brausehalter beweglich,
für Wandmontage,
Hersteller/Typ '
....................................................'
vom Bieter einzutragen
Menge: 3,000 St

**01.07.3 Montagehilfe für Waschtisch, Ausguss, Urinal etc.,**
Montagehilfe für Waschtisch, Ausguss, Urinal etc.,
bestehend
aus:
selbstklebend formbarem Band aus säurebeständigem
Kunststoff mit bakterienabweisender Oberfläche, mit
schalldämmender Wirkung
Menge: 8,000 St

**01.07.4 Wandausgussbecken, Polypropylen**
Wandausgussbecken mit Überlauf und
Spritzschutzrückwand,
aus schlagfestem, temperatur- und witterungsbeständigem
Kunststoff, 10 Jahre Garantie auf die Bruchfestigkeit,
Fassungsvermögen ca. 13,5 L, komplett mit Überlauf,
Ablaufventil G 1 1/2, Sieb, Stopfen mit Kette,
Befestigungsset,
Abm. 495 x 345 mm, weiß

Hersteller/Typ

'.......................................'
vom Bieter einzutragen.
Menge: 2,000 St

**01.07.5 Klapprost f Wand-Ausguss**
Ausgussklapprost für vorbeschriebenes
Ausgussbecken, mit Befestigungsschrauben,
Klapprost aus hochschlagfestem Kunststoff
Farbe anthrazit
Menge: 2,000 St

**01.07.6 Fertigablauf Ausguss**
Fertigablauf in PP, mit Rosette,
weiß, Abgangsdurchmesser 50 mm
Menge: 2,000 St

**01.07.7 Urinal Sanitärporzellan glasiert, weiß**
Urinal, aus Sanitärporzellan, glasiert, Farbton weiß,
für integrierte und UP-Urinalsteuerungen, für
Urinalinstallationen
mit Zulauf von hinten und Abgang nach hinten, zum
Betrieb mit
automatischer,
wassersparender Spülung,
- wandhängend
- mit Spülrand
- verdeckte Befestigung
- Geruchsverschluss verdeckt
- zugelassen für wassersparendes 0,5
Liter Spülvolumen
- reinigungsfreundlich durch komplett
geschlossene Seitenflächen
- Werkstoff: Sanitärkeramik
- B / Breite (cm): 32.5 cm
- H / Höhe (cm): 58 cm
- T / Tiefe (cm): 30 cm
- Zulauf: hinten
- Abgang: nach hinten
- Farbe: weiß
einschließlich zugehörigem Befestigungsmaterial zur
Befestigung an Installationselementen
Menge: 3,000 St

**01.07.8 Waschtisch weiß**
Waschtisch aus Sanitär-Porzellan, mit Überlauf, mit
Hahnloch für Armatur.
Weitere Produkteigenschaften:
- LGA - Zertifiziert und Bauart geprüft hinsichtlich
  Oberflächenbeschaffenheit, Überlaufleistung und
  Belastung
- mind. 5 Jahre Herstellergarantie ab Lieferung
- Nachkaufgarantie von mind. 10 Jahren
(Entsprechende Unterlagen des Keramikherstellers sind
dem Angebot beizufügen!)
einschl. Befestigung
Breite: 550 mm
Tiefe:  450 mm
liefern und montieren
Farbe : weiß
Hersteller/Typ

'.......................................'
vom Bieter einzutragen
Menge: 3,000 St

**01.07.9 Kristallspiegel, rechteckig 450x600**
Kristallspiegel, rechteckig, mit Montagesatz für
verdeckte Befestigung, einschl. Schrauben und Dübel.
Größe: 450 x 600 mm
Menge: 3,000 St

**01.07.10 Wandablage, 60x12cm, weiß**
Keramik-Wandablage
- Wandhängend
- Aufkantung umlaufend

Technische Eigenschaften
- Farbe: weiß
- Werkstoff: Sanitärkeramik
- Nettogewicht: 3,500 kg
- B / Breite (cm): 60 cm
- H / Höhe (cm): 6 cm
- T / Tiefe (cm): 12 cm
einschl. Befestigungsmaterial
Hersteller/Typ

'.......................................'
vom Bieter einzutragen
Menge: 3,000 St

**01.07.11 Röhrengeruchverschluss, 1¼"**
Röhrengeruchverschluss mit verstellbarem Tauchrohr,
Abgangsrohr mit Schubrosette, aus Messing, verchromt,
liefern und montieren
Größe: 1¼" x 1¼"
Menge: 3,000 St

**01.07.12 Siebventil ohne Überl 1¼"**
Siebventil ohne Überlauf verchromt, R 1¼", mit
gewölbter Siebplatte, Schaftlänge 70 mm
Menge: 3,000 St

**01.07.13 Schaftventil mit Überlauf 1¼"**
*** Bedarfsposition ohne GB
Schaftventil mit Überlauf, verchromt, R 1¼", ohne
Verschraubung, Schaftlänge 70 mm, einschl. Kugelkette
mit Befestigungsring zum Einlegen unter die
Standarmatur und Stopfen
Menge: 1,000 St

**01.07.14 Waschtisch Einhebelmischer 1/2" Einlochbatterie**
Waschtisch-Einhand-Einlochbatterie, DN 15,
mit Geräuschprüfungsnummer P-IX 9452/IA
Durchflussmenge 13 l/min, gemessen bei 3 bar
Fließdruck, Ausladung 112 mm, Auslauf starr, gegossen
Armaturenkörper: entzinkungsarmes Messing (MS 63)
Luftsprudler, Bedienungshebel aus Metall mit
W+K-Kennzeichnung, mit Ablaufgarnitur und Zugstange
Anschluss über flexible Druckschläuche G 3/8
Schnell-Montagesystem, mit Prüfzeichen DVGW, mit ECO
Steuerpatrone 3.5, Wasserbremse bei ca. 50%
Wassermenge,
mit Keramikscheiben, mit einstellbarer
Heißwassersperre,
verchromt

Hersteller/Typ

'.......................................'
vom Bieter einzutragen
Menge: 3,000 St

**01.07.15 Eckventil für Einlochbatterie, 1/2"**
*** Bezugsbeschreibung
Eckventil, 1/2", mit Metallgriffkappe
und Spezial-Konus-Quetschverschraubung,
Einführen der Verbindungsrohre von Einlochbatterien, sowie Schubrosette, Messing-verchromt, mit Verbindungsröhrchen bzw.
Anschlussschläuchen,
sowie erforderlicher Hahnverlängerung,

Hersteller/Typ

'.......................................'
vom Bieter einzutragen.
Menge: 4,000 St

**01.07.16 Eckventil für Einlochbatterie, 1/2", Probenahme**
*** wie Position 01.07.15
zusätzlich als Ausführung mit Probenahmeanschluss

Hersteller/Typ

'.......................................'
vom Bieter einzutragen.
Menge: 2,000 St

**01.07.17 Kombi-Eckventil-Auslauf, 1/2"**
Kombinations-Eckventil, 1/2", mit Rückflussverhinderer
(RV), mit Verlängerung und Schubrosette, Prüfzeichen
PA-IX 2850/IA, Sanitäroberteil mit Dreikanthaubengriff,
Anschluss für Verbindungsrohr Durchmesser 10 mm bzw.
Anschlussschlauch,
einschl. Verbindungsrohr,

Hersteller/Typ

'.......................................'
vom Bieter einzutragen.
Menge: 1,000 St

**01.07.18 wasser- und abwasserseitigen Anschluss herstellen an Spüle**
Wasser- und abwasserseitigen Anschluss herstellen an
bauseits gelieferten Spültisch, aus nichtrostendem
Stahl inkl.
Montage der Armatur, einschl. Herstellen der
Hahnlochbohrung.
Montage des Ablaufsiphons.
Menge: 1,000 St

**01.07.19 Spültischbatterie TW-Erwärmer geschl. Strahlregler**
Spültisch-Einhandmischer zur Standmontage, DN 15, aus
Metall, verchromt, Oberteil mit Keramikscheiben,
Betätigungselement aus Metall, verchromt, für
geschlossenen
Trinkwassererwärmer, mit schwenkbarem gegossenen
Auslauf,
mit Strahlregler mit Luftansaugung DIN EN 246
(Luftsprudler),
Hersteller/Typ '
....................................................'
vom Bieter einzutragen
Menge: 1,000 St

**01.07.20 Spültischsiphon, raumspar**
Raumsparsiphon für Spültisch
Durchmesser 50 mm, mit
Abwasserschlauchanschluss,
Hersteller/Typ

'.......................................'
vom Bieter einzutragen.
Menge: 1,000 St

**01.07.21 Klein-Durchlauferhitzer 6,5 kW**
E-Kleindurchlauferhitzer elektronisch geregelt,
druckfeste
Bauart, mit effektivem und wartungsfreundlichem
Blankdraht-Heizsystem, Sensortaste und drei
unterschiedlich
farbige LED zur Bestimmung der maximalen
Auslauftemperatur
in drei Stufen (35 °C, 38 °C und 45 °C), auswechselbare
Heizkartusche, abnehmbare Blende für den Zugang zur
Haubenschraube, geeignet zur Nacherwärmung von
vorerwärmtem Wasser (z.B. Solaranlage), optisch
integrierter
Wandhalter für einfache Aufsteckinstallation,
Strahlregler,
T-Stück ?" und Druckschlauch ?" × 50 cm zur einfachen
Installation mit üblicher Sanitärarmatur im
Lieferumfang
enthalten, Netzanschlussleitung, ?" Anschlüsse, IP25.
Leistung/Spannung 6,5 kW / 400 V
Absicherung 2 x 16 A
Anschluss Festanschlussdose
Nennquerschnitt 2,5 mm²
Warmwasserleistung 3,5 l/min ca.40°C
Einschaltwassermenge 1,5 l/min
Gewicht Gerät 1,5 kg mit Wasser
Maße Gerät (HxBxT) 135 x 186 x 87 mm
Hersteller/Typ '
....................................................'
vom Bieter einzutragen
Menge: 2,000 St

**01.07.22 Durchlauferhitzer 11 kW**
E-Kompaktdurchlauferhitzer elektronisch geregelt für
konstante
Warmwassertemperaturen, Übertischgerät, druckfeste
Bauart,
gradgenaue Temperaturen zwischen 20°C und 60°C, große
LCD-Anzeige, zwei programmierbare Festwerttasten,
strömungsoptimiertes Blankdraht-Heizsystem IES®,
doppeltes
Sicherheitssystem, geeignet zur Nacherwärmung von
vorerwärmtem Wasser (z.B. Solaranlage), System für
Einstellung der maximalen Leistungsaufnahme bei der
Installation, außen liegende ½" Wasseranschlüsse,
Netzanschlussleitung, druckfeste oder drucklose
Installation
direkt an die Armatur, IP25.

Leistung/Spannung 11 kW / 400 V
Absicherung 3x16 A
Anschluss Festanschluss
Nennquerschnitt 1,5 mm²
Warmwasserleistung 4,8 l/min ca.45°C
Einschaltwassermenge 2,0 l/min
Gewicht Gerät 2,7 kg mit Wasser
Maße Gerät (HxBxT) 294 x 180 x 110 mm
Hersteller/Typ '
....................................................'
vom Bieter einzutragen
Menge: 1,000 St

**01.07.23 Durchlauferhitzer 27 kW**
E-Komfortdurchlauferhitzer, kontrastreiches
E-Paper-Display
mit Echtglasabdeckung und Sensortasten, programmierbare
Benutzerprofile, Betriebs- und Serviceinformationen,
elektronisch geregelt für konstante
Warmwassertemperaturen,
gradgenaue Temperaturen zwischen 20 °C und 60 °C bis
zur
Leistungsgrenze, druckfeste Bauart,
strömungsoptimiertes
Blankdraht-Heizsystem, doppeltes Sicherheitssystem, für
Wasserspararmaturen geeignet durch besonders niedrige
Einschaltwassermenge 1,5 l/min, geeignet zur
Nacherwärmung
von vorerwarmtem Wasser (z.B. Solaranlage),
elektronisches
Sicherheitssystem mit Luftblasenerkennung, System für
Einstellung der maximalen Leistungsaufnahme bei der
Installation, variable Elektroanschlussmöglichkeit,
großzügiger
Anschlussraum für Aufputz- und Unterputzinstallation ½
Zoll.
IP 25.
Leistung/Spannung 27 kW / 400 Volt
Absicherung 3x35 A
Anschluss Festanschluss
Nennquerschnitt 6,0 mm²
Warmwasserleistung 12,3 l/min ca.40°C
Einschaltwassermenge 1,5 l/min
Gewicht Gerät 3,7 kg mit Wasser
Maße Gerät (HxBxT) 468 x 239 x 96 mm
Hersteller/Typ '
....................................................'
vom Bieter einzutragen
Menge: 1,000 St

**01.07.24 vollelektronisch geregelte Durchlauf-Warmwasserstation 2x 27kW**
vollelektronisch geregelte Durchlauf-Warmwasserstation
bestehend aus:
- zwei zusammengeschaltete Durchlauferhitzer,
vollelektronisch
geregelt für konstant gradgenauen Warmwasserkomfort,
zwischen 20°C und 60°C komfortabel einstellbar über die
Fernbedienung, dynamisches Durchflussregelventil,
strömungsoptimiertes Blankwiderstand-Heizsystem,
doppeltes
Sicherheitssystem, geeignet auch zur Nacherwärmung von
vorerwärmtem Wasser (z.B. Solaranlage),
- mit Bluetooth-Funkfernbedienung zur bequemen
Temperatureinstellung der Durchlauferhitzer (synchron)
über
eine Entfernung von bis zu 10 Metern (bei freier
Sicht),
- multiple Power System für Einstellung der maximalen
Leistungsaufnahme bei der Installation auf
18 kW, 21 kW, 24 kW oder 27 kW,
- mit UP-Einbauschrank,
- mit Verrohrung
als Montageset für die Inwand-Montage zur Erhöhung der
Wassermenge bei großem Nutzbedarf
IP 25
Leistung/Spannung: 2x27 kW / 400 Volt
Absicherung: 2x(3x39 A)
Anschluss Festanschluss
Nennquerschnitt: 6,0 mm²
Warmwasserleistung: 2x13,8 l/min ca.40°C
Einschaltwassermenge: 4 l/min
Maße (HxBxT) 816 x 603 x 140 mm
Hersteller/Typ '
....................................................'
vom Bieter einzutragen
Menge: 1,000 St

**01.07.25 Tiefspül-WC wandhängend**
Tiefspül-WC, 4,5/6 l, aus Sanitärporzellan,
wandhängend, weiß
geeignet für:
- Druckspüler
- UP-Spülkästen

Eigenschaften
- Tiefspül-WC
- wandhängend
- mit Spülrand
- Typ 1, Vollmenge 6 / 5 l, nach EN 997
- Bodenfreiheit 7 cm
- Für 4,5 l Spülbetrieb geeignet
- Werkstoff: Sanitärkeramik
- B / Breite (cm): 36 cm
- H / Höhe (cm): 34 cm
- T / Tiefe (cm): 54 cm
- Farbe: weiß

Hersteller/Typ

'................................'
vom Bieter einzutragen
Menge: 3,000 St

**01.07.26 WC-Sitz**
Klosettsitz mit Deckel für vorbeschriebenes WC, mit 4
Sitzpuffern, einschl. Befestigung, Scharniere aus
Edelstahl,
Farbe weiß
Menge: 3,000 St

**01.07.27 Schallschutz-Set f WC und Bidet**
Schallschutz-Set für WC und Bidet, mit
Schallschutzplatte, mit Schallschutzhülsen,
Hersteller/Typ

'.......................................'
vom Bieter einzutragen
Menge: 3,000 St

**01.07.28 Seifenschaumspender**
Seifenschaumspender mit Schaum-Generator für 1000 ml
Seifenkonzentrat
Easy-Cleaning- und Klick-inbottle-System, tropffrei mit
160 Portionen Reservetank und Einhandbedienung. Gehäuse
schlagfester, antistatischer Kunststoff, weiß mit
blau-transparenter Blende, mit Schloss, komplett
einschließlich Erstfüllung = 1000 ml Seifenkonzentrat
und Befestigungsmaterial

Hersteller/Typ '
....................................................'
vom Bieter einzutragen
Menge: 5,000 St

**01.07.29 Handtuchspender Papier**
Spender für Faltpapierhandtücher,
für ca. 600 - 750 Blatt,
Edelstahl, pulverbeschichtet (weiß RAL 9010),
Papierentnahme aus Kunststoff,
mit Spezialschloss (Antivandalismusfunktion),
Sichtfenster, freie Füllgutwahl,
Gehäuse mit Dachschräge gegen das Ablegen
von Fremdkörpern auf dem Spender
Abmessung (B x H x T) 278 x 350 x 133 mm

Hersteller/Typ '
....................................................'
vom Bieter einzutragen
Menge: 5,000 St

**01.07.30 Abfallbehälter Drahtkorb Wandmontage rechteckig 20-40l**
Abfallbehälter, als Drahtkorb, für Wandmontage,
diebstahlgeschützt, rechteckig, Fassungsvermögen über
20 bis
40 l, offen, Behälter für Einwegbeutel

Hersteller/Typ '
....................................................'
vom Bieter einzutragen
Menge: 5,000 St

**01.07.31 Doppelhaken**
Doppelhaken aus Nylon,
31 mm Ausladung einschl. Schrauben und Dübel,
liefern und montieren,
Farbe : weiß

Hersteller/Typ '
....................................................'
vom Bieter einzutragen
Menge: 6,000 St

**01.07.32 Eck-Seifenkorb mit verdeckter Befestigung, abnehmbar,**
Eck-Seifenkorb mit verdeckter Befestigung, abnehmbar,
verchromt,
Breite mind.: 150 mm
Menge: 3,000 St

**01.07.33 Abfallbehälter**
Abfallbehälter
- zylindrisch geformter Behälter mit Klappdeckel
- gradlinig und funktional in einer einfachen und
  zeitlosen Formensprache gestaltet
- der Abfallbehälter ist abnehmbar und leicht zu
  reinigen
- der Deckel kann durch leichten Druck mit dem Knie
  gegen den Behälter oder mit der Hand geöffnet werden
- integriertes Fach für handelsübliche Hygienetüten
- nur zur Wandmontage geeignet
- Inhalt ca. 6 Liter
- 330 mm hoch und 210 mm tief und 180 mm im
  Durchmesser
- aus hochwertigem Polyamid
- Farbe aus Herstellerprogramm nach Wahl

Hersteller/Typ '
....................................................'
vom Bieter einzutragen
Menge: 1,000 St

**01.07.34 WC-Bürstengarnitur**
WC-Bürstengarnitur
- Bürstengriff mit auswechselbarem Bürstenkopf aus
  schwarzem Polyamid
- Bürstentopf mit gewölbtem Boden und sphärenförmigem,
  teilweise offenem Oberteil in ringförmigem Halter
- gradlinig und funktional in einer einfachen und
  zeitlosen Formensprache gestaltet
- Oberteil stufenlos drehbar
- leicht zu reinigen
- der Behälter ist herausnehmbar, kann aber auch
  diebstahlgeschützt montiert werden
- einfaches Auswechseln des Bürstenkopfs durch
  Bajonettverschluss
- diebstahlgeschützt durch verdeckte Verschraubung
- 141 mm breit, 470 mm hoch und 140 mm tief
- aus hochwertigem Polyamid
- Farbe aus Herstellerprogramm nach Wahl

Hersteller/Typ '
....................................................'
vom Bieter einzutragen
Menge: 3,000 St

**01.07.35 WC-Papierhalter**
WC-Papierhalter
- rechtwinklig gebogener, u-förmiger Halter
- gradlinig und funktional in einer einfachen und
  zeitlosen Formensprache gestaltet
- diebstahlgeschützt durch verdeckte Verschraubung
- leicht zu reinigen
- 160 mm breit, 120 mm hoch, Stange 20 mm im
  Durchmesser
- aus hochwertigem Polyamid
- Farbe aus Herstellerprogramm nach Wahl

Hersteller/Typ '
....................................................'
vom Bieter einzutragen
Menge: 3,000 St

**01.07.36 Fugenabdichtung elast.Dichtstoff Silicon B 10mm**
Fugenabdichtung mit elastischem Dichtstoff, Basis
Silicon,
Fugenbreite 10 mm, zwischen
Sanitärausstattungsgegenstand,
Rückwand- und Bodenbelag,
Sanitärausstattungsgegenstand
WC, WT, Badewanne, Spüle

Abkleben der Wand-/Bodenbeläge und der
Sanitärausstattungsgegenstände sowie Vorbeschichtung
des
Fugenbereichs.
Menge: 12,000 m

#### Bereich 01.08 Sanitär Sonstiges

**01.08.1 Dichth.prüfung, Spülen u Inbetriebnahme Sanitär**
Dichtheitsprüfung, Spülen und Inbetriebnahme der
vorbeschriebenen Trinkwasserinstallation für die
Gesamtinstallation,
a) Filter nach DIN 19632 einbauen,
b) Dichtheitsprüfung als Nassprüfung der
fertiggestellten
Gesamtinstallation, direkt vor der Inbetriebnahme,
gem. DIN 1988 Teil 2, DIN EN 806 oder ZVHSK-Merkblatt
Druckprüfung mit Wasser
c) Spülen der Leitungen nach DIN 1988 Teil 2 bzw. ZVHSK
Merkblatt "Spülen",
d) Inbetriebnahme der Leitungen nach DIN 1988 Teil 8
und DKI-Informationsdruck i. 158

Leitungslänge: bis 150 m
Leitungsdimension: bis DN40

(Hinweis: Die Druckprüfung, Spülung oder Inbetriebnahme
kann auch in mehrere Teilabschnitte nach Baufortschritt
geteilt werden! Entstehende Kosten für eine
Unterteilung in Abschnitte sind in den Einheitspreis
einzurechnen!)
Menge: 1,000 psch

**01.08.2 Dichth.prüfung, abschnittsweise, trocken**
*** Bedarfsposition ohne GB
abschnittsweise Dichtheitsprüfung als Trockenprüfung
der
fertiggestellten, aber noch nicht verdeckten
Leitungen, gem.
DIN 1988 Teil 2, DIN EN 806 oder ZVHSK-Merkblatt
Druckprüfung mit Druckluft oder inerten Gasen

Leitungslänge: bis 30 m
Leitungsdimension: bis DN20

(Hinweis: Die Druckprüfung wird in Teilabschnitte nach
Baufortschritt geteilt!
Entstehende Kosten für die Unterteilung sind bei der
Kalkulation
zu berücksichtigen.)
Menge: 1,000 St

**01.08.3 Hyg. Untersuchung**
Kosten für Vorbereitung und Durchführung der
Probennahme
und hygienisch-mikrobiologische Untersuchungen durch
ein
akkreditiertes Labor zum Nachweis der Einhaltung der
in der
Trinkwasserverordnung festgelegten Beschaffenheit des
Trinkwassers,
Untersuchungsergebnisse sind der örtlichen Bauleitung
zur
Einsicht zur Verfügung zu stellen.
Mindestens 2 Probenahmestellen nach Festlegung durch
die
Bauleitung.
Menge: 1,000 psch

**01.08.4 Inbetriebnahme und Einweisung**
des vom Bauherrn benannten Bedienpersonals für die
vorbeschriebenen Anlagen
Menge: 1,000 psch

**Ausführungsbeschreibung 0008 Bestandsunterlagen**
*Bestandsunterlagen*
Bestandsunterlagen sind dem AG 10 Werktage vor der
Abnahme 3-fach, in deutscher Sprache, im DIN A 4
Aktenordner zu übergeben,
Übergabe von Unterlagen über Datenträger, als CD-ROM
bzw.
vergleichbar, Schnittstelle DWG/DXF, erfolgt in
Abstimmung mit
dem AG

**01.08.5 Anfertigen von Revisionsunterlagen Sanitär**
Anfertigen von Revisionsunterlagen für die
vorbeschriebenen Anlagen entsprechend der jeweiligen
Betriebsanleitungen des Zentralverbandes Sanitär
Heizung Klima im einzelnen
bestehend aus:
-Inbetriebnahme und Einweisungsprotokolle
-Druckprobenprotokolle
-Spülprotokolle
-Protokolle des Gesundheitsamtes
-Hinweise für den Betreiber; Auflistung der
Arbeitsfolgen bei In-und Außerbetriebnahme der
einzelnen Anlagen sowie bei Auftreten von Störungen
-Hinweise für Instandhaltungsmaßnahmen
-Liste der eingebauten Geräte und Einrichtungen,
einschl. Ersatznachweisen sowie der kompletten
Herstellerunterlagen
-Revisionszeichnungen in CAD-Qualität
-Technische Beschreibung der Anlagen
-Zulassungsbescheinigungen, Prüfzeugnisse,
Konformitätserklärungen und Übereinstimmungserklärungen
-Schriftverkehr mit Behörden und Versorgungsträgern
-Wartungsvertrag (Vertragsexemplar).
Die Revisionsunterlagen sind in mit entsprechenden
Registern
versehenen Ordnern 3-fach und 1-fach komplett auf
beschrifteter CD/DVD an den Bauherrn bzw. seinen
Vertreter zu
übergeben.
Mindestens 10 Werktage vor dem Abnahmetermin ist ein
Exemplar der Ordner der Bauleitung zur
Einsichtnahme und Genehmigung vorzulegen.
Menge: 1,000 psch

**01.08.6 Wartungsvertrag Sanitär**
Einjähriger Wartungsvertrag mit Überprüfung und Wartung
der vorbeschriebenen Sanitär-Anlage gemäß
Wartungsvertrag in Anlehnung an "AMEV Wartung 2018",
Durchführung der Wartung entsprechend
VDMA-Leistungsprogramm für Wartung nach
VDMA-Einheitsblatt VDMA 24 186- 6, Kleinmaterial
bis 25,-_ ist in den Wartungs-Dienst-Pauschalen
enthalten, im Preis sind auch Fahrkosten enthalten,
sonstige Ersatzteile nur gegen Berechnung, ein Exemplar
des Wartungsvertrages ist mit den Revisionsunterlagen
abzugeben, mit der Abgabe der Revisionsunterlagen ist
gleichzeitig die ausgefüllter Arbeitskarte abzugeben,
die Arbeitskarte ist nach dem in der o.g. Richtlinie
enthaltenen Muster anzufertigen
Menge: 4,000 Jahr

### Titel 02 Heizung

#### Bereich 02.01 Wärmeerzeuger, Gasinstallation

*Hinweis*
Luft-Wasser-Wärmepumpe

**02.01.1 Außeneinheit Wärmepumpe**
Luft-Wasser-Wärmepumpe in Monoblock-Ausführung für
Heizung und Kühlung,
kombiniert aus Außeneinheit und Inneneinheit,
-
Die Außeneinheit wird mit einer der folgenden Inneneinheiten kombiniert:
- Logatherm WLW186i-12 E monoenergetisch
  wandhängend
- Logatherm WLW176i-12 E monoenergetisch
  wandhängend
- Logatherm WLW186i-12 T180:
  monoenergetisch inkl. Warmwasser- und
  Pufferspeicher
- Logatherm WLW176i-12 T180:
  monoenergetisch inkl. Warmwasser- und
  Pufferspeicher
- Logatherm WLW186i-12 TP70 monoenergetisch inkl. Pufferspeicher
- Logatherm WLW176i-12 TP70 monoenergetisch inkl. Pufferspeicher
-
Erst die Kombination von Außeneinheit
mit Inneneinheit bildet eine funktionsfähige Luft-Wasser-Wärmepumpe in Monoblock-Ausführung. Es erfolgt eine wasserführende Verbindung zwischen Innen-
und Außeneinheit.

Außeneinheit:
- Invertergeregelter Verdichter- und Gebläsebetrieb
- Reversibel für Heizung und Kühlung
- Technologie mit doppelt entkoppeltem Kältekreis in
  schallgedämmter Kältekreisbox und integriertem
Schalldiffusor
- Kältekreis mit Doppelrollkolben-Verdichter und
elektronischen
  Expansionsventilen
- Umweltfreundliches und natürliches Kältemittel R290
(Propan)
- Integrierte Kondensatwannenheizung
- Tragehilfe im Lieferumfang
- Boden- oder Sockelmontage (Montagesockel Zubehör)

Technische Daten:
Angabe gemäß EN 14511
- Heizleistung +7/35 °C:  5,58 kW
- COP +7/35 °C:  4,84
- elektr. Leistungsaufnahme: 1,15 kW
-
- Heizleistung +2/35 °C:  4,59 kW
- COP +2/35 °C:  4,48
- elektr. Leistungsaufnahme: 1,02 kW
- Modulation +2/35 °C:  2,1 - 12,6 kW
-
- Heizleistung -7/35 °C:  11,56 kW
- COP -7/35 °C:  2,43
- elektr. Leistungsaufnahme: 4,76 kW
-
- Heizleistung -10/35 °C:  11,82 kW
- COP -10/35 °C:  2,46
- elektr. Leistungsaufnahme: 4,8 kW
-
Angabe gemäß EN 14511:
- Kühlleistung +35/18 °C:  9,56 kW
- EER bei A35/W18:  2,63
- Kühlleistung +35/7 °C:  7,59 kW
- EER bei A35/W7:  2,30
-
Angabe gemäß EN 12102:
- Schallleistungspegel n. ErP: 45 dB(A)
- Max. Schallleistungspegel im
  Tagbetrieb + Tonalität:  60,0+0 dB(A)
- Max. Schallleistungspegel im reduzierten Nachtbetrieb (mit 6,17 kW
  bei A-7/W35) + Tonalität: 52,4+0 dB(A)
- Max. Schallleistungspegel im reduzierten Nachtbetrieb (mit 4,9 kW
  bei A-7/W35) + Tonalität: 46+0 dB(A)
- Schalldruckpegel in 1 m Abstand
  (Lastpunkt n. 2013/811/EU): 40 dB(A)
- Nom. Luftvolumenstrom: 1880 qm/h
- Außenlufttemperatur min./max.
  Heizbetrieb:  -22/+45
  Kühlbetrieb:  bis +45
- Kompressor:  Doppelrollkolben-Verdichter
- Kältemittelmenge R290:  1,6 kg
- Max. Vorlauftemperatur mit
  WLW186i  E/T180/TP70: 75 °C (65 C bis -10 C
  Außentemperatur)
- Max. Vorlauftemperatur mit
  WLW176i  E/T180/TP70: 60 °C
- Elektr. Anschluss:  3L/N/PE/400V/50Hz
- Sicherungsautomat:  3polig, 16 A
- Max. Leistungsaufnahme: 7,2 kW
- Wasserseitiger Anschluss
  Heizung:  G 1" AG
- Abmessungen
  Breite:  1350 mm
  Höhe:  1100 mm
  Tiefe:  540 mm
  Nettogewicht:  212 kg

EU-RICHTLINIE FÜR ENERGIEEFFIZIENZ
Klasse für jahreszeitbedingte
Raumheizungs-Energieeffizienz
  bei 55 °C:  A++
Klasse für jahreszeitbedingte
Raumheizungs-Energieeffizienz
  bei 35 °C:  A+++
Energieeffizienzklassen-  Spektrum: A+++ -> D
Wärmenennleistung bei durchschnitt lichen
Klimaverhältnissen
  bei 55 °C:  12 kW
Wärmenennleistung bei durchschnittlichen
Klimaverhältnissen
  bei 35 °C:  12 kW
Jahreszeitbedingte Raumheizungs-Energieeffizienz bei
durchschnitt  lichen Klimaverhältnissen
  bei 55 °C:  137 %
Jahreszeitbedingte Raumheizungs-Energieeffizienz bei
durchschnittlichen Klimaverhältnissen
  bei 35 °C:  184 %
Schallleistungspegel in Innenräumen: 31 dB
Schallleistungspegel im Freien: 45 dB
----------------------------------------
ANGABEN IN BEZUG AUF EU F-GAS VERORDNUNG
517/2014
Umwelttechnischer Hinweis: Nein
Kältemitteltyp:  R290
Treibhauspotential - GWP: 3 kgCO2eq
Füllmenge Kältemittel:  1,6 kg
Füllmenge Kältemittel:  0,005 tCO2eq
Bauart des Kältekreises:  Nicht hermetisch geschlossen

Hersteller/Typ
'..................................'
vom Bieter einzutragen
Menge: 1,000 St

**02.01.2 Hybrid-Hydraulikbox**
Hybridgruppe zur Einbindung des in Leistungsposition
02.02.1
beschriebenen Wärmeerzeuger in ein
Wärmepumpen-Hybridsystem, als zentrale hydraulische
Komponente zum Anschluss einer Wärmepumpen-
Außeneinheit an einen konventionellen Wärmeerzeuger
über
einen Puffer.
Die Hybrid-Hydraulikbox ist werkseitig verdrahtet und
besteht
aus:
- Umwälzpumpe mit LIN-Bus
- Sicherheitsventil und Anschluss für MAG
- Kugelhähne
- Hybridmanager
- 2 x Temperaturfühler
- Wartungshahn mit Partikelfilter

Hersteller/Typ
'..................................'
vom Bieter einzutragen
Menge: 1,000 St

**02.01.3 Membran-Druckausdehnungsgefäß 80 l**
Logafix MAG 80/1,5 (6 bar), silber
Membran-Druckausdehnungsgefäß für geschlossene
Heizungsanlagen nach EN12828, Solar- und Kühlanlagen,
Zulassung gemäß EU-Druckgeräterichtlinie 2014/18/EU,
Ausführung für Wandbefestigung bzw. mit
Fußkonstruktion,
Systemanschluss mit Außengewinde. Gefäß außen
kunststoffbeschichtet. Membrane nicht tauschbar,
Max. Betriebstemperatur:  120 °C
Max. Betriebstemp. (Membrane): 70 °C
Glykolanteil:  bis 50%
Vordruck:  1,5 bar
Max. Betriebsdruck:  6 bar
Inhalt:  80 Liter
Systemanschluss:  R 1"
Durchmesser:  519 mm
Höhe:  534 mm
Menge: 1,000 St

**02.01.4 Kappenventil MS 1" X 1", PN 10 vernickelt**
Kappenventil, Messing, plombierbar. Erforderlich nach
DIN
EN 12828, Zur Kontrolle, Wartung und Austausch von
Membran-Ausdehnungsgefäßen ohne Entleeren der Anlage.
Material:  Messing vernickelt
Nennweite:  DN25
Max. Betriebsdruck:  PN 10
Max. Betriebstemperatur:  130 °C
Menge: 1,000 St

**02.01.5 elekt. Verbindungsleitung-Set 1,5 m**
Verbindungsleitung zum elek. Anschluss eines
Gas-Brennwertgeräts an eine Hybrid-Hydraulikbox,
Das Set besteht aus:
1x Netzleitung 230 V 1500 mm mit 3 poligem Stecker
1x Busleitung EMS 1500 mm mit 2 poligem Stecker
Länge:  1,5 m
Menge: 1,000 St

**02.01.6 CANbus, Kabel 15m, 2x2x0,75mm², für Luft-Wasser-/Split-Wärmepumpen**
CANbus, Kabel 15m, 2x2x0,75mm²
für Luft-Wasser-/Split-Wärmepumpen
Menge: 1,000 St

**02.01.7 Befestigungs-Set WP-Außeneinheit**
Befestigungs-Set für im Pos. 02.01.1 beschriebene
Wärmepumpen-Außeneinheit
Menge: 1,000 St

**02.01.8 Rohrbegleitheizung Kondensat 2.5 m**
*** Bedarfsposition ohne GB
Rohrbegleitheizung für Kondensatleitung zur
Frostfreihaltung
des Kondensatablaufs,
Länge: 2,5 m
Menge: 1,000 St

**02.01.9 Montagesockel WP-Außeneinheit**
Montagesockel zur erhöhten Aufstellung
der Wärmepumpen-Außeneinheit,
Höhe:  380 mm
Menge: 1,000 St

**02.01.10 Designverkleidung Montagesockel**
Designverkleidung für vorbeschriebenen Montagesockel
der Wärmepumpen-Außeneinheit, in abgestimmtem Design
zur
Wärmepumpen-Außeneinheit
Menge: 1,000 St

**02.01.11 Mauerdurchführung mit Edelstahl-Wellschläuche**
Mauerdurchführung oberirdisch für DN 200 für 25 mm,
inkl.
Wellrohre, anschlussfertig ausgestattet mit
Edelstahlwellschläuchen DN25, zur luft-, gas- und
wasserdichten Abdichtung von Rohr- und
Kabeldurchführungen
bei Luft-Wasser-Wärmepumpen, Edelstahlwellschläuche
beidseitig abdichtend, gesicherte Wärmedämmung mit
Erfüllung
der GEG-Förderung, Außen- und Innenabdichtung als
ästhetischer Wandübergang mit ansprechendem
Oberflächenfinish, korrosionsfrei, elektrisch
nichtleitend,
getrennte Verlgeung der Rohre und Kabel, separate
Führung
von Spannungs- und Steuerleitungen, Einsatz in
bauseitiges
Futterrohr oder Kernbohrung DN200 von 199 mm bis 203
mm,
Universeller Einsatz in gängigen Wandaufbauten (z.B.
einschaliges Mauerwerk mit Zusatzdämmung oder
zweischaliges Mauerwerk).
Gasdichtheit - Installation innerhalb des
Schutzbereiches bei
R290 möglich, Luftdicht nach DIN EN 13829, Dichtheit
gegen
Spritzwasser, IP44 nach DIN EN 60529, Schalldämmung
nach
DIN 4109-2.
Edelstahlwellschlauch (AISI 304) in DN25 einerseits mit
flachdichtender Überwurfmutter G1" (AISI 303)
andererseits mit
angeschweißtem Außengewinde R1" (AISI 303), L = 800 mm
(ausziehbar bis max. 1.600 mm), mit Isolierung aus EPDM
35x19 (Länge = 800 mm).
Max. 4 Energie- bzw. Steuerkabel mit DA 5 - 17 mm.
Alle Öffnungen sind mit luft-, gas- und wasserdichten
Blindstopfen vorbelegt.
Segmentbauweise ermöglicht individuelle
Längenanpassung an
bauseitige Wandstärken.
Technische Daten:
 Anschlussleitungen:
 - Edelstahlwellrohre je 2 Ltg. DN25 (Länge 800 mm auf
max.
  1.600 mm ausziehbar)
 - Kabel Max. 4 Ltg. je 5 bis 17 mm
 - Abmessungen:
   - Kernbohrungs-/Futterrohr-
  Durchmesser:  199 - 204 mm
   - Wanddicke:  max. 400 mm,
   - Innen- und Außenabdichtung: 300 mm
  Achsabstand der Rohrdurchführungen: 99 mm

Hersteller/Typ
'..................................'
vom Bieter einzutragen

.
Menge: 1,000 St

**02.01.12 Abdeckhaube horizontal verlegter Gebäude-Anschlussleitungen**
Abdeckhaube horizontal verlegter
Gebäude-Anschlussleitungen
für Wärmepumpen-Außeneinheit,
Metallhaube in Farbe und Design der Außeneinheit zur
Abdeckung der hydraulischen  und elektr. Anschlüsse
inkl. GEG
konformer Dämmung
Menge: 1,000 St

**02.01.13 Pufferspeicher, 500 l**
Pufferspeicher in stehender zylindrischer Stahlblechausführung, inkl. Tauchhülsen für die Fühlermontage,
Wärmeschutz aus 60 mm PU-Hartschaum mit
abnehmbarem Folienmantel auf 5 mm
Weichschaumunterlage,

EU-RICHTLINIE FÜR ENERGIEEFFIZIENZ
Energieeffizienzklasse:  C
Energieeffizienzklassen-
  Spektrum:  A+ -> F
Warmhalteverlust:  107,3 W
Anschlüsse Heizung:  6 x G 1 1/2 (IG)
Abmessungen:
  Durchm. mit Wärmeschutz: 780 mm
  Höhe mit Wärmeschutz:  1775 mm
Gewicht mit Wärmeschutz: 85 kg
Max. Betriebsüberdruck:  3 bar
Max. Betriebstemperatur:  95 °C

Hersteller/Typ
'..................................'
vom Bieter einzutragen
Menge: 1,000 St

**02.01.14 Verlängerungsset Entlüfter**
Verlängerungsset zum Entlüften des Speichers außerhalb
des
Wärmeschutzes, Flexrohr mit Anschluss R 3/4 zum
Anschluss
an die Muffe im Speicherdeckel inklusive Ventil
Menge: 1,000 St

**02.01.15 Dichtstopfen G1 1/2 4er-Set**
Dichtstopfen G 1 1/2 mit Dichtringen zum
Verschließen von nicht benutzten
Anschluß-Stutzen,
Lieferumfang: 4 St
Menge: 1,000 St

**02.01.16 Zubehör Stellfuß Speicher 500-1000L 3 St**
Zubehör Stellfüße für vorbeschriebenen Speichen,
Lieferumfang: 3 St
Menge: 1,000 St

**02.01.17 Thermometer 30-80 °C Artikel-Nr. 5236200**
Thermometer mit Analoganzeige inklusive
Viertelkreiskapillarrohrfühler,
Länge:  3 m
Anzeigebereich: 30 - 80 °C
Menge: 1,000 St

**02.01.18 Thermometerhalterung**
Halterung für vorbeschriebenes Thermometer
Menge: 1,000 St

*Hinweis*
konventioneller Wärmeerzeuger, der Wärmeerzeuger ist
kompertibel zur Luft-Wasser-Wärmepumpe anzubieten
(Hertsteller)

**02.01.19 Gas-Brennwertgerät, wandhängend, 25 kW**
Gasbrennwertgerät, geeignet für den Betrieb mit Erdgas
2H(E),
2L(LL) und Flüssiggas 3P, werkseitig eingestellt auf
Erdgas
2H(E), einfachste Umstellung auf andere Gasarten 2L(LL)
und 3P über Gas-Einstelldüse.
Zugelassen für die Verbrennung von
Wasserstoffbeimischungen bis zu 20 Vol%, gemäß DVGW ZP
3100.
Lieferung inkl. Außentemperaturfühler und Funkmodul.
Frontverkleidung in modernem Design aus Acrylglas,
mit integriertem Mischventil zur einfachen Einbindung
von
Hybridwärme mit höheren Temperaturen wie Solarwärme
oder
Wärme von Festbrennstoffkesseln, zusätzliche
hydraulische
Anschlüsse bereits im Gerät enthalten, kein externes
Umschalt-
oder Mischventil notwendig.
System-Bedieneinheit für Gas-Wandgeräte mit
Regelsystem,
zentrale Bedienung für Gas-Brennwertgerät sowie
Heizkreis(e),
Warmwasser, Solar, Frischwasserstation und Lüftung,
Hinterleuchtetes Farb-Volltouchdisplay 5 Zoll.
Integrierte Funktion d. Fremdwärmeerkennung und
optimierte
Weichenfunktion (RL Temperatur 75 % der VL Temperatur)
bei
Anschluss eines Weichenfühlers.
- Vormischbrenner mit Metallvliesoberfläche
- Modulation bis zu 1:9 % (je nach Gerätegröße)
- Hocheffektiver Wärmtauscher aus Aluminiumguss mit
  Oberflächenveredelung für minimierten
Wartungsaufwand mit
  10 Jahren Garantie
Elektrische Anschlussmöglichkeiten für:
- Externe Pumpe
- Warmwasserfühler
- Außentemperaturfühler
- Bus Anschluss für Bedieneinheiten
- Zirkulationspumpe oder Heizkreispumpe nach der
  hydraulischen Weiche
- Speicherladepumpe oder externes 3-Wegeventil 230 V
- Elektrischer Anschluss für automatische
Mediennachspeisung
- Externe Verriegelung (z.B. Temperaturwächter für die
  Fußbodenheizung)
- Potentialfreie Wärmeanfrage
- 230 V Ausgangsspannung für Module
- zus. System für max. Brennwertnutzung,
stromsparenden und
  geräuscharmen Betrieb
- Kein Mindestvolumenstrom nötig
- Hocheffizienzpumpe EEI<=0,2
- Umwälzpumpe für eine differenzdruck geregelte
Betriebsweise
  für gute Anpassung an die hydraulischen
Gegebenheiten der
  Heizungsanlage, kleinste Pumpeneinstellung = 100 mbar
  konstant
- Umwälzpumpe mit einer leistungsgeregelten
Betriebsweise bei
  Einsatz einer hydraulischen Weiche zur Vermeidung von
  Rücklauftemperaturanhebung

eingestellte Gasart:  Erdgas 2E

EU-RICHTLINIE FÜR ENERGIEEFFIZIENZ
Klasse für jahreszeitbedingte
  Raumheizungs-Energieeffizienz: A
Energieeffizienzklassen-Spektrum: A+++ -> D
Wärmenennleistung:  23 kW
Jahreszeitbedingte
  Raumheizungs-Energieeffizienz: 94 %
Schalleistungspegel
  in Innenräumen:  46 dB
Klasse für jahreszeitbedingte
  Raumheizungs-Energieeffizienz
  der Verbundanlage:  A
Energieeffizienzklassen-Spektrum: A+++ -> G
Jahreszeitbedingte Raumheizungs-
  Energieeffizienz der Verbundanlage (Kessel):  96 %
Wärmeleistung (Voll-/Teillast)
  bei 50/30 °C:  2,9/25,1 kW
  bei 80/60 °C:  2,7/23,6 kW
  bei Warmwasser:  23,6 kW
Konzentr. Abgasanschluss:  80/125 mm
Adapterstück auf DN60/100 erhältlich
Abmessungen
  Höhe:  780 mm
  Breite:  520 mm
  Tiefe:  425 mm
Gewic
Zuläss. Betriebsüberdruck: 3 bar
Menge: 1,000 St

**02.01.20 Anschluss-Set Gas-Brennwertgerät**
Anschluss-Set für vorbeschriebenes Gas-Brennwertgerät
- Für Aufputzmontage
- Durchgangsform DN 25
- Anschlussmöglichkeit Ausdehnungsgefäß
  im Rücklauf
- KFE Hahn im Vorlauf
- Innengewinde 1 Zoll
- Material  Messing vernickelt
- 2 Überwurfmuttern 1 Zoll zum Anschluss
  am Gerät
Menge: 1,000 St

**02.01.21 Ablauftrichter-Set G-TA**
Ablauftrichter für Kondenswasser für
Kessel bis 45 kW, Anschluss R1, mit
Rosette und HT-Bogen DN32 45 Grad
Menge: 1,000 St

**02.01.22 Kurzschlussleitung G-KS**
Kurzschlussleitung zum Verschluss von Speichervorlauf
und
Speicherrücklauf,
Größe: G3/4 Zoll.
Menge: 1,000 St

**02.01.23 Membran-Druckausdehnungsgefäß 18 l**
Membran-Druckausdehnungsgefäß für geschlossene
Heizungs-, Solar- und Kühlanlagen. Zulassung gemäß
EU-Druckgeräterichtlinie 2014/68/EU,
Ausführung für Wandbefestigung bzw. mit
Fußkonstruktion.
Systemanschluss mit Außengewinde.
Gefäß außen kunststoffbeschichtet.
Membrane nicht tauschbar
Max. Betriebstemperatur:  120 °C
Max. Betriebstemp. (Membrane): 70 °C
Glykolanteil:  bis 50 %
Vordruck:  1,5 bar
Max. Betriebsdruck:  6 bar
Inhalt:  18 Liter
Systemanschluss:  R 3/4"
Durchmesser:  286 mm
Höhe:  381 mm
.
Menge: 1,000 St

**02.01.24 Aufhängezarge**
Aufhängezarge für voebeschriebenes MAG
Menge: 1,000 St

**02.01.25 Anschluss-Set AAS 3/4 mit KFE-Ventil**
Ausdehnungsgefäß-Anschluss-Set AAS mit flachdichtenden
Anschlussteilen 3/4",
bestehend aus flexibler Edelstahl-Verbindungsleitung
Länge 1 m, Kappenventil mit Entleerung und Dichtungen,
Anschluss für Membran-Ausdehnungsgefäß:
1" oder 3/4" mit werkseitig geliefertem Übergangsstück
auf 1"
Max. Betriebstemperatur:  80 °C
Max. Betriebsdruck:  6 bar
Menge: 1,000 St

*Hinweis*
Die Elektroarbeiten müssen von einem zugelassenen
Unternehmer ausgeführt werden.

Der Bieter muss eine verbindliche Angabe über
Fachkenntnisse
und Zulassung angeben oder eine von ihm eingeschaltete
Fachfirma benennen.

Fachfirma

....................................
vom Bieter einzutragen

Das beidseitige zugentlastete Einführen, Ausformen,
Absetzen
und Anklemmen der verlegten Kabel und
Verbindungsleitungen
gehören zum Lieferumfang der Elektroinstallation.
Verschraubungen, Schutzschlauch, Kerbkabelschuhe und
sonstiges Zubehör sind in die Kabel-Einheitspreise
einzurechnen.
Flexible Kabel sind mit Aderendhülsen anzuklemmen.
Kabel in den Gewerkeschaltschränken sind gemäß der
Bezeichnungen der Kabellisten auf dauerhaften
Beschriftungsträgern zu beschriften.
Verschraubungen sind abzudichten.

Kabel und Leitungen sind einschließlich
Befestigungsmaterial,
sowie beiderseitiges Einführen und Anklemmen zu
kalkulieren.
Montagehöhen für Kabelverlegung 2 - 5 m, erforderliche
Hilfsmittel sind einzukalkulieren.

**02.01.26 elektrotechnischen Anschluss**
elektrotechnischen Verkabelung aller vorbenannten
Bauteile
gemäß Herstellerangabe, sowie Einspeisung von der
vorhandenene Elektroverteilung, einschließlich
Heizungsnotschalter, Sicherungsautomat etc.,
die Elektroverteilung befindet sich in der gleichen
Geschossebene wie die zu erstellende
Wärmeerzeugungsanlage. Die max. Entfernung
anzuschließender Bauteile beträgt 20 Meter.
Zur Verlegung der Kabel sind Installationsrohre aus
Kunststoff
zu verwenden.

Das beidseitige zugentlasteten Einführen, Ausformen,
Absetzen
und Anklemmen der verlegten Kabel und
Verbindungsleitungen
gehört zum Lieferumfang der Elektroinstallation.
Verschraubungen, Schutzschlauch, Kerbkabelschuhe und
sonstiges Zubehör sind in die Kabel-Einheitspreise
einzurechnen.
Flexible Kabel sind mit Aderendhülsen anzuklemmen.
Verschraubungen sind abzudichten.

Kabel und Leitungen liefern und installieren,
einschließlich
Befestigungsmaterial.
Menge: 1,000 St

*Hinweis*
Regelung

**02.01.27 System-Fernbedienung**
*** Bedarfsposition ohne GB
Kabelgebundene System-Fernbedienung für Wärmeerzeuger
mit System-Bedieneinheit.
Bedienung und Betriebsinformationen für bis zu 2
Heizkreise,
Warmwasser, Solar, zentrale Wohnungslüftung und bei
Wärmepumpe: Pool
Einstellung Zeitprogramme, Sollwerte, Betriebsarten
auto/manuell/boost/abwesend/urlaub/aus, Raumsollwert
dauerhaft oder bis nächster Schaltpunkt, Sommer-/
Winter-Umschaltung, Extra-Warmwasser (1 x Ladung).
Anzeige aktuelle/eingestellte Raumtemperatur,
Energieverbrauch, Solarsensoren, Solarertrag, Störung
Raumtemperaturfühler für Raumeinfluss bzw.
raumgeführten
Betrieb.
Automatische Umschaltung Heizen/Kühlen (reversible
Wärmepumpe).
Anzeige und Taupunktüberwachung Luftfeuchte
(erforderlich bei
passiver Kühlung).
Tastensperre, Bildschirmschoner,
Inbetriebnahme-Assistent.
Farbdisplay mit Hintergrundbeleuchtung.
Kompatibel zur Hersteller-App und Hersteller-Portal.
Abmessungen (mm): 116 x 95 x 32
Lieferung inkl. Wandhalterung und Montagematerial
----------------------------------------
EU-RICHTLINIE FÜR ENERGIEEFFIZIENZ
Klasse des Temperaturreglers: V
Beitrag des Temperaturreglers
  zur jahreszeitbedingten Raumheizungsenergieeffizienz: mind. 3,0 %
Menge: 1,000 St

**02.01.28 Funkmodul zur WLAN-Kommunikation**
Funkmodul MX300 zur WLAN-Kommunikation mit der
Hersteller-App und für die Aufschaltung der
Heizungsanlage auf
das Hersteller-Fachkundenportal in Verbindung mit allen
Wärmeerzeugern der Systembedieneinheit.
Und Funk-Kommunikation zur Einzelraumregelung oder zur
Funkfernbedienung.
Menge: 1,000 St

**02.01.29 Heizkreismodul**
Heizkreismodul für die Funktionen
Heizen/Kühlen/Warmwasser
zum Einsatz im Regelsystem.
Funktionsumfang:
Regelung eines Heiz-/Kühlkreises mit Pumpe, Mischer,
Vorlauftemperaturfühler, Temperaturwächter
(Fußbodenheizung), Taupunktwächter (Wärmepumpe mit
Kühlfunktion), sowie einem Weichenfühler.
Zeitprogramm einstellbar, Regelungsart einstellbar, Frostschutz, Nachtabsenkung, Sommer-Win-
terumschaltung einstellbar.

Weitere Merkmale:
- Anschlussmöglichkeit Temperaturwächter TB1 für
  Fußbodenheizung, Überwachung und Störmeldung bei
  Auslösung
- Auswahl Pumpenbetrieb über geschaltetes 230 V Signal
oder
  alternativ Dauersignal 230 V und zusätzlicher
potenzialfreier
  Start-/Stop-Kontakt im Modul
- Alarmeingang Pumpenstörung (potenzialfrei)
- Geeignet für Anschluss Hocheffizienzpumpe
- Einfache automatische Erkennung der angeschlossenen
  Komponenten mit Konfigurationsvorschlag sowie
Bedienung
- Interne Kommunikation über Datenbus

Lieferumfang:
- 1 Modul mit Klemmenabdeckung und Wandsockel,
  Anschlussstecker, Zugentlastungen für Anschlusskabel
und
  Montagematerial
- 1 Vorlauftemperaturfühler 9 mm
- Installationsanleitung
Menge: 4,000 St

**02.01.30 Temperaturwächter**
Temperaturwächter für Fussbodenheizungen,
Anlegethermostat, Einstellbereich 30..60 °C
Menge: 1,000 St

**02.01.31 Weichenfühler**
Weichenfühler zum Anschluss an ein Heizkreismodul
Menge: 2,000 St

*Hinweis*
Abgassystem aus doppelwandigem AZ-Rohr (Aluminium/PP),
individuell kürzbar, für raumluftunabhängige
Betriebsweise
Nenndurchmesser:  80/125

**02.01.32 Abgas-Grundbausatz d:80/125 für Wärmeerzeuger mit KAS nach oben**
Abgas-Grundbausatz, DN 80/125 zum Einbau
konzentrischer Rohre in einen Schacht,
bestehend aus:
- Konz. Bogen 87 Grad mit Prüföffnung
- Konz. Mauerdurchführung
- Konz. Stützbogen
- Abdeckblende 200 x 200
- Material pp/ Metall
- Tube Gleitmittel
- 6 Abstandshalter DN125
- Zertifizierungsaufkleber
- Montageanleitung
- Max. 120°C
- Max. 5000 Pa
Hersteller/Typ '
....................................................'
vom Bieter einzutragen
Menge: 1,000 St

**02.01.33 CB-AZ Längenelement D 80/125, 250 mm**
*** Bezugsbeschreibung
CB-AZ Längenelement D 80/125,
PP LAS weiß 80 mm,
Länge: 250 mm
Menge: 1,000 St

**02.01.34 CB-AZ Längenelement D 80/125, 1000 mm**
*** wie Position 02.01.33
Länge: 1000 mm
Menge: 2,000 St

**02.01.35 CB-AZ Revisionsbogen D 80/125**
CB-AZ Revisionsbogen D 80/125,
PP LAS weiß 80 mm
Menge: 1,000 St

**02.01.36 CB-AZ Revisionsstück D 80/125**
CB-AZ Revisionsstück D 80/125,
PP LAS weiß 80 mm
Menge: 1,000 St

**02.01.37 AZ Stützbogen D 80/125**
AZ Stützbogen D 80/125, mit Auflageschiene,
PP LAS weiß 80 mm
Menge: 1,000 St

**02.01.38 CB-AZ Mauerblende D 80/125**
CB-AZ Mauerblende D 80/125,
PP LAS weiß 80 mm
Menge: 1,000 St

**02.01.39 CB-AZ Dachdurchführung schwarz D 80/125**
CB-AZ Dachdurchführung D 80/125,
PP LAS 80 mm,
Farbe: schwarz
Menge: 1,000 St

**02.01.40 CB-AZ Flachdachkragen D 125**
CB-AZ Flachdachkragen D 125, Alu
PP LAS weiß 80 mm,
Länge: 250 mm
Menge: 2,000 St

**02.01.41 CB-AZ Befestigungsschelle D 80/125**
CB-AZ Befestigungsschelle 80/125,
PP LAS weiß 80 mm
Menge: 2,000 St

**02.01.42 Wandkonsole 250 mm**
Wandkonsole 250 mm,
Air-Stream 80/125 mm
Menge: 1,000 St

**02.01.43 Wandbefestigung WA 60 mm**
Wandbefestigung WA 60 mm,
Air-Stream 80/125 mm
Menge: 1,000 St

**02.01.44 Verlängerung für WB bis 250 mm**
Wandbefestigungs-Verlängerung bis 250 mm,
Air-Stream 80/125 mm
Menge: 1,000 St

**02.01.45 CB-Gleitmittel 150 Gramm,**
CB-Gleitmittel 150 Gramm,
PP LAS weiß 80 mm
Menge: 1,000 St

*Hinweis*
Gasinstallation
Installationsarbeiten vorab mit Versorgungsunternehmen
abstimmen!

**02.01.46 Kupfer-Rohr 22x1 mm**
*** Bezugsbeschreibung
Kupferrohr aus Cu-DHP R250 halbhart nach DIN EN 1057
und
DVGW-GW 392, behandelte Innenoberfläche, mit
RAL-Gütezeichen und DVGW-Zeichen. Rohrenden werkseitig
verschlossen. Mit Vorlage Umweltproduktdeklaration
nach ISO
14025.
zul. Betriebsdruck 46 bar bei 3,5facher Sicherheit
(AD2000/DKi
2017)
Nominales Kupferrohrgewicht 0,587 kg/m
Abstand Rohrbefestigung auf Wand und Decke ca. 2,00 m
Außendurchmesser: 22 mm
Wanddicke:  1,0 mm
Menge: 5,000 m

**02.01.47 Kupfer-Rohre 28x1,5 mm**
*** wie Position 02.01.46
Außendurchmesser: 28 mm
Wanddicke:  1,5 mm
Menge: 2,000 m

**02.01.48 Rohraufhängung Kupfer DN20/25**
Rohraufhängung, aus nichtrostendem Stahl, mit
schalldämmenden Einlagen, Anforderungen entsprechend
DIN
4109, Temperaturbereich über + 110 Grad C, Befestigung
mit
bauaufsichtlich zugelassen Dübeln,
Befestigungsuntergrund
Mauerwerk, Rohr aus Kupfer
Nennweite: DN 20 - DN25
Menge: 4,000 St

**02.01.49 Bogen Kupfer AD 22mm**
Bogen für vorgenannte Rohrleitung aus Kupfer, als
Pressverbindung mit DVGW-Registrierung,
Außendurchmesser 22 mm
Menge: 10,000 St

**02.01.50 Bogen Kupfer AD 28mm**
Bogen für vorgenannte Rohrleitung aus Kupfer, als
Pressverbindung mit DVGW-Registrierung,
Außendurchmesser 28 mm
Menge: 4,000 St

**02.01.51 Gas-Kugelhahn, DN25**
Gas-Kugelhahn, HTB-Ausführung, 650°C/30 min, GT1,
Durchgangsform, beiderseits Innengewinde,
gesicherter Betätigungsgriff aus Stahl gelb
kunststoffummantelt,
Gehäuse Pressmessing Cu Zn 40 Pb 2,
Vollkugel Messing verchromt, Kugeldichtung PTFE,
Schaltwellendichtung aus Viton,
Betriebsdruck max. 5 bar (MOP 5),
Umgebungstemperatur max. 70°C,
plombierbar,
mit DIN-DVGW-G-Prüfzeichen,
Nennweite: DN25
Menge: 1,000 St

**02.01.52 Gaszähler-Anschlussstück,m.Prüfschraube, R/Rp1xG2 (DN25)**
Gaszähler-Anschlussstück, für Einstutzengaszähler,
Durchgangsform "A",
HTB-Ausführung, 650°C/30 min, GT1,
Eingang: Außengewinde,
Ausgang: Innengewinde,
aus Temperguss verzinkt,
plombierbar,
mit DVGW-Prüfzeichen,
Menge: 1,000 St

**02.01.53 Kugelhahn TAE Gas Durchgang DN20**
Kugelhahn mit thermisch auslösender Absperreinrichtung
(TAE), für Gasleitung, Anforderungen entsprechend DVGW
G
600 (TRGI), mit Pressmuffe, Durchgangsform, einschl.
Knebel,
DN 20
Menge: 1,000 St

**02.01.54 Wellschlauch Erdgas L 200mm PN6 DN20**
Wellschlauch, für Erdgas, Länge 200 mm, mit
Verschraubungen, PN 6, DN 20
Menge: 1,000 St

**02.01.55 Anschluss an Gerät Stahl niro DN20**
Anschluss herstellen,
an vorh. Gerät, mit Rohr aus Kupfer, DN 20
Menge: 2,000 St

**02.01.56 Gasströmungswächter TAE DN25 GS4 Typ K**
Gasströmungswächter mit thermisch auslösender
Absperreinrichtung (TAE), mit Gewindeanschluss, DN 25,
Nennwert GS 4, Nenndurchfluss 3,2 m3/h, Typ K
Hersteller/Typ '
....................................................'
vom Bieter einzutragen
Menge: 1,000 St

#### Bereich 02.02 Verteiler, Armaturen, Pumpen

**02.02.1 Hydr. Weiche DN25 max. 2500 l/h**
Hydraulische Weiche rechteckig für die rechts- und
linksseitige
Montage. Inklusive Wandhalterung, erf. Tauchhülsen für
Fühler,
Handentlüfter, Entleerhahn und Wärmedämmschale,
maximal 2500 l/h,
Abmaße: 600 x 200 x 200 mm.

Hersteller/Typ '
....................................................'
vom Bieter einzutragen
Menge: 1,000 St

**02.02.2 Anschluss-Set Heizkreisverteiler**
Anschluss-Set zum Anschluss eines Heizkreisverteiler
DN25, bestehend aus:
Überwurfmutter G 1 1/4
Einlegeteil  R1 x 35
Dichtung  D27 x 38 x 2
Menge: 2,000 St

**02.02.3 Heizkreisverteiler DN25, 4 HK**
Heizkreisverteiler mit übereinanderliegenden Vor- und
Rücklaufverteiler-Kammern aus Stahl, komplett mit
Wärmedämmschalen zum direkten Anschluss der nachfolgend
beschriebenen Heizkreis-Sets
Anschlussmaß
  oben:  DN 25
  unten:  G 1 1/4
Anzahl HK-Sets: 4

Hersteller/Typ '
....................................................'
vom Bieter einzutragen
Menge: 1,000 St

**02.02.4 Wandmontage-Set für 1 Heizkreis**
Wandhalterung und Befestigungsmaterial für die
Wandmontage
von 1 Heizkreis-Set
Hinweis:
- für die Montage des HKV4
Menge: 2,000 St

**02.02.5 Heizkr.-Set gemischt Kvs 2,5**
Heizkreis-Schnellmontage-Set zur Montage auf
vorbeschriebenem Heizkreisverteiler, für
1 Heizkreis mit Mischer DN 15 mit Stromsparpumpe,
stufenlos
elektronisch geregelt, Förderhöhe 4 m, mit
Anschlusskabel
und steckerfertiger Verbindung zum zugehörigem
Regelgerät,
Rückschlagventil, Kugelhahn-/Thermometer-Kombination im
Vor- und Rücklauf, 3-Wege-Mischer mit Stellmotor
werkseitig
montiert, komplett mit hochwertigen EPP
Wärmedämmschalen,

- Abmessungen
  Höhe:  364 mm
  Breite:  290 mm
  Tiefe:  190 mm
Kvs-Wert-Mischer: 2,5 m3/h
Hersteller/Typ '
....................................................'
vom Bieter einzutragen
Menge: 2,000 St

**02.02.6 Heizkr.-Set gemischt Kvs 6,3**
Heizkreis-Schnellmontage-Set zur Montage auf
vorbeschriebenem Heizkreisverteiler, für
1 Heizkreis mit Mischer DN 20 mit Stromsparpumpe,
stufenlos
elektronisch geregelt, Förderhöhe 4 m, mit
Anschlusskabel
und steckerfertiger Verbindung zum zugehörigem
Regelgerät,
Rückschlagventil, Kugelhahn-/Thermometer-Kombination im
Vor- und Rücklauf, 3-Wege-Mischer mit Stellmotor
werkseitig
montiert, komplett mit hochwertigen EPP
Wärmedämmschalen,

- Abmessungen
  Höhe:  364 mm
  Breite:  290 mm
  Tiefe:  190 mm
Kvs-Wert-Mischer: 6,3 m3/h
Hersteller/Typ '
....................................................'
vom Bieter einzutragen
Menge: 2,000 St

**02.02.7 Be- Entlüfter Schwimmer Messing PN6 DN15**
Be- und Entlüfter, für Wasser, max. Betriebstemperatur
bis 120°C, max. Betriebsüberdruck 6 bar, mit Schwimmer
aus
nichtrostendem Stahl, Gehäuse aus Messing, mit
Gewindeanschluss, PN 6, DN 15
Menge: 12,000 St

**02.02.8 Luftabscheider 1", inkl. Dämmung**
*** Bezugsbeschreibung
Mikroluftblasenabscheider mit variablem Anschluss für
vertikale
oder horizontale Rohrleitungen, zur kontinuierlichen
Entfernung
von Luft- und Mikroluftblasen aus Heiz- oder
Kühlkreisläufen,
Medium Wasser u. Wasser/Glykol (50/50%),
Gehäuse in Messingausführung,
Entgasung bis auf einen Restluftanteil von 0,4 Prozent,
Entlüftung mit nicht absperrbarem permanent
Entlüftungsventil,
Inklusive Dämmschale nach GEG.
Technische Daten:
Nennweite:  DN 25
Rohranschluss: Innengewinde
Gehäuse:  Messing
Einbaulänge: 100 mm
Max. Betriebsdruck: 10 bar
Max. Vorlauftemperatur: 110 °C
Max. Durchsatz: 2,0 cbm/h
Max. Fließgeschwindigk.: 1,0 m/s
Max. Druckverlust:  3,8 kPa
Inhalt:  0,41 Liter
Gewicht:  1,8 kg

Hersteller/Typ
'..................................'
vom Bieter einzutragen
Menge: 1,000 St

**02.02.9 Luftabscheider 1", inkl. Dämmung**
*** wie Position 02.02.8
Nennweite:  DN 32
Menge: 1,000 St

**02.02.10 Magnetit-/Schlammabsch. 1", inkl. Dämmung**
*** Bezugsbeschreibung
Schlammabscheider mit variablem Anschluss für
vertikale oder
horizontale Rohrleitungen, Leistungssteigernde
magnetische
Unterstützung durch abnehmbaren, externen Magnet.
Schnelle
und kontinuierliche Entfernung ferromagnetischer und
nicht
magnetischer Schmutz- und Schlammpartikel aus Heiz-
oder
Kühlkreisläufen.
Medium Wasser u. Wasser/Glykol (50/50%), Gehäuse in
Messingausführung, Schlammabscheidung bis zu einer
Partikelgröße von 5 Mikrometer.
Mit abschraubbarem Gehäuseunterteil zu Reinigungs- und
Revisionsarbeiten,
Komplett mit Abschlammhahn,
Inklusive Dämmschale nach GEG,
Technische Daten:
Nennweite:  DN 25
Rohranschluss: Innengewinde
Gehäuse:  Messing
Einbaulänge: 128 mm
Max. Betriebsdruck:  10 bar
Max. Vorlauftemperatur: 110 °C
Max. Durchsatz: 3,6 cbm/h
Max. Fließgeschwindigk.: 1,0 m/s
Max. Druckverlust: 2,2 kPa
Inhalt:  0,75 Liter
Gewicht:  3,6 kg

Hersteller/Typ
'..................................'
vom Bieter einzutragen
Menge: 1,000 St

**02.02.11 Magnetit-/Schlammabsch. 1 1/4", inkl. Dämmung**
*** wie Position 02.02.10
Nennweite:  DN 32
Menge: 1,000 St

**02.02.12 Pumpengruppe Erhitzeranschluss**
vollständig vormontierte Pumpengruppe zum Anschluss des
Heizregisters eines Lüftungsgerätes an den Primärkreis
einer
Heizungsanlage,
mit
- einstellbarem KVS-Wert
- Kugelhähne mit integrierten Thermometern
- Schwerkraftbremse im KGH integriert
- Beimischschaltung durch 3-Wege-Ventil mit 0-10 V
  Stellantrieb (24V)
- Hocheffiziente Umwälzpumpe (230V)
- Vorisoliert mit Dämmschalen
- Bypass regulierbar
- Rückschlagventil
- Doppelregulierventil zum Einstellen des
  elektrischen Anschluss direkt vom Lüftungsgerät
KVS-Wert und Anschlussdimension gem. angebotenem
Zuluftgerät (LV-Pos. 04.02.1)
zum bauseitigen Einbau durch das Gewerk Heizung liefern
Primärparameter: 70/50 °C
Primäranschluss: DN 25

Fabrikat/Typ:
'............................................'
vom Bieter einzutragen
Menge: 1,000 St

**02.02.13 Kugelhahn für Heizungsanlagen, mit Entleerung, DN15**
*** Bedarfsposition ohne GB
*** Bezugsbeschreibung
Kugelhahn für Heizungsanlagen, mit Entleerung, IG x IG,
Stahlgriff rot lackiert,
Anschlussart Innengewinde, einschl. Wärmedämmschale
Betriebsdruck max. 10 bar (PN 10)
Betriebstemperatur max. 120°C
Nennweite DN15
Hersteller/Typ '
....................................................'
vom Bieter einzutragen
Menge: 1,000 St

**02.02.14 Kugelhahn für Heizungsanlagen, mit Entleerung, DN20**
*** Bedarfsposition ohne GB
*** wie Position 02.02.13
Nennweite DN20
Menge: 1,000 St

**02.02.15 Füll- und Entleerungshahn, DN 15**
Füll- und Entleerungshahn, Rotguss, mit Stopfbuchse,
Kette und Kappe,
liefern und montieren.
Anschlussweite: DN 15
Menge: 8,000 St

**02.02.16 Bezeichnungsschild**
Bezeichnungsschild
zum Bezeichnen der Abgangsstutzen.
Das Bezeichnungsschild wird mit den mitgelieferten Schrauben auf die
Fertigisolierung geschraubt.
Die Beschriftung ist mit Standard-
Textleisten 100 x 9,25 mm, einlegen von Prägeband 9 mm
oder
durch selbstbeschriften möglich.
Das Beschriftungsfeld ist mit einer
steckbaren Klarsichtklappe gegen Fremdeinwirkungen geschützt
Menge: 12,000 St

#### Bereich 02.03 Verteilungs- und Anschlussleitungen

**02.03.1 CU-Rohr Heizung AD 18mm**
*** Bedarfsposition ohne GB
*** Bezugsbeschreibung
Rohrleitung aus Kupferrohr DIN EN 1057, nahtlos, für
Heizungswasser, Außendurchmesser 18 mm, Wanddicke 1
mm, in Stangen, Verbindung durch Pressen, mit
Verpresstkennzeichnung und Prüfsicherheit, einschl.
Schweiß-
bzw. Löt- und Dichtungsmittel, sowie Herstellen der
Verbindungen, Form- und Verbindungsstücke werden
gesondert
vergütet, Rohrbefestigungen werden gesondert vergütet,
Verlegung in Gebäuden, Montagehöhe über
Gelände/Fußboden
bis 4,5 m
Menge: 1,000 m

**02.03.2 CU-Rohr Heizung AD 22mm**
*** wie Position 02.03.1
Außendurchmesser 22 mm
Menge: 72,000 m

**02.03.3 CU-Rohr Heizung AD 28mm**
*** wie Position 02.03.1
Außendurchmesser 28 mm
Menge: 102,000 m

**02.03.4 CU-Rohr Heizung AD 35mm**
*** wie Position 02.03.1
Außendurchmesser 35 mm
Wanddicke 1,5 mm
Menge: 6,000 m

**02.03.5 Rohrschelle Stahl verz L bis 0,5m DN12-DN15**
*** Bedarfsposition ohne GB
*** Bezugsbeschreibung
Rohraufhängung als Rohrschelle, aus verzinktem Stahl,
mit
schalldämmenden Einlagen, Anforderungen entsprechend
DIN
4109, Temperaturbereich - 40 bis 110 Grad C, Länge
Aufhängung bis 0,5 m, Befestigung über Gewindestäbe an
bauaufsichtlich zugelassenen Dübeln, einschl.
Bohrarbeiten,
Rohr aus Kupfer, DN12-DN15
Menge: 1,000 St

**02.03.6 Rohrschelle Stahl verz L bis 0,5m DN20**
*** wie Position 02.03.5
DN20
Menge: 42,000 St

**02.03.7 Rohrschelle Stahl verz L bis 0,5m DN25-DN32**
*** wie Position 02.03.5
DN25-DN32
Menge: 46,000 St

**02.03.8 Rohrbefestigung Rohfußboden DN12-DN15**
*** Bedarfsposition ohne GB
*** Bezugsbeschreibung
Rohrbefestigung für auf dem Fußboden verlegte
Rohrleitungen,
unter Berücksichtigung Schallschutz Anforderungen
entsprechend DIN 4109, Temperaturbereich - 40 bis 110
Grad
C, Befestigung auf Fußboden mit bauaufsichtlich
zugelassenen
Dübeln, einschl. Bohrarbeiten, Rohr aus Kupfer,
DN12-DN 15,
Heizungswasser.
Einschließlich geeignete Maßnahmen zur Abdichtung beim
Durchbohren von Sperrschichten.
Menge: 1,000 St

**02.03.9 Rohrbefestigung Rohfußboden DN20**
*** Bedarfsposition ohne GB
*** wie Position 02.03.8
DN20
Menge: 1,000 St

**02.03.10 Rohrbefestigung Rohfußboden DN25-DN32**
*** wie Position 02.03.8
DN25-DN32
Menge: 14,000 St

**02.03.11 Bogen Pressfitting Kupfer AD 18mm**
*** Bedarfsposition ohne GB
*** Bezugsbeschreibung
Bogen als Pressfitting, mit Verpresstkennzeichnung und
Prüfsicherheit, aus Kupfer, für Rohrleitung aus
Kupferrohr DIN
EN 1057, nahtlos, Außendurchmesser 18 mm
Menge: 1,000 St

**02.03.12 Bogen Pressfitting Kupfer AD 22mm**
*** wie Position 02.03.11
Außendurchmesser 22 mm
Menge: 32,000 St

**02.03.13 Bogen Pressfitting Kupfer AD 28mm**
*** wie Position 02.03.11
Außendurchmesser 28 mm
Menge: 38,000 St

**02.03.14 Bogen Pressfitting Kupfer AD 35mm**
*** wie Position 02.03.11
Außendurchmesser 35 mm
Menge: 8,000 St

**02.03.15 T-Stück Pressfitting Kupfer AD 18mm**
*** Bezugsbeschreibung
T-Stück als Pressfitting, mit Verpresstkennzeichnung
und
Prüfsicherheit, aus Kupfer, für Rohrleitung aus
Kupferrohr DIN
EN 1057, nahtlos,
auch mit reduzierten Abgängen
größter Außendurchmesser 18 mm
Menge: 1,000 St

**02.03.16 T-Stück Pressfitting Kupfer AD 22mm**
*** wie Position 02.03.15
größter Außendurchmesser 22 mm
Menge: 6,000 St

**02.03.17 T-Stück Pressfitting Kupfer AD 28mm**
*** wie Position 02.03.15
größter Außendurchmesser 28 mm
Menge: 4,000 St

**02.03.18 T-Stück Pressfitting Kupfer AD 35mm**
*** wie Position 02.03.15
größter Außendurchmesser 35 mm
Menge: 4,000 St

**02.03.19 Muffe Pressfitting Kupfer AD 18mm**
*** Bezugsbeschreibung
Muffe als Pressfitting, mit Verpresstkennzeichnung und
Prüfsicherheit, aus Kupfer, für Rohrleitung aus
Kupferrohr DIN
EN 1057, nahtlos, Außendurchmesser 18 mm.

Muffen, die dazu verwendet werden, Rohrreste oder
Verschnittenden zu verbrauchen, können hier nicht
abgerechnet
werden!
Menge: 1,000 St

**02.03.20 Muffe Pressfitting Kupfer AD 22mm**
*** wie Position 02.03.19
Außendurchmesser 22 mm
Menge: 4,000 St

**02.03.21 Muffe Pressfitting Kupfer AD 28mm**
*** wie Position 02.03.19
Außendurchmesser 28 mm
Menge: 4,000 St

**02.03.22 Kappe, Kupfer, Pressfitting 22 mm**
Menge: 4,000 St

**02.03.23 Übergangsstück Pressfitting Kupfer AD 18mm**
*** Bezugsbeschreibung
Übergangsstück als Pressfitting, mit
Verpresstkennzeichnung
und Prüfsicherheit, aus Kupfer, für Rohrleitung aus
Kupferrohr
DIN EN 1057, nahtlos, Außendurchmesser 18 mm
Menge: 1,000 St

**02.03.24 Übergangsstück Pressfitting Kupfer AD 22mm**
*** wie Position 02.03.23
Außendurchmesser 22 mm
Menge: 14,000 St

**02.03.25 Übergangsstück Pressfitting Kupfer AD 28mm**
*** wie Position 02.03.23
Außendurchmesser 28 mm
Menge: 22,000 St

**02.03.26 Übergangsstück Pressfitting Kupfer AD 35mm**
*** wie Position 02.03.23
Außendurchmesser 35 mm
Menge: 4,000 St

**02.03.27 Rohrkennzeichnungsband nach DIN 2403**
Rohrkennzeichnungsband, nach DIN 2403 und EU Richtlinie
92/58, mit Richtungspfeil, selbstklebend,
temperaturbeständig
bis 60 C, Gruppe 1, RAL 6018, Text in Abstimmung mit
Bauleitung,
liefern und montieren
Menge: 4,000 m

**02.03.28 Montageschiene Profil 28/30, verzinkt**
Montageschiene, kaltgewalzter Stahl der Güte
Fe P02 G, feuerverzinkt im Sendzimir-Verfahren, für
Rohrhalte- und Tragekonstruktionen, mit durchgängigem
Montageschlitz auf der Vorderseite der Schiene zur
genauen Positionierung der MÜPRO Befestigungselemente, mit systemgerechten Rund- und Langlöchern
am Schienenrücken und in aufgabengerechter
Proportionierung des Profilquerschnittes, Befestigung
mit nachfolgend beschriebenem Dübelsystem unter
Berücksichtigung der Herstellerunterlagen,
liefern und montieren
Schienenprofil 28/30
Hersteller/Typ '
....................................................'
vom Bieter einzutragen
Menge: 20,000 m

**02.03.29 Profilstahl für Sonderkonstruktionen**
verzinkter Profilstahl für zusätzliche
Befestigungskonstruktionen
in verschraubter oder verschweißter Form, komplett in
fertiger
Arbeit liefern und montieren
Menge: 20,000 kg

#### Bereich 02.04 Dämmarbeiten

**02.04.1 WD MiWo Aluk./ Folie, AD 18 mm + Folie**
*** Bedarfsposition ohne GB
*** Bezugsbeschreibung
Wärmedämmung der freiliegenden Heizungsleitungen im
Sichtbereich, einschließlich aller Form- und
Verbindungsstücke, Ausführung mit
Mineralfaserrohrschalen aus konzentrisch gewickelter
Steinwolle mit einer gitternetzverstärkten, reißfesten
Alu-Sandwich-Folie mit selbstklebender Überlappung
(Längsnaht) kaschiert, (nichtbrennbar A2 nach DIN
4102), einseitig aufgeschlitzt, zur leichteren Montage
auf der Innenwand eingesägt, Rundstöße mit 100 mm
breitem selbstklebendem Alu-Folienband abgeklebt, sowie
einer Ummantelung aus grauer Folie gemäß DIN 4102
(schwer
entflammbar), einschl. vorgefertigter tiefgezogener
Bogenformstücke sowie Endmanschetten, Stoßstellen mit
Nieten bzw. Klebeverbund,
liefern und montieren,
Dämmstärke nach gültigen Richtlinien
und Vorschriften: 100%
Wärmeleitfähigkeit: 0,035 W/mK
Dämmschichtdicke: 20 mm
Rohr-Außendurchmesser 18 mm
Menge: 1,000 m

**02.04.2 WD MiWo Aluk./ Folie, AD 18 mm, Bogen**
*** Bedarfsposition ohne GB
*** wie Position 02.04.1
Bogen
Dämmschichtdicke: 20 mm
Rohr-Außendurchmesser 18 mm
Menge: 1,000 St

**02.04.3 WD MiWo Aluk./ Folie, AD 22 mm**
*** wie Position 02.04.1
Dämmschichtdicke: 20 mm
Rohr-Außendurchmesser 22 mm
Menge: 72,000 m

**02.04.4 WD MiWo Aluk./ Folie, AD 22 mm, Bogen**
*** wie Position 02.04.1
Bogen
Dämmschichtdicke: 20 mm
Rohr-Außendurchmesser 22 mm
Menge: 32,000 St

**02.04.5 WD MiWo Aluk./ Folie, AD 22 mm, T-Stück**
*** wie Position 02.04.1
T-Stück
Rohr-Außendurchmesser 22 mm
Menge: 6,000 St

**02.04.6 WD MiWo Aluk./ Folie, AD 28 mm**
*** wie Position 02.04.1
jedoch Dämmschichtdicke: 30 mm
Rohr-Außendurchmesser 28 mm
Menge: 78,000 m

**02.04.7 WD MiWo Aluk./ Folie, AD 28 mm, Bogen**
*** wie Position 02.04.1
Bogen
jedoch Dämmschichtdicke: 30 mm
Rohr-Außendurchmesser 28 mm
Menge: 28,000 St

**02.04.8 WD MiWo Aluk./ Folie, AD 28 mm, T-Stück**
*** wie Position 02.04.1
T-Stück
jedoch Dämmschichtdicke: 30 mm
Rohr-Außendurchmesser 28 mm
Menge: 4,000 St

**02.04.9 WD MiWo Aluk./ Folie, AD 35 mm**
*** wie Position 02.04.1
jedoch Dämmschichtdicke: 30 mm
Rohr-Außendurchmesser 35 mm
Menge: 6,000 m

**02.04.10 WD MiWo Aluk./ Folie, AD 35 mm, Bogen**
*** wie Position 02.04.1
Bogen
jedoch Dämmschichtdicke: 30 mm
Rohr-Außendurchmesser 35 mm
Menge: 8,000 St

**02.04.11 WD MiWo Aluk./ Folie, AD 35 mm, T-Stück**
*** wie Position 02.04.1
T-Stück
jedoch Dämmschichtdicke: 30 mm
Rohr-Außendurchmesser 35 mm
Menge: 4,000 St

**02.04.12 Dämmhülse 100 %, AD 28 mm**
*** Bezugsbeschreibung
Dämmhülse für Heizungs- und Sanitärrohrleitungen im
Fußbodenaufbau gegen erdreichberührte,
außenluftberührte
und unbeheizte Bauteile sowie zwischen beheizten Räumen
eines und verschiedener Nutzer, Dämmung gemäß EnEV,
geschlossenzelliger Polyethylenschaum,
Faser-Polsterlage aus
fest miteinander vernadelten Fasern, zusätzlich
verstärkt durch
eine reißfeste Gittergewebefolie, Gittergewebe an den
Kreuzungspunkten verknotet, mit CE-Kennzeichnung nach
EN
14313,
- Baustoffklasse nach DIN 4102-1 : B2
- Baustoffklasse nach DIN EN 13501-1 : EL
- Wärmeleitfähigkeit nach
  DIN EN 12667 : l40°C = 0,035 W/(m×K)
- Temperaturbeständigkeit nach
  DIN EN 14706 (dauerhaft) : von -50°C bis +100°C
- Dämmung gem. EnEV: 100 %
- Dämmschichtdicke: 20 mm
- Rohr-Außendurchmesser 28 mm
Hersteller/Typ

'..................................'
vom Bieter einzutragen
Menge: 25,000 m

**02.04.13 Dämmhülse 100 %, AD 28 mm, Bogen**
*** wie Position 02.04.12
Bogen
Rohr-Außendurchmesser 28 mm
Menge: 10,000 St

#### Bereich 02.05 Durchbrüche und Bohrungen

*Hinweis*
Bohrungen und Durchbrüche durch Wände sind vor Beginn
der
Arbeiten mit der Bauleitung bzw. mit dem Statiker zu
besprechen, um Beschädigungen von tragenden Bauteilen
zu
vermeiden.
Vor Beginn der Arbeiten ist durch Stemmarbeiten
festzustellen,
wo Bewehrungsstähle liegen, die nicht beschädigt werden
dürfen.

Bohrungen sollen passend ausgeführt werden. Sollte ein
Ringspalt nach der Montage der zu installierenden
Bauteile
verbleiben ist der ordnungsgemäße Verschluss in die
Einheitspreise einzurechnen.
Ein bauseitiger Verschluss dieser Öffnungen ist nicht
vorgesehen.
Wandaufbau: Kalksandstein

**02.05.1 Kernbohrung Wand D 30-55mm T 15-25cm**
*** Bezugsbeschreibung
Kernbohrung, Untergrundfläche senkrecht, Mauerwerk aus
Poroton, Bohrdurchmesser über 30 bis 55 mm, Bohrtiefe
über
15 bis 25 cm,
Ausführung innerhalb des Bauwerks, Ausführung in allen
Geschossen,
Einschl. späterer Wiederverschluss der nach der
Installation
ggf. verbleibenden Restöffnung mit Mörtel oder ähnlich
geeignetem Material.
(Hinweis: Bohrungen sollen passend für spätere
Installation
ausgeführt werden. Ein Wiederverschluss mit Mörtel o.
ähnlich
geeignetem Material wird dann nicht erforderlich!)
Menge: 1,000 St

**02.05.2 Kernbohrung Wand D 60-100mm T 15-25cm**
*** wie Position 02.05.1
Bohrdurchmesser über 60 bis 100 mm,
Bohrtiefe über 15 bis 25 cm
Menge: 8,000 St

**02.05.3 Kernbohrung Wand D 180-220mm T 15-25cm**
*** wie Position 02.05.1
Bohrdurchmesser über 180 bis 220 mm,
Bohrtiefe über 15 bis 25 cm
Menge: 1,000 St

#### Bereich 02.06 Heizkörper, Luftheizer und Zubehör

*Hinweis*
Luftheizer

**02.06.1 Luftheizer - 400V, Umluft**
Luftheizer - 400V
Wärmetauscher Kupfer-Aluminium
für Außenluft-, Umluftbetrieb für Decken- u.
Wandmontage.
Gehäuse aus geschweißter und verzinkter
Profilrahmenkonstruktion.
Verkleidungsplatten in verzinkter Ausführung.
Ausblasjalousie mit handverstellbaren Luftleitlamellen.
Axialventilator für geräuscharmen Betrieb, mit
statisch und
dynamisch ausgewuchtetem Flügelrad und Schutzgitter.
Drehstrommotor 3 x 400 V, 50Hz, Schutzart IP 54,
Isolationsklasse F.
Zweitourig obere/untere Drehzahl bei D/Y, geräuscharm,
wartungsfrei, direktgekoppelt, mit Kugellagerung und
Spezialfettung für breite  Temperaturbereiche,
Isolationsklasse F,
Klemmkasten, Motorvollschutz durch
Thermokontakte in den Wicklungen in Verbindung mit
einem
Stufenschalter oder Steuergerät. Wärmetauscher seitlich
ausziehbar Cu/Al, Sammler aus Stahl, für Warmwasser-
oder
  Dampfbetrieb. Anschlüße mit Zollgewinde  oder
Flansch und
Gegenflansch. Rohrdurchführungen mit Rosetten
abgedeckt.
 Technische Daten:
Volumenstrom: 2100/1700 m3/h
Drehzahl: 1350/1000 1/min
Leistungsbereich: 2,6-28,4 kW
Schalldruckpegel: 56/50 dBA
Motorleistung min.: 0,075/0,027 kW
Stromaufnahme max.: 0,4/0,25 A
Wärmetauscher:
Inhalt: 0,7 L
Anschlüsse: R 3/4"AG
Elektroanschluss: 3x400V/50Hz
Schutzart: IP54
Abmessungen:  Breite: 500 mm  Höhe: 500 mm  Länge: 410
mm Gewicht: 24 kg
Hersteller/Typ

'.......................................'
vom Bieter einzutragen
Menge: 3,000 St

**02.06.2 Befestigungskonsolenset**
Befestigungskonsolenset
bestehend aus:
- 2 Konsolen einschl. Zubehör
für Luftheizer
Montage an Metallkonstruktion, einschl. Klemmelemente
zur
Befestifung an Doppel-T-Metallkonstruktion.
Bei Wandbefestigung einschl. entspr. Schrauben Dübeln.
Menge: 3,000 Set

**02.06.3 Absperrset für Wärmetauscher**
Absperrset für Wärmetauscher für Vor- und Rücklauf in
Eckform bestehend aus:
Verschraubung 1" für Anschluss an Vor- und Rücklauf mit
EPDM Flachdichtung, automatisches Entlüftungsventil,
Füll- und Entleerungshahn,
Kugelhähne mit Innengewinde 1" im Vor- und Rücklauf,
Anschlussmöglichkeit 1/2 " Innengewinde im Vor-
und Rücklauf
geeignet für Heizwassertemperaturen bis max 110°C und
Betriebsdruck bis max. 10 bar
Menge: 3,000 Set

**02.06.4 2-Sufenschalter für vorb. Luftheizer**
2-Sufenschalter für vorb. Luftheizer
Motorvollschutzschalter 8A, 400 V
Abmessungen:
Länge: 180 mm
Breite: 150 mm
Höhe: 20 mm
Schaltleistung max.: 4 KW
Menge: 2,000 St

**02.06.5 Raumthermostat**
Raumthermostat
Industrieausführung
Gesamtabmessungen
BxHxL: 145x112x68mm
Menge: 2,000 St

**02.06.6 Elektrische Verdrahtung Luftheizer**
Elektrische Verdrahtung Luftheizer
bestehend aus:
- Verdrahtung zum Raumthermostat, Kabellänge max. 20m
- Anschlussleitungen vom Stufenschalter zu den
Luftheizern
  Kabellänge gesamt bis 60m
- Verlegung der Leitungen im Schutzrohr oder unter Putz

Spannungsversorgung wird bauseits am Stufenschalter
bereitgestellt.
Menge: 1,000 psch

*Hinweis*
Fußboden-Dämmlage

**02.06.7 EPS Dämmplatte druckbelastbar, WLG 035**
Wärmedämmung druckbelastbar, bestehend aus:
trittfesten EPS expandierte Polystyrol
Hartschaum-Dämmplatten
nach DIN EN 13163, umlaufend Stufenfalz, die
Dämmelemente
sind versetzt, ohne Ausbildung von Kreuzfugen,
anzuordnen und dicht zu stoßen,
Mindestanforderungen:
Druckspannung:  >= 150 kPa,
Wärmeleitfähigkeitsgruppe: WLG 035
Baustoffklasse:  B1 nach DIN 4102 /
  schwerentflammbar
  Euroklasse E nach
  DIN EN 13501-1
bestehend aus 2 Lagen:
Lage 1 Höhe:  40 mm
Lage 2 Höhe:  30 mm
Gesamthöhe:  70 mm
Hersteller/Typ

'.......................................'
vom Bieter einzutragen
Menge: 185,000 m²

*Hinweis*
Fußbodenheizung als Noppenplattensystem für
Verkehrslasten
von 5 kN/m² bzw. 30 kN/m² mit unterschiedlichen
Rohrabständen zur individuellen Leistungsanpassung an
den
Heiz- und Kühlbedarf,
Wärmedämmung der Fußböden entsprechend der EnEV, DIN
4108, DIN EN 1264 und Trittschalldämmung gemäß DIN
4109, Heizebene bestehend aus nur zwei Komponenten:
- Großflächiges 1,12 m2 Rohrträgerelement mit
  systemimmanenter Zwangsrohrführung zur normgerechten
  Einhaltung von Verlegeabständen sowie tiefgezogener,
  kraftschlüssiger Abdeckfolie zur direkten
  Noppen/Noppen-Überlappungsmontage und Bildung einer
  homogenen Abdeck- und Montageebene.
- PE-Xa-Rohr mit Sauerstoffdiffusionssperre aus EVOH
in den
  Dimensionen 14x2 mm oder 17 x2,0 mm, mit zusätzlichen
  äußeren Schutzschicht, nach EN ISO 15875,
  Kunststoff-Rohrleitungssystem für Warm-und
  Kaltwassersysteme, vernetztes Polyethylen,
sauerstoffdicht
  nach DIN 4726.
Wahlweise mit  Ausgleichselementen zum Einbau im Tür-
oder
Wandbereich.
Fußbodenoberflächentemperaturen im wärmephysiologisch
zugelassenen Bereich, zur Aufnahme von Oberböden mit
einem max. Wärmedurchlasswiderstand von 0,15 m²K/W.
Die Befestigung des Rohres erfolgt formschlüssig ohne
Beschädigung auf der Systemplatte, entsprechend den
Anforderungen der DIN 18560-2 "schwimmende Estriche"
wird
dabei die Funktionsfähigkeit der Dämmschicht und ihrer
Abdeckung beim Einbau der Heizrohre nicht
beeinträchtigt.
Der Eintritt von Anmachwasser oder Fließestrich in die
Dämmebene kann somit vollflächig vermieden werden.
Die Systemkomponenten des Noppenplattensystem haben
folgenden Normen zu entsprechen:
- Basisrohr: PE-Xa 14/17x2 mm, hochdruckvernetzt,
  DIN-CERTCO Nr. 3V372 PE-Xa: DIN 16892,
sauerstoffdicht
  gem. DIN 4726
- Noppenplatte Element und
  Ausgleichselemente: DIN EN 13163
- Wärme- und Trittschalldämmung: DIN EN 13163 bis 13165
- Estrichkomponente: VD 450/450N/550N: DIN 18560
- Randdämmstreifen: DIN 18560, Teil 2, und DIN 4102

Haftungserklärung:
Die Verwendung der vorgenannten Systemkomponenten
und -parameter ist durch eine Haftungserklärung zu
belegen,
die eine bis zu 10-jährige Gewährleistung sichert und
weit über
die gesetzlichen Bestimmungen hinausgeht.

**02.06.8 Noppenplatte EPS DES 30-2 mm, 1450X850MM**
Noppenplatten zur Befestigung von Rohren mit den
Abmessungen von 14 - 17mm,
- Dämmung aus EPS DES 30-2 mm gemäß DIN EN 13163
- Noppen-Abdeckfolie als Abdeck- und Montageebene, zur
  Verlegung der Systemrohre in den Abständen:
  10 / 15 / 20 / 25 / 30 mm
- EN 13501-1 Brandklassifizierung: Klasse E
- Standardbrennbarkeit, Baustoffklasse B2, nach DIN
4102
- Zur Verwendung mit Zement- und Anhydritestrichen
- Systemabmessung: 1450 x 850 mm

Hersteller/Typ

'.......................................'
(gilt für alle nachfolgenden Systempositionen)
Menge: 185,000 m²

**02.06.9 Fußbodenheizungs-Rohr (PE-Xa)**
Fußbodenheizungs-Rohr aus vernetztem Polyethylen
(PE-Xa)
gem. DIN EN ISO 15875 Teil 1
- Sauerstoffdiffusionsdicht nach DIN 4726
- 5 Schichten
- Äußere Schicht zum Schutz vor mechanischen
  Beschädigungen
- Anwendungsklasse 4 und 5
- DIN EN 13501-1 Brandklassifizierung:  Klasse E
- Max. Betriebstemperatur:  90 °C
- Max. Störfalltemperatur:  100 °C
- Max. Betriebsdruck:  6 bar/ 70 °C
- Abmessung:  17 x 2,0 mm
Menge: 975,000 m

**02.06.10 Dehnungsfugenprofil**
Selbstklebendes Profil aus Polyethylen und Hartschaum
aus PET zum Trennen von Estrichabschnitten (z. B. in
Türöffnungen) und zum Absorbieren der Ausdehnung von
Estrich,
Abmessung:  1800 x 100 x 10 mm
Menge: 9,000 m

**02.06.11 Messstellen-Markierung**
Markierung für die Feuchtigkeitsmessstellen im Estrich
- 1 St. pro Raum
- Selbstklebend
- Länge:  mind. 100 mm
Menge: 9,000 St.

**02.06.12 Randdämmstreifen RANDDÄMMSTREIFEN KLEBEFOLIE 150X10MM**
Randdämmstreifen aus Polyethylen nach DIN 18560 mit
selbstklebender Rückseite, zur Trennung des Estrichs
gegenüber Wänden, Türzargen usw.,
- Baustoffklasse: B2
- Abmessung: 150 x 10 mm
Menge: 165,000 m

**02.06.13 Rohrführungsbogen 14-18**
Rohrführungsbogen aus schlagfestem Kunststoff
- für 90° Bogen zur Richtungsänderung
- für Rohrdimension: 17 - 18 mm
Menge: 22,000 St.

**02.06.14 Schutzhülse 20MM 300X5MM**
Schutzhülse aus PE-LD, mit Schlitzöffnung, zum Schutz
von
Anbindeleitungen bis 20 mm im Dehnungsfugenbereich
Länge: mind. 300 mm
Menge: 22,000 St.

**02.06.15 Ausgleichselement aus Abdeckfolie mit Schneidraster**
Ausgleichselement aus Abdeckfolie mit Schneidraster,
einreihiger Überlappung und hinterschnittenen,
tiefgezogenen
Rohrhaltenoppen zur sicheren Verbindung der
Ausgleichselemente an die in Pos. 02.06.8 beschriebene
Noppenplatten,
Werkstoff:  PS-Tiefziehfolie Baustoffklasse B2 nach
DIN 4102
Länge: 1450 mm
Breite: 200 mm
Menge: 126,000 St

**02.06.16 Wärme und Trittschalldämmung EPS DES 30-2, 150 mm**
Wärme und Trittschalldämmung EPS DES 30-2 zur
Verwendung mit den vorbeschriebenen Ausgleichselementen
- EPS (HBCD frei) gem. DIN EN 13163
Breite: 150 mm
Menge: 73,000 m

**02.06.17 Zwillingsstreifen**
Zwillingsstreifen für die Stossverbindungen von in
Pos. 02.06.8
beschriebenen Noppenplatten
Menge: 9,000 m

**02.06.18 Rahmen und Tür für Verteilerschrank UP**
Rahmen und Tür für Verteilerschrank UP
- Material: Stahl pulverbeschichtet, weiß (RAL 9016)
- Tür absperrbar
- Breite: 1300 mm
- Höhe: 730 mm
Menge: 1,000 St.

**02.06.19 Verteilerschrank als Unterputzlösung**
Verteilerschrank ohne Rahmen und Tür als
Unterputzlösung
- Kompatibel zu allen Rahmen / Türen Unterputz
- Tiefe 110 mm, durch Rahmen / Tür um 40 mm auf 150 mm
erweiterbar
- Breite:  1300 mm
- Höhenverstellbar: 730 - 930 mm
- Fußbodenhöhe: 30 - 230 mm
- Material: verzinktes Stahlblech
Menge: 1,000 St.

**02.06.20 Klemmringverschraubung Pex 16 x 1,8/2,0-G3/4"FT**
Klemmringverschraubung Pex 16 x 1,8/2,0-G3/4"FT
- Eurokonus
- Messing
Menge: 22,000 St.

**02.06.21 Verteiler Basis-Set**
Verteiler Basis-Set bestehend aus: Haltern,
Verschraubungen
mit Überwurfmutter, Thermometern, Endstücken mit
Entlüftung,
Füll- und Entleerungshahn, sowie einem Bypass
Menge: 1,000 St.

**02.06.22 Glasfaserverstärktes Verteilermodul aus Polyamid, 3 Heizkreise**
*** Bezugsbeschreibung
Glasfaserverstärktes Verteilermodul aus Polyamid, mit
3 Kreisen in Kombination mit dem Basis-Kit, Anschluss
von
rechts, links oder von unten mit optionalem
Winkelanschlusset,
Vorlauf mit Feinstregulierventil (mit Einstellring)
oder mit
Durchflussmesser zum Abgleich, zur werkzeuglosen
Voreinstellung und Absperrung, Aufnahmefeld für
Raumbezeichnungsschilder, Rücklauf mit Ventilen und
Bauschutzkappen, zur direkten Montage von
Thermoantrieben,
- Heizkreisanschlüsse: 3 x G 3/4" Eurokonus
- Anschlussabstand: 50 mm
- Stellantrieb: stromlos geschlossen
Menge: 1,000 St

**02.06.23 Glasfaserverstärktes Verteilermodul aus Polyamid, 3 Heizkreise**
*** wie Position 02.06.22
mit 3 Kreisen
- Heizkreisanschlüsse: 4 x G 3/4" Eurokonus
Menge: 2,000 St

**02.06.24 Eck-Kugelhahn G1-RP1**
Eck-Kugelhähne
- hergestellt aus Messing, vernickelt
Menge: 1,000 Set

**02.06.25 Raumtemperatur-Feuchtefühler**
Raumtemperatur-Feuchtefühler zur Erfassung der
empfundene
Raumtemperatur sowie relative Luftfeuchtigkeit,
Funktionen:
- Betriebsanzeige Heizen oder Kühlen
- Erfassung der Raumluftfeuchte und Einstellung eines
  Maximalwertes
- Anzeige Absenkfunktion
- Änderung Absenktemperatur
- Kühlen erlaubt (Raum für Raum)
- Auswahl Temperaturanzeige Celsius / Fahrenheit
- Auswahl Regelfunktionen: Raumtemperatur (RT), mit
  Bodenfühler max./min. (RFT), Fernfühler (RS),
  Funk-Außenfühler (RO)
- Sollwertbereich: +5 °C - +35 °C
- Temperaturkalibrierung
- Anschlussmöglichkeit für einen Boden- / Fern- oder
  Außenfühler
- Schutzklasse: IP 30
  Bestehend aus:
- Busfähig
- Befestigungmaterial
Menge: 9,000 St.

**02.06.26 Wandrahmen Raumfühler**
Wandrahmen zur Aufputzmontage des vorbeschriebenen
Raumtemperatur-Feuchtefühler
- Inkl. Montagematerial
- Farbe: Verkehrsweiss RAL 9016
Menge: 9,000 St.

**02.06.27 Thermo-Stellantrieb**
Thermo-Stellantrieb, Verteilerantrieb mit
Statusanzeige und
First-Open Funktion, 24 V Betrieb
- Höhe:  61 mm + Adapterring MT 30 x 1,5
- Hublänge:  5mm
- Anschlusskabel: 2x 0,75mm²x1m
- Konformität: CE
- Schutzklasse: IP54
Menge: 11,000 St.

**02.06.28 4 - adriges Bus-Kabel zur Daten- und Signalübertragung**
4 - adriges Bus-Kabel zur Daten- und Signalübertragung
innerhalb eines Regelungssystems
- 2 Adern für Spannungsversorgung / 2 Adern für
  Datenübermittlung
- Abschirmungsmaterial: Aluminium / Polyester mit
Beilauflitze
- Temperatureinsatzbereich:  - 20 °C - + 80 °C
- Kabelquerschnitt:  AWG 22
- Hülle:  PVC
- Spannungsbegrenzung:  400 V AC/DC
- Kabelring:  50 m
Menge: 2,000 St.

**02.06.29 6 Kanal Regel-Erweiterungsmodul**
6 Kanal Erweiterungsmodul zur Erweiterung der
Anschlussmöglichkeiten eines Bus-Regelmodul,
unterstützt bis zu 6 Raumthermostate und 6
Stellantriebe
- "Click-in" - Montage
- Schutzklasse: IP 20
- Farbe: Weiss
Menge: 1,000 St.

**02.06.30 Bus-Regelmodul**
Bus-Regelmodul, Anschlusskabel mit Eurostecker, -
Montage-
und Befestigungsanleitung sowie Befestigungsmaterial
- Schutzklasse: IP 20
- Farbe: Weiss
Menge: 1,000 St.

**02.06.31 Smart-Home-Verbindungsschnittstelle**
Smart-Home-Verbindungsschnittstelle zwischen
Regelsystem
und Nutzer-App
- Fernzugriff ( via Internet ) und lokaler Zugriff über
WLAN mittels App,
- Stromversorgung: mittels RJ 45 Kabelverbindung zum
  Controller
- Ethernet-Schnittstelle: 10 / 100 Mbps (RJ 45)
- Ethernet-Protokoll: Ethernet II
- Schutzklasse: Klasse II IP 20
- Farbe: Weiß

Bestehend aus:
- Schnittstelle R-208
- Adapter für Hutschienenmontage
- RJ 45 Anschlusskabel (1,5 m)
- Kurzanleitung
- Sicherheitshinweise
- Montagematerial
Menge: 1,000 St.

#### Bereich 02.07 Heizung Sonstiges

**02.07.1 VES Anlagenbefüllung nach VDI 2035**
Die Gesamtanlage ist nach erfolgter Montage mit
entsprechend
der VDI-Richtlinie 2035 und der Garantiebestimmungen
der
Hersteller von Heizkesseln und Wärmetauschern
aufbereitetem
Wasser zu füllen,
Eintragung der Füllwassermenge und der
Wasserbeschaffenheit in das Betriebsbuch zur Erfassung
der
Füll- und Ergänzungswassermengen entsprechend Anhang 2
der VDI 2035 Blatt 1
Die Wasserbeschaffenheit des Füllwassers ist vom AN
nachzuweisen.
Ohne Nachweis erfolgt keine Abrechnung!
Anlageninhalt  max.  : 950 l
Stadtwasser:
Karbonathärte : 6-10 °dH
Menge: 1,000 St

**02.07.2 VES-Nachfüllkombination**
VES-Nachfüllkombination, normgerecht und sicher bis
Flüssigkeitskategorie 4,
für das sichere Nachfüllen von Heizungsanlagen mit
Inhibitoren.
kompakte Armatur entsprechend Sicherheitsanforderungen
der
DIN EN 1717, mit Systemtrenner der Bauform BA, einem
Druckminderer, Schmutzfänger, Manometer sowie ein- und
ausgangsseitige Absperreinrichtungen, für den ständigen
Anschluss an die Anlage.
Menge: 1,000 St

**02.07.3 VES Nachfüllpack**
VES-Nachfüllpack Harz 2 Liter
Hochleistungsmischbettharz MB1
40% Kationentauscherharz
60% Anionentauscherharz
Struktur:  gelförmige Perlen
Aussehen:  hellbraun, transparent
Lagerfähigkeit des Produktes: mind. 12 Monate
Lagerfähigkeit bei Temperaturen: -10 bis + 40 °C
Betriebstemperatur:  max. 60 °C
Menge: 3,000 St

**02.07.4 Betriebsbuch VES Wasser**
Betriebsbuch zur Erfassung der Wassermengen der
VES Patronen
Menge: 1,000 St

**02.07.5 Aufkleber VES Wasser**
Aufkleber zur Kennzeichnung, dass Anlage mit
vollentsalztem
Wasser gefüllt ist
- wasserfest und beschreibbar
Menge: 2,000 St

**02.07.6 Dichtheitsprobe**
Dichtheitsprüfung der vorbeschriebenen Heizungsanlage
nach Vorgabe des ZVSHK als Wasserdruckprobe, Prüfdruck
entspricht mindestens dem 1,3-fachen Betriebsdruck der
Anlage, einschließlich der hierfür erforderlichen
Verschlüsse
und Anschlüsse
Menge: 1,000 St

**02.07.7 Einregulierung der Anlage**
Nach Beendigung der Montagearbeiten ist die
vorbeschriebenen Heizungsanlage entsprechend der
VOB/C DIN 18380 und dem VDMA-Merkblatt über Planung und
hydraulischen Abgleich von Heizungsanlagen mit
thermostatischen Heizkörperventilen sowie der EnEV
nachzurechnen und erstmals einzuregulieren.

Die Nachrechnung hat unter Berücksichtigung der
tatsächlich
ausgeführten Leistungen und Dimensionen zu erfolgen.

Erfolgt der Nachweis der Einregulierung und die Vorlage
der Einstellwerte zur Abnahme nicht befindet sich die
Anlage nicht in betriebsbereitem Zustand. Daher wird
die Abnahme abgebrochen und die Anlage auf Kosten des
Auftragnehmers betrieben, bis die Einregulierung
vorgenommen wurde.
Menge: 1,000 St

**02.07.8 Inbetriebnahme Werkskundendienst**
Inbetriebnahme der vorbeschriebenen Anlagen durch den
Wärmeerzeugerhersteller-Werkskundendienst,
Leistungsbeschreibung:
- Funktionskontrolle Pumpen
- Sichtkontrolle Wasserstand
- Elektr. Steckverbindungen und Brennstoffversorgung
prüfen
- Einstellungen gemäß Montageanweisung vornehmen
- Verschraubungen auf Dichtheit prüfen
- Drücke und Einstellungen prüfen
- Inbetriebnahme
- Rauchgasanalyse
- Messprotokoll erstellen
- Elektrische Anschlüsse prüfen
- Anschluss der Drähte optisch prüfen
- Relaistest
- Montage und Position der Fernbedienung und des
  Außentemperaturfühlers prüfen
- Parametrierung nach Vorgaben des Betreibers bzw. nach
  Anlagenbedürfnissen prüfen
- Inbetriebnahmeprotokoll erstellen
Menge: 1,000 psch

**02.07.9 Einweisung**
Einweisung des vom Bauherrn benannten Bedienpersonals
für
die vorbeschriebenen Anlagen
Menge: 1,000 psch

*Hinweis*
Bestandsunterlagen sind dem AG 10 Werktage vor der
Abnahme 3-fach, in deutscher Sprache, im DIN A 4
Aktenordner zu übergeben,
Übergabe von Unterlagen über Datenträger, als CD-ROM
bzw.
vergleichbar, Schnittstelle DWG/DXF, erfolgt in
Abstimmung mit
dem AG

**02.07.10 Anfertigen von Revisionsunterlagen Heizung**
Anfertigen von Revisionsunterlagen für die
vorherbeschriebene Anlage entsprechend der
Betriebsanleitungen Heizungsanlage des Zentralverbandes
Sanitär Heizung Klima in 3-facher Ausfertigung,
jeweils in einem Ordner mit beschriftetem Rückenschild
bestehend aus:
-Technische Beschreibung der Anlage
-Aufstellung wiederkehrender Prüfungen
-Liste der eingebauten Geräte und Einrichtungen,
einschl. Ersatznachweisen,
-Einstellwerte der Regulierklappen bzw.
Strangregulierventile
-Revisionszeichnungen in CAD-Qualität
-Regelschemen in der Zentrale unter Glas
-Inbetriebnahme und Einweisungsprotokolle
-Druckprobenprotokolle
-Spülprotokoll
-Hinweise für den Betreiber;
 Auflistung der Arbeitsfolgen bei In- und Außerbetriebnahme sowie bei Auftreten von Störungen
-Hinweise für Instandhaltungsmaßnahmen
-Liste der eingebauten Geräte und Einrichtungen,
 einschl. Ersatznachweisen sowie der kompletten
 Herstellerunterlagen
-komplette Betriebs- und Wartungsanweisung
Zusätzlich sind die Revisionszeichnungen einfach auf
Datenträger im DWG/DXF-Format zu übergeben;
Mit der Abgabe der Revisionsunterlagen ist die
ausgefüllte Bestandsliste nach den in der
AMEV-Richtlinie "Wartung 2018" enthaltenen Mustern
abzugeben.
Menge: 1,000 St

**02.07.11 Wartungsvertrag Heizung**
Einjähriger Wartungsvertrag mit Überprüfung und Wartung
der vorbeschriebenen Heizungs-Anlage gemäß
Wartungsvertrag in Anlehnung an "AMEV Wartung 2018",
Durchführung der Wartung entsprechend
VDMA-Leistungsprogramm für Wartung nach
VDMA-Einheitsblatt VDMA 24 186-2,
Kleinmaterial bis 25,- _ ist in den
Wartungs-Dienst-Pauschalen
enthalten, sonstige Ersatzteile nur gegen Berechnung,
im Preis
sind auch Fahrkosten enthalten, ein Exemplar des
Wartungsvertrages ist dem Angebot beizufügen, mit der
Abgabe der Revisionsunterlagen ist gleichzeitig die
ausgefüllte
Bestandsliste abzugeben, die Bestandsliste ist nach
dem in der
o.g. Richtlinie enthaltenen Muster anzufertigen
Menge: 4,000 Jahr

### Titel 03 Lüftung

#### Bereich 03.01 Installationen

**03.01.1 Wetterschutzgitter Alu**
Wetterschutzgitter gegen das Eindringen von direkt
einwirkendem Regen und von groben Verunreinigungen, zur
Ausbildung einer Außenluft-Überströmöffnung, als
Lüftungskanal-Abschluss, aus Aluminium, mit
umlaufendem,
Profilfrontrahmen, ohne Frontrahmenbohrung, mit
waagerechten, wasserabweisenden Profillamellen und mit
rückseitig fest montierten Schutzgitter aus Edelstahl
mit 16 x 18 mm Maschenweite, in RAL-Sonderlackierung,
einschließlich Befestigungsmaterial,
Sonderlackierung: ohne
Befestigung: am Lüftungskanal
Lüftungskanal-Querschnitt:
Breite: 610 mm
Höhe: 430 mm
Hersteller/Typ '
....................................................'
vom Bieter einzutragen
Menge: 1,000 St

**03.01.2 Aufpreis Ausführung Edelstahl**
Aufpreis für vorbenanntes Wetterschutzgitter für
die Ausführung in Edelstahl
Menge: 1,000 St

**03.01.3 Überdruckjalousien Stahl**
Überdruckjalousie zur Ausbildung einer
Außenluft-Überströmöffnung, zum Einsatz in
lufttechnischen
Anlagen, mit Blendrahmen, aus verzinktem Stahlblech,
zum
Einbau in einer Außenwand-Öffnung, mit einzelnen, sich
selbsttätig öffnenden und schließenden Lamellen aus
Aluminium-Strangpressprofilen in Lagerzapfen aus
Kunststoff
und mit eingenuteten, elastischen Dichtungen,
einschließlich Befestigungsmaterial,
Sonderlackierung: ohne
Befestigung: Rahmenbohrungen
Außenwand-Öffnung:
Breite: 610 mm
Höhe: 430 mm
Hersteller/Typ '
....................................................'
vom Bieter einzutragen
Menge: 1,000 St

**03.01.4 Luftltg.-Passstück, rechteckig Stahl verz. 610*430 mm**
Luftleitung, rechteckig, Dichtheitsklasse D DIN EN
1507, aus
verzinktem Stahl, gefalzt, Maße DIN EN 1505, aus
verzinktem
Stahl, mit Schrauben und Dichtung, min./max.
Temperatur der
geförderten Luft -15 bis 40 Grad C, mit Aufhänge-/
Auflagekonstruktion DIN EN 12236, mit bauaufsichtlich
zugelassenen Befestigungsmitteln, als Kanalauskleidung
in
einer Mauerwerkswand montieren,
Befestigungsuntergrund: Posoton-mauerwerk
Kanalabmessung:
Breite: 610 mm
Höhe: 430 mm
Länge: 350 mm
Menge: 1,000 St

*Hinweis*
zentrale Lüftungsanlage für den Herren-Umkleideraum

**03.01.5 Zu- und Abluftgerät 1200 m³/h, WRG**
Zu- und Abluftgerät in kombinierter, hochwertiger
Ausführung
mit Wärmerückgewinnung zur Luftkonditionierung.
Komplette Ausführung konform zu Richtlinie RLT 01,
Eurovent
und § 15 Absatz 1 Satz 1 EnEV, VDI 6022, sowie CE-
Zertifizierung.
Geräteklassifikation Klasse A1 nach DIN 4102 "nicht
brennbar".
Einhaltung der Richtlinien 2014/30/EU (EMV-Richtlinie),
nachgewiesen durch unabhängig ausgestelltes
Prüfzertifikat, und ErP-Richtlinie, sowie Einhaltung
der
elektrischen Sicherheit nach EN 60204 und Einhaltung
von
Funkschutz und Störfestigkeit nach EN 61000-6-2 bzw. EN
61000-6-3.
GEHÄUSE
Selbsttragende Bauweise ohne wärmeübertragenden Rahmen
an Boden bzw. Decke mit verschraubten, thermisch
entkoppelten Paneelen, demontierbar ohne
Spezialwerkzeug.
Besonders kurze Bauweise durch optimierte Anordnung der
Komponenten. Glatte Innenoberflächen und leichte
Zugänglichkeit sämtlicher Komponenten gem. VDI 6022 für
besonders gründliche und leichte Reinigung.
Gehäuseklassifikation nach DIN EN 1886:
Wärmedurchgangskoeffizient:  T2
Wärmebrückenfaktor:  TB2
Gehäuse-Leckage-Klasse: L1 (- 400 Pa), L1 (+ 700 Pa)
Mechanische Stabilität:  D1
Filter-Bypass-Leckage:  F9 (=<2 %)
Einfügungsdämpfungsmaß des Gehäuses
Hz 125  250  500  1000  2000  4000
  8000
dB 18,0  23.0  31.0  31.0  34.0
43.0  47.0
Schalldämmmaß Rw (nach DIN ISO 717 Teil 1) 40 dB.
Wärmebrückenfreie Paneele mit multifunktionaler roter
Dichtleiste und Revisionstüren aus verzinktem
Stahlblech, zum
besonderen Schutz vor Korrosion pulverbeschichtet.
Doppelwandiger Aufbau in Sandwichbauweise mit
innenliegender, nicht brennbarer Mineralwolle (Stärke
50 mm,
Dichte 27 kg/m³, Wärmeleitfähigkeit 0,03 W/mK,
Baustoffklasse
A1 nach DIN 4102) für optimale Schall- und
Wärmedämmung.
Thermisch entkoppelt nach EN 10346 und EN 10143.
Spezielle
Paneelabdichtung aus 2K-Kunststoff für höchste
Gehäusedichtigkeit. Revisionstüren mit innenliegender,
druckadaptiver Dichtung zur Anpassung an die
Druckverhältnisse im Gerät. Revisionstüren über die
gesamte
Bedienhöhe des Gerätes für optimalen Zugang nach VDI
6022
und gem. Maschinenrichtlinie 2006/42/EG nur mit
Spezialschlüssel zu öffnen.
Ausgestattet mit stabilen, einstellfreien
Türscharnieren.
Dauerhaft UV-beständige Pulverbeschichtung für höchsten
Korrosionsschutz. Geeignet z. B. für industrielle
Bereiche oder
auch Küstenbereiche mit mäßiger Salzbelastung.
4-Zonen-Vorbehandlung des verzinkten Stahlblechs für
besondere Langlebigkeit. Vorbehandlung und Erfüllung
der
Korrossionsbeanspruchungskategorie C4 nach EN ISO
12944-6, Pkt. 6.4 durch Salzsprühnebeltest in
Anlehnung an
DIN EN ISO 12944 durch unabhängiges Gutachterlabor
bestätigt.
Pulverbeschichtung in Verkehrsweiß RAL 9016 und
Weißaluminium RAL 9006.
Hocheffizienter Gegenstrom-Plattenwärmetauscher aus
seewasserbeständigem Aluminium mit Rückwärmzahlen bis
über 90 %, zur Nutzung der in den Luftströmen
enthaltenen
sensiblen und latenten Wärmeenergie. Getrennte
Luftführung
des Außen- und Abluftstroms entlang dünner, parallel
angeordneter Aluminiumplatten im Gegenstromprinzip.
Integrierter Bypass mit Iceprotect-Technologie für
höchste
Energieeffizienz und Gefrierschutz des
Plattenwärmetauschers im Frostschutzfall und zur
energiesparenden Nachtlüftung bei hohen
Außentemperaturen.
Hygienisch einwandfreier Kondensatablauf im Gerät durch
3D-Doppelwanne unter beiden Seiten der
Wärmerückgewinnung mit allseitigem Gefälle aus
rostfreiem
Stahl (Werkstoff Nr. 1.4301 / X5CrNi18-10 nach
DIN EN 10020). Wärmegedämmte Ausführung zur Vermeidung
von Kondensat und Wärmeverlusten.
Ablaufstutzen 1 ¼" an der tiefsten Stelle.
Hygienisch abgedichtete Trennstelle zwischen
Wannenoberkante und Gerät.
Höchste Langlebigkeit durch schweißnahtfreie
Herstellung der
kompletten Wanne.
Bypassklappe luftdicht ausgeführt in
Dichtigkeitsklasse 2 (nach
DIN EN 1751) auf der Außenluftseite, mit profilierten,
gegenläufigen Lamellen zur Leistungs- und
Reifschutzregelung.
Spezielle Federstahlanpressvorrichtung für geringste
Drehmomente. Klappenstellung außen an
der Klappe sichtbar.
Korrosionsbeständige, 3-dimensionale wärmeisolierte
Edelstahl-Kondensatwanne, Material Werkstoff Nr. 1.4301
(X5CrNi18-10) gemäß VDI 6022 und 3803 mit allseitigem
3-D
Gefälle im Geräterboden integrierten Ablaufstutzen 1
1/4".
Kompaktfilter Panel 48 mm, aus gefaltetem, abriebfestem
Filtermaterial, mit antibakteriellen Eigenschaften
nach DIN EN
ISO 846 A/C.
Rahmen aus recycelbarem, voll veraschbarem Kunststoff.
Brandverhalten nach DIN 53438 Klasse F1.
Feuchtigkeitsbeständig bis 100 % relative Feuchte,
Temperaturbeständigkeit von -30 °C bis +60 °C.
Direkt getriebener einseitig saugender
Radialventilator mit
rückwärtsgekrümmtem hohlprofiliertem Hochleistungs-
Radiallaufrad mit Umlaufdiffusor, aufgebaut auf einen
GreenTech EC-Außenläufermotor mit integrierter
Steuerungselektronik, Laufrad aus Kunststoff, mit 5
rückwärts
gekrümmten, hohlprofilierten Schaufeln;
strömungsoptimierte
Einströmdüse aus verzinktem Stahlblech mit
Druckmessstutzen,
Motorlaufrad gemäß DIN ISO 21940-11 statisch und
dynamisch
in zwei Ebenen auf Wuchtgüte G 6.3 ausgewuchtet.
GreenTech EC-Außenläufermotor > Energieeffizienzklasse
IE5,
wartungsfreie Kugellager mit Langzeitschmierung,
theoretisch
nominale Lebensdauer von mindestens 40.000
Betriebsstunden, Sanftanlauf, integrierte
Strombegrenzung,
Breitspannungseingang 1~200-277 V, 50/60 Hz.
Ventilator an allen üblichen EVU-Netzen mit
unveränderter
Luftleistung einsetzbar.
Integrierte Elektronik, geräuscharme
Kommutierungslogik,
100 % drehzahlsteuerbar; PID-Regler.
Klemmkasten aus Aluminium mit herausgeführten variablen
Anschlusskabel.
Integrierte Schutzeinrichtungen IP54:
- Fehlermelderelais mit potentialfreien Kontakten (250
V AC/2 A,
  cos f = 1)
- Blockierschutz
- Phasenausfallerkennung
- Sanftanlauf der Motoren
- Netzunterspannungserkennung
- Übertemperaturschutz der Elektronik und des Motors
- Kurzschlußschutz.
Klappenstellmotor stufenlos montiert und verdrahtet.
Druckaufnehmer Filter "Kontakt" .
Innengerät serienmäßig mit Füßen, Höhe 170 mm.
Füße zum Ausgleich von Bodenunebenheiten
höhenverstellbar (30 mm).
Jalousieklappe gemäß DIN EN 1751 mit gegenläufig
gekoppelten, kunststoffgelagerten Profillamellen mit
Dichtlippe in Dichtigkeitsklasse 2, max Leckage 40
l/m²/s. mit
spezieller Federstahlanpressvorrichtung für geringste
Drehmomente. Klappenstellung außen an der Klappe
sichtbar.
Klappenstellmotor Auf/Zu montiert und verdrahtet.
körperschallisolierende Verbindung, keine metallene
Verbindung zwischen Gerät und Luftkanal, mit
elastischer Dichtung aus synthetischem Kunststoff,
glatt
behautet, ohne offene Poren. Dichtung
desinfektionsmittel- und
alterungsbeständig, mit Gegenflansch für
Kanalanschluss, B =
70 mm, Gegenrahmen sendzimierverzinkt.
Siphon m. Rückschlagsicherung 1 1/4" für Grundgerät.
Geräteabmessungen:
- Länge:  1830 mm
- Breite:  712 mm
- Höhe Gerät:  1186 mm
- Höhe Füße:  170 mm
- Gesamtgewicht:  283 kg
Zus. Fernbedienung für Wandmontage, LCD-Display mit 6
Funktionstasten.
Funktionen:
- Anlage Ein-/Ausschalten,
- Drehzahlvorgabe,
- Aktivierung Nutzzeitverlängerung,
- Aktivierung Stoßlüftung,
- Temperatur Sollwert anpassen.
Spannungsversorgung 24 V, Buskommunikation zum Regler
über RS485-Schnittstelle (pLAN)
Schutzart IP30
Abmessungen: 86 x 135 x 30 mm (H x B x T).
Volumenstromregelung für CKL/CRL inkl. Hauptschalter
und
Sicherungselementen.
Regelungsbeschreibung CKL/CRL
- menügesteuerte Benutzerführung mit Klartextanzeige
- Störmeldesignalisierung als Klartextanzeige und
blinkende
  LED
- Spannungsversorgung über Klima- und Lüftungsmodul KLM
  oder externe Versorgung (18-30VDC)
- Schutzart IP65 (Fronteinbau)
- Folgende Funktionen sind auswählbar:
- Vorwärmprogramm, Nachtlüftung,
außentemperaturabhängige
Freigabe Heizen/Kühlen, Hygrostatfunktion,
Sommer/Winterkompensation, Stützbetrieb Heizen/Kühlen,
Nutzzeitverlängerung,
Druck-/Volumenstromregelung, Stoßlüftung, Ansteuerung
E-Heizregister, Winteranlauf WRG, Absenkbetrieb
für Aussengeräte, Drehzahlreduzierung bei
unterschreiten der
Zuluftminimalbegrenzung.
- Angebotsregelung Kühlen, Luftqualitätsregelung (CO2
oder
Mischgas), Regelung Wärmerückgewinnung,
Anforderung Wärmeerzeuger, Anforderung Kälteerzeuger,
Störauswertung Brandschutzklappe,
Frostschutzfunktion, externe Anforderung,
Stillstandschutz für
Pumpen und Ventile; Druck- und Volumenstromregelung.
- benutzerfreundliche menügeführte Inbetriebnahme
- 5 Urlaubsprogramme definierbar
- Sprachpaket wählbar
- Zeitprogramm:
 4 Tagesprogramme bestehend aus jeweils 5
Zeitabschnitten
 1 Wochenprogramm dem jeden Wochentag ein
  Tagesprogramm zuordenbar ist
- Anzeige der Betriebsstunden der Anlage,
Ventilatoren, PWW,
  PKW, Verdampfer, E-Heizung, Wärmepumpe, Alarmhistorie
- Handbetrieb für Inbetriebnahme
- Fühlerabgleich für alle Sensoren
- Zustandsanzeige aller digitalen Eingänge
- Tastensperre BMK
- Tastensperre BMK-F (Fernbedienung)
- Modbus- / BacNet- / LON- oder Ethernetschnittstelle
  auswählbar
- Parametersatz "Kundeneinstellung" speichern / laden
- Parametersatz "Werkseinstellung" laden
Abmessungen:
156x82x30mm (Fronteinbau)
Auslieferung:
Bedienmodul BMK am Schaltschrank montiert
Klima- und Lüftungsmodul KLM im Schaltschrank montiert
- Versorgungsspannung 24VAC oder 28-36VDC
- Anschlüsse über Steckverbinder, max. 2,5mm²
- Schnittstelle RS485 (pLAN)
- Abmessungen: 315x110x60mm
- Montage auf DIN-Schiene
Ausführung
- 14 digitale Eingänge 24VAC/DC
- 4 digitale Eingänge 24VAC/DC oder 230V
- 6 analoge Eingänge universal (0-10V, 0-1V, 4-20mA,
0-20mA,
  0-5V ratiometrisch, NTC10k, NTC5k)
- 4 analoge Eingänge passiv (NTC10k, NTC5k, PT1000)
- 6 analoge Ausgänge (0-10V)
- 13 digitale Ausgänge (Relaisausgänge, einpolig)
- 5 digitale Ausgänge (Relaisausgänge, Wechsler).
1 Aussen - und 1 Raumtemperaturfühler zur Montage
beiliegend.
Zeigermanometer montiert.
Mit vollständiger interner Verdrahtung inkl.
WRS-Regelung,
sowie Hauptschalter und Sicherungselementen.
Mit zusätzlichem Erweiterungsmodul "Erhitzer"
mit ausziehbarem PWW Lufterhitzer Cu/Al,
Lamellenabstand
nach VDI 3803. Rohre aus Cu mit aufgepressten,
optimierten
und profilierten Hochleistungslamellen, Sammler aus
Stahl
außen korrosionsgeschützt, eingebaut in einen
verzinkten
Stahlblechrahmen für Warmwasser- oder
Heißwasserbetrieb.
Anschlüsse mit Zollgewinde, mit Gummirosetten zum
Gehäuse
abgedichtet, zulässiger Betriebsüberdruck 16 bar,
Prüfdruck 30
bar. Frostschutz steckbar ausgeführt.
Technische Daten:
Zuluft
(1) CKL evo - iH links
Auslegewiderstand Klappe
- Luftdichtheitsklasse 2 nach DIN EN 1751: 4 Pa
- Auslegewiderstand Grundgerät CKL evo: 8 Pa
- Auslegewiderstand Bypassklappe:  8 Pa
Kompaktfilter Panel F7  48 mm
- EN ISO 16890 ISO ePM1:  55%
- Anfangswiderstand:  75 Pa
- Auslegewiderstand:  125 Pa
- Enddruckdifferenz:  175 Pa
- Filterfläche:  4,3 m²
PWT Außenluftvorwärmung (WRG)
- Außenluft-Temperatur:  -12,0 °C
- Relative Feuchte der Außenluft:  90 %
- Abluft-Temperatur:  24,0 °C
- Relative Feuchte der Abluft:  35,0 %
Daten bezogen auf Außenlufttemperatur
- Zuluft-Temperatur:  19,0 °C
- Relative Feuchte der Zuluft:  9 %
- Temp.übertragungsgrad trocken (EN 308): 81 %
- Rückwärmezahl:  86 %
- Wärmeleistung:  12,5 kW
- Kondensatanfall:  4,7 kg/h
- Fortluft-Temperatur:  1,2 °C
- Druckverlust Zuluft:  182 Pa
- Druckverlust Abluft:  182 Pa
- el. Leistungsaufnahme
  aufgrund Druckverlust:  0,20 kW
- Leistungsziffer:  32,80
- Energieeffizienz:  79 %
- WRG Klasse gem. EN 13053/2020:  H1
- max. Leckagerate:  0,25 %
  Wärmebereitstellungsgrad (ermittelt nach
  der Formel des Passivhausinstitutes):  89 %
PWT im Abtaubetrieb (ca. 3.5 °C FOL)
- Zuluft-Temperatur:  16,0 °C
PWT Außenluftvorkühlung (WRG)
- Außenluft-Temperatur:  32,0 °C
- Relative Feuchte der Außenluft:  40,0 %
- Abluft-Temperatur:  26,0 °C
- Relative Feuchte der Abluft:  40,0 %
- Zuluft-Temperatur:  27,2 °C
- Relative Feuchte der Zuluft:  53 %
- Rückwärmezahl:  81 %
- Wärmeleistung:  2,0 kW
- Kondensatanfall:  0,0 kg/h
- Fortluft-Temperatur:  30,9 °C
Zuluftventilator
- Luftmenge:  1200 m³/h
- Pressung extern:  220 Pa
- Pressung Ventilatorteil:  2 Pa
- Pressung intern:  345 Pa
- Pressung dynamisch:  17 Pa
- Pressung gesamt:  584 Pa
- Ventilatortyp:  VME250-0,50/230EC-3080
- Variante:  50221819764
- Ventilator-Drehzahl:  2641 1/min
- max. Ventilator-Drehzahl:  3080 1/min
- Wirkungsgrad Gesamt:  57,2 %
- Motor-Stromaufnahme:  1,50 A
- Max. Motor-Strom:  2,30 A
- Max. Motor-Leistung:  0,50 kW
- Motor-Spannung:  1 x 230 V
- Steuerspannung:  7,59 V
- K-Wert:  76
- Energieeffizienzklasse:  entspricht IE5
- aufg. elektrische Wirkleistung Pm:  0,34 kW
- aufg. el. Wirkleistung bei P_SFP Bedingungen: 0,31 kW
- P_SFP (Spezific Fan Power):  0,93 kW/(m³/s)
  0,258 W/(m³/h)
- SFP Klasse (EN 16798-3):  SFP2
- P-Klasse (EN 13053) Pm ref: 0,53 kW: P1
- Luftdichte:  1,2 kg/m³
Oktavm.-fr[Hz] 63 125 250 500 1000 2000 4000 8000 Summe
Lw(A) saugseitig  46  57  63  68  65  61  62  53
  72
Lw(A) druckseitig 45  56  70  71  71  70  65  59
  77
Erhitzerteil
- Wärmetauscher-Typ:  2 Cu/Al (iH) LT
- Anschluss (Ein-/Ausgang):  3/4 Zoll - 3/4 Zoll
- Lufteintritts-Temperatur:  16 °C
- Luftaustritts-Temperatur:  24 °C
- Leistung (gesamt):  3,22 kW
- Mediumeintritt:  60 °C
- Mediumaustritt:  40 °C
- Medium Menge:  0,14 m³/h
- Frostschutz-Anteil:  0 %
- Druckverlust luftseitig:  18 Pa
- Druckverlust Medium:  0,29 kPa
- Luftgeschwindigkeit:  2,07 m/s
- Wasserinhalt:  1,16 l
- Luftdichte:  1,2 kg/m³
Abluft
- Auslegewiderstand Klappe Luftdichtheitsklasse
  2 nach DIN EN 1751:  4 Pa
- Auslegewiderstand Grundgerät CKL evo: 8 Pa
Kompaktfilter Panel M5  48 mm
- EN ISO 16890:  ISO ePM10 60%
- Anfangswiderstand:  39 Pa
- Auslegewiderstand:  78 Pa
- Enddruckdifferenz:  117 Pa
-Filterfläche:  3,65 m²
Abluftventilator
- Luftmenge:  1200 m³/h
- Pressung extern:  280 Pa
- Pressung Ventilatorteil:  2 Pa
- Pressung intern:  272 Pa
- Pressung dynamisch:  17 Pa
- Pressung gesamt:  571 Pa
- Ventilatortyp:  VME250-0,50/230EC-3080
- Variante:  50221819764
- Ventilator-Drehzahl:  2616 1/min
- max. Ventilator-Drehzahl:  3080 1/min
- Wirkungsgrad Gesamt:  57,2 %
- Motor-Stromaufnahme:  1,47 A
- Max. Motor-Strom:  2,30 A
- Max. Motor-Leistung:  0,50 kW
- Motor-Spannung:  1 x 230 V
- Steuerspannung:  7,51 V
- K-Wert:  76
- Energieeffizienzklasse:  entspricht IE5
- aufg. elektrische Wirkleistung Pm:  0,33 kW
- aufg. el. Wirkleistung bei P_SFP Bedingungen: 0,31 kW
- P_SFP (Spezific Fan Power):  0,93 kW/(m³/s)
  0,258 W/(m³/h)
- SFP Klasse (EN 16798-3):  SFP2
- P-Klasse (EN 13053) Pm ref: 0,52 kW: P1
- Luftdichte:  1,2 kg/m³
Oktavmi.-fr.[Hz]  63 125 250 500 1000 2000 4000 8000
Summe
Lw(A) saugseitig  46  57  63  68  65  61  61
52  71
Lw(A) druckseitig  45  56  70  71  70  69  65
58  76
Zusammenfassung Zubehör
- 2 Druckaufnehmer für Filterüberwachung,
  Kontakt mit Kabel Stocko
- 4 Potentialausgleich montiert
- 2 Stellmotor Auf/Zu 230 V (2 Nm)
- 1 Regelungszubehör, Rauchmelder, Kanalrauchmelder
  KRM-X-2 lose ohne DIBt-Zulassung
- 1 Regelungszubehör, Konsole für Rauchmelders,
Konsole zur
  Montage des Kanalrauchmelders auf runde oder
isolierte
  Kanäle
ErP-Verordnung Nr.:1253/2014(Lüftungsgeräte) NWLA
- Gerätetetyp:  Zwei-Richtung-Lüftungsanlage (ZLA)
- WRG System:  Plattenwärmetauscher
  DeltaP Filter Zu / Ab:  75 / 39 Pa
  DeltaP WRG (trocken) Zu / Ab:  190 / 182 Pa
- DeltaPs,int:  486 Pa
- DeltaPs,add:  42 Pa
- Eta_t WRG/ limit:  81 / 73 %
- Vent. eta opt. EU:327/2011:  (1) 67,8% (1) 67,8%
- Effizienzgrad N:  (1) 81,3 / (1) 81,3
- Vent. eta stat. eingebaut:  (1) 55,4% (1) 55,3%
- SVLint/ limit:  878 / 1290 W/(m³/s)
- Variante:  50221819764
- max äußere Leckluftrate bei +400 Pa (RU): 0,54 %
- max äußere Leckluftrate bei -400 Pa (RU): 0,33 %
Hersteller/Typ '
....................................................'
vom Bieter einzutragen
Menge: 1,000 St

**03.01.6 Inbetriebnahme Lüftung**
Inbetriebnahme der vorbeschriebenen Anlagen durch den
Lüftungsgerätehersteller-Werkskundendienst
Leistungsbeschreibung:
- Funktionskontrolle
- Sichtkontrolle
- Elektr. Verbindungen prüfen
- Einstellungen gemäß Montageanweisung vornehmen
- Dichtheit prüfen
- Drücke und Einstellungen prüfen
- Inbetriebnahme
- Messprotokoll erstellen
- Elektrische Anschlüsse prüfen
- Anschluss der Drähte optisch prüfen
- Relaistest
- Montage und Position der Fernbedienung und externen
  Fühler bzw. Sensoren prüfen
- Parametrierung nach Vorgaben des Betreibers bzw. nach
  Anlagenbedürfnissen prüfen
- Inbetriebnahmeprotokoll erstellen
Menge: 1,000 psch

**03.01.7 Schwerlast-Schienenkonsole in schwerer Ausführung**
Schwerlast-Schienenkonsole in schwerer Ausführung, als
Träger für vorbeschriebenes Lüftungsgerät, zur Montage
an
einer Mauerwerkswand.
U-Rücken, Diagonalstrebe sowie Horizontalschne flächig
verschschweißt für zusätzliche Stabilität,
Ausführung:  Stahl, feuerverzinkt
Profil:  41 x 41 x 2,5 mm
Auslegerlänge:  mind. 1000 mm
Schienenschlitz:  18 mm
Lochbild:  13 x 20 mm im mRaster 40 mm
Höhe Rückenschiene: 700 mm
Lastaufnahme:  mind. 200 kg
einschließlich:
- Injektions-Ankerhülse H 16 x 85 K (für Mauerwerk)
- Injektions-Gewindestange A M10 x 150 (für Mauerwerk)
- Injektions-Mörtel V 360
- Hammerkopfschrauben M10
- Schienenendstopfen allseitig
- U-Scheiben, Muttern usw.M10
Menge: 4,000 St

**03.01.8 Schwingungsdämpfer**
Schwingungsdämpfer zur Vermeidung von Vibrationen und
Erschütterungen, hervorgerufen durch mechanische
Bewegungen technischer Anlagenkomponenten, auf das
Gebäude, Dämmelement geschütz durch gewölbte
Metall-Kuppel,
Durchmesser:  82 mm
Länge Grundplatte: 135 mm
Höhe:  30 mm
Aufnahme:  M10
Belastung:  max. 125 kg
Hersteller/Typ '
....................................................'
vom Bieter einzutragen
Menge: 8,000 St

**03.01.9 Kugelsifon DN40**
Kugelsifon zum Anschluß von Lüftungs- und Klimageräten,
DN50
Menge: 1,000 St

**03.01.10 elektrotechnischen Anschluss**
elektrotechnischen Verkabelung aller vorbenannten
Bauteile
gemäß Herstellerangabe,
Die max. Entfernung zu einzelnen Geräten beträgt
10 Meter.

Zur Verlegung der Kabel sind Installationsrohre aus
Kunststoff
zu verwenden.

Das beidseitige zugentlastete Einführen, Ausformen,
Absetzen
und Anklemmen der verlegten Kabel und
Verbindungsleitungen
gehört zum Lieferumfang der Elektroinstallation.
Verschraubungen, Schutzschlauch, Kerbkabelschuhe und
sonstiges Zubehör sind in die Kabel-Einheitspreise
einzurechnen.
Flexible Kabel sind mit Aderendhülsen anzuklemmen.
Verschraubungen sind abzudichten.

Kabel und Leitungen liefern und installieren,
einschließlich
Befestigungsmaterial

Die Elektroarbeiten müssen von einem zugelassenen
Unternehmer ausgeführt werden.
Menge: 1,000 St

**03.01.11 Flexibler Verbindungsstutzen zur Körperschallentkopplung**
Flexibler Verbindungsstutzen zur
Körperschallentkopplung und
als Dehnungsausgleich für Ventilatoren, Klimageräte,
Luftkanäle
und für Anschlüsse an Brandschutzklappen, Stahl
verzinkt,
- Grundmaterial:  PVC-P Beschichtung:
- Dichtheitsklasse:  C-ATC3
- Gegewicht (g/m²):  ca. 2500
- Temperaturbeständigkeit: - 30 bis + 80 °C
- Brennverhalten:  schwer entflammbar oder
  normal entflammbar,
  B1 oder B2
- Überbrückung von: 100-158 mm
- Flanschbreite:  20 mm
- Abmessungen:  409 x 612 mm
Hersteller/Typ

'..............................'
vom Bieter einzutragen
Menge: 4,000 St

**03.01.12 Luftltg. C, rechteckig Stahl verz Kanten-L 200-600mm**
Luftleitung, rechteckig, Dichtheitsklasse C-ATC3 DIN
EN 1507,
aus verzinktem Stahl, gefalzt, Maße DIN EN 1505,
Kantenlänge
über 200 bis 600 mm, Verbindung mit Winkelflansch, aus
verzinktem Stahl, mit Schrauben und Dichtung, min./max.
Temperatur der geförderten Luft -15 bis 40 Grad C, mit
Aufhänge-/Auflagekonstruktion DIN EN 12236,
schallgedämmt,
mit bauaufsichtlich zugelassenen Befestigungsmitteln,
Befestigungsuntergrund Steindecke,
Montagehöhe über Gelände/Fußboden über 2,8 bis 3,5 m
Menge: 49,000 m²

**03.01.13 Formstück C, rechteckig Stahl verz Kanten-L 200-600mm**
Formstück für Luftleitung, rechteckig,
Luftdichtheitsklasse
C-ATC3 DIN EN 1507, aus verzinktem Stahl, gefalzt,
Maße DIN
EN 1505, Kantenlänge über 200 bis 600 mm, Verbindung
mit
Flachflansch, aus verzinktem Stahl, mit Schrauben und
Dichtung, min./max. Temperatur der geförderten Luft
-15 bis 40
Grad C, mit Aufhänge-/Auflagekonstruktion DIN EN 12236,
schallgedämmt, mit bauaufsichtlich zugelassenen
Befestigungsmitteln, Befestigungsuntergrund Steindecke,
Montagehöhe über Gelände/Fußboden über 2,8 bis 3,5 m
Menge: 52,000 m²

**03.01.14 Revisionsdeckel für vorbeschriebene eckige Luftleitsysteme,**
Revisionsdeckel für vorbeschriebene eckige
Luftleitsysteme,
mit selbstklebendem Kantenschutz, in Luftleitsystem
einbauen
einschließlich herstellen des erforderlichen
Ausschnittes,
- Anwendungsbereich: Eckige Luftleitungen
- Material: Stahl verzinkt
- Ausschnitt: 300 x 150 mm
- Temperaturbereich: -70°C bis +80°C
- Max. Druck: 2.500 Pa
- Material Dichtung: Polyethylen
- Farbe Dichtung: weiß
- Material Drehgriff: Polyoxymehtylen Copolymer
- Drehgriff: M8, M10 oder M12
- Besonderheit: Selbstklebender Kantenschutz
Menge: 6,000 St

**03.01.15 Wickelfalzrohr Stahl verz DN 315**
Wickelfalzrohr aus verzinktem Stahl, Nähte gefalzt,
Luftdichtheitsklasse C-ATC3 DIN EN 12237, Maße DIN EN
1506, mit Einsteckende, mit Lippendichtung,
selbstsichernd,
geschraubt/genietet, min./max. Temperatur der
geförderten Luft
-15 bis 80 °C, Druckbereich von -750 bis 2000 Pa,
Aufhänge-/Auflagekonstruktion, befestigen mit
bauaufsichtlich
zugelassenen Befestigungsmitteln,
Montagehöhe über Gelände/Fußboden über 2,8 bis
6,5 m
Abmessung:  DN315
Menge: 12,000 m

**03.01.16 Inspektionsdeckel für vorbeschriebene Wickelfalzrohre**
Inspektionsdeckel für vorbeschriebene Wickelfalzrohre,
mit selbstklebendem Kantenschutz, in Luftleitsystem
einbauen
einschließlich herstellen des erforderlichen
Ausschnittes,
- Anwendungsbereich: runde Luftleitungen
- Material: Stahl verzinkt
- Ausschnitt:  200 x 100 mm
- Rohrdurchmesser: DN315
- Temperaturbereich: -70°C bis +80°C
- Max. Druck:  2.500 Pa
- Material Dichtung: Polyethylen
- Farbe Dichtung:  ---
- Material Drehgriff: Polyoxymehtylen Copolymer
- Drehgriff:  M8, M10 oder M12
- Besonderheit: Selbstklebender Kantenschutz
Menge: 6,000 St

**03.01.17 Muffe Luftleitg rund Stahl verz DN315**
Muffe, für Luftleitung, rund Luftdichtheitsklasse
C-ATC3 DIN EN
12237, Maße DIN EN 1506, aus verzinktem Stahl, DN 280,
min./max. Temperatur der geförderten Luft -15 bis 80
Grad C,
Druckbereich von -750 bis 2000 Pa, mit
Aufhänge-/Auflagekonstruktion DIN EN 12236,
schallgedämmt,
befestigen mit bauaufsichtlich zugelassenen
Befestigungsmitteln,
Montagehöhe über Gelände/Fußboden über 2,8 bis 6,5 m
Abmessung:  DN315
Menge: 2,000 St

**03.01.18 Steckverbinder Luftleitg rund Stahl verz, DN280**
Steckverbinder, für Luftleitung, rund,
Luftdichtheitsklasse
C-ATC3 DIN EN 12237, Maße DIN EN 1506, aus verzinktem
Stahl, DN 280, min./max. Temperatur der geförderten
Luft -15
bis 80 Grad C, Druckbereich von -750 bis 2000 Pa, mit
Aufhänge-/Auflagekonstruktion DIN EN 12236,
schallgedämmt,
befestigen mit bauaufsichtlich zugelassenen
Befestigungsmitteln einschl. Bohrungen,
Befestigungsuntergrund Stahlbeton,
Montagehöhe über Gelände/Fußboden über 2,8 bis 3,5 m
Menge: 2,000 St

**03.01.19 Wickelfalz-Segmentbogen Stahl verz, DN 315**
Wickelfalz-Segmentgogen aus verzinktem Stahl, Nähte
gefalzt,
Luftdichtheitsklasse C-ATC3 DIN EN 12237, Maße DIN EN
1506, mit Einsteckende, mit Lippendichtung,
selbstsichernd,
geschraubt/genietet, min./max. Temperatur der
geförderten Luft
-15 bis 80 °C, Druckbereich von -750 bis 2000 Pa,
Aufhänge-/Auflagekonstruktion, befestigen mit
bauaufsichtlich
zugelassenen Befestigungsmitteln,
Montagehöhe über Gelände/Fußboden über 2,8 bis
6,5 m
Abmessung:  DN315
Menge: 9,000 St

**03.01.20 Schalldämpfer rund, D=315, L=1200**
Starrer Schalldämpfer für den Rohreinbau, bestehend aus
einem Aussenrohr aus verzinktem Spiralfalzrohr und
einem
Streckmetall-Innenrohr mit zwischenliegender
Schalldämmung
aus Steinwolle mit Polyestervliesabdeckung,
Ausführung nach DIN EN 12237 und DIN EN 1506 in
Dichtheitsklasse D bzw. ATC2 gemäß DIN EN 16798-3,
unabhängig durch Eurovent zertifiziert.
Steckverbindungen mit werksseitig fest montierter
Doppellippendichtung aus alterungsbeständigem
EPDM-Gummi, temperaturbeständig von -30 bis +100° C,
mit
selbstsicherndem Stecksystem zur weitestgehend
schraubenlosen Verbindung.
Hygieneanforderung gemäß VDI 6022,
Material:  verzinktes Stahlblech.
Nennweite:  315
Länge:  1200 mm
Isolierstärke:  100 mm
Dämpfungswerte nach DIN EN ISO 7235
63 125 250 500 1k 2k 4k 8k
Hersteller/Typ '
....................................................'
vom Bieter einzutragen
Menge: 2,000 St

**03.01.21 Dichtheitsprüfung C, 1-5 m²**
Dichtheitsprüfung für Luftleitungen mit rechteckigem
und-/oder
rundem Querschitt, für Dichtheisklasse C nach DIN 1507
bzw.
DIN EN 12237 für 1 bis 5 m² Luftleitungsoberfläche
inkl. aller
erforderlicher Nebenarbeiten, Messprotokoll-Ausdruck
bzw.
Protokollierung,
Ausführung vor Erstellung der Kanalausschnitte zum
Einbau von Zu- und Abluftgittern, ohne Lüftungsgerät,
ohne Dämmung, ohne Brandschutzklappen und
Inbetriebnahme

Messgerät: '................'
Menge: 1,000 St

**03.01.22 Dichtheitsprüfung C, 6-10 m²**
Dichtheitsprüfung für Luftleitungen mit rechteckigem
und-/oder
rundem Querschitt, für Dichtheisklasse C nach DIN 1507
bzw.
DIN EN 12237 für 6 bis 10 m² Luftleitungsoberfläche
inkl. aller
erforderlicher Nebenarbeiten, Messprotokoll-Ausdruck
bzw.
Protokollierung,
Ausführung vor Erstellung der Kanalausschnitte zum
Einbau von Zu- und Abluftgittern, ohne Lüftungsgerät,
ohne Dämmung, ohne Brandschutzklappen und
Inbetriebnahme

Messgerät: '................'
Menge: 1,000 St

**03.01.23 Dichtheitsprüfung C, 11-20 m²**
Dichtheitsprüfung für Luftleitungen mit rechteckigem
und-/oder
rundem Querschitt, für Dichtheisklasse C nach DIN 1507
bzw.
DIN EN 12237 für 11 bis 20 m² Luftleitungsoberfläche
inkl. aller
erforderlicher Nebenarbeiten, Messprotokoll-Ausdruck
bzw.
Protokollierung,
Ausführung vor Erstellung der Kanalausschnitte zum
Einbau von Zu- und Abluftgittern, ohne Lüftungsgerät,
ohne Dämmung, ohne Brandschutzklappen und
Inbetriebnahme

Messgerät: '................'
Menge: 4,000 St

**03.01.24 Dichtheitsprüfung C, 21-30 m²**
Dichtheitsprüfung für Luftleitungen mit rechteckigem
und-/oder
rundem Querschitt, für Dichtheisklasse C nach DIN 1507
bzw.
DIN EN 12237 für 21 bis 30 m² Luftleitungsoberfläche
inkl. aller
erforderlicher Nebenarbeiten, Messprotokoll-Ausdruck
bzw.
Protokollierung,
Ausführung vor Erstellung der Kanalausschnitte zum
Einbau von Zu- und Abluftgittern, ohne Lüftungsgerät,
ohne Dämmung, ohne Brandschutzklappen und
Inbetriebnahme

Messgerät: '................'
Menge: 1,000 St

**03.01.25 Brandschutzklappe, rechteckig, 200x300**
*** Bezugsbeschreibung
Brandschutzklappe, rechteckig,
Feuerwiderstandsklasse K90
Einbauort: in massive Wand
Material Gehäuse: Stahlblech, verzinkt, mit
Lippendichtungen, mineralisches Klappenblatt
Wartungsfreiheit, Federrücklaufantrieb,
Mit thermischer Auslöseeinrichtung 72°C,
einschl. Endlagenschalter, einseitig elastischer
Verbindungsstutzen sowie Montage- und
Befestigungsmaterial,
Nasseinbau inkl. Ausmörtelung der bauseits erstellten
Wandaussparung, 320 x 420 mm
Brandschutzklappe, rechteckig, 200x300
Antrieb 230V

Fabrikat/Typ:
'............................................'
vom Bieter einzutragen
Menge: 2,000 St

**03.01.26 Brandschutzklappe, rechteckig, 200x500**
*** wie Position 03.01.25
Brandschutzklappe, rechteckig, 200x500
bauseits erstellten Wandaussparung, 320 x 620 mm
Menge: 1,000 St

**03.01.27 Abluftgitter 600 x 100**
Abluftgitter mit perforiertem Panel zur Montage in
eckigen
Kanälen, Wänden und Decken.
Kanalbefestigung mittels Klemmfedern im mitzuliefernden
Montagerahmen,
Gitterrahmen aus Aluminium, Panel aus verzinktem Stahl,
Oberfläche in RAL9003 (Signalweiß) pulverbeschichtet,
einschließlich Kanalausschnitt fertigen,
Breite (W): 600
Höhe (H): 100
Befestigung: Klemmfedern
Art der Regulierung: Ohne Regulierelement
Zubehör: Montagerahmen
Luftrichtung: Abluft
Hersteller/Typ '
....................................................'
vom Bieter einzutragen
Menge: 11,000 St

**03.01.28 Zuluftgitter 525 x 125**
Rechteckiges Lüftungsgitter aus Aluminium, geeignet
für Zu-
und Abluft, zur Montage in eckigen Kanälen, Wänden und
Decken. Bestehend aus einem Frontrahmen aus umlaufend
auf
Gehrung geschnittenen und nahtlos aneinandergefügten
Stahlprofilen, mit umlaufender Schaumstoffdichtung,
vertikal
eingesetzten Luftlenklamellen zur individuellen
Einstellung der
Strömungsrichtung.
Oberfläche in RAL9003 (Signalweiß) pulverbeschichtet,
Kanalbefestigung mittels Klemmfedern im mitzuliefernden
Montagerahmen, Regulierung des Luftstroms mittels
gegenläufigem Luftmengenregler,
einschließlich Kanalausschnitt fertigen,
Reihen:  zweireihig
Montage:  Klemmfedern
Art der Regulierung: Luftmengenregler
Montagerahmen:  Einbaurahmen
Lamellen:  vertikal
Oberflächenbeschaffenheit:  pulverbeschichtet
Zubehör:  Montagerahmen, Luftmengenregler
Montageort:  Kanalboden
Luftrichtung:  Zuluft
Hersteller/Typ '
....................................................'
vom Bieter einzutragen
Menge: 20,000 St

**03.01.29 Dachdurchführung isoliert, DN315**
Dachdurchführung aus Stahlblech verzinkt, mit
umlaufendem
Auflageflansch 200 mm breit, gefalzt und UV-beständig
abgedichtet, zur Anwendung bei geneigten
Ziegel-Dachflächen,
doppelwandig mit 40 mm Mineralwolldämmung, zum
bauseitigen Einbau liefern
Abmessungen Mediumleitung: DN315
Länge:  900 mm
Dachneigung:  18°
Menge: 2,000 St

**03.01.30 Regenkragen rund DN315**
Regenkragen, für vorbeschriebene Dachdurchführung
aus verzinktem Stahlblech für
Lüftungsrohr: DN 315
Menge: 2,000 St

**03.01.31 Lamellenhaube DN315**
zylindrische Außen- und Fortlufthaube, zum Anschluss
an runde
Rohrleitungen, mit ringförmigen Lamellen, mit äußerer
Abkantung, mit Vogelschutzgitter, Deckel wie Lamellen
profiliert.
Material:  verzinktes Stahlblech
Nennweite:  DN315
Volumenstrom:  1200 m³/h
Hersteller/Typ '
....................................................'
vom Bieter einzutragen
Menge: 1,000 St

**03.01.32 Deflektorhaube, DN315**
Deflektorhaube aus Stahlblech verzinkt mit
Schutzgitter und
eingebauter Regenauffangwanne mit seitlichem
Wasserauslauf
und Befestigungsflansch.
Falze UV-beständig abgedichtet.
Abmessung:  DN315
Volumenstrom: 1200 m³/h
Hersteller/Typ '
....................................................'
vom Bieter einzutragen
Menge: 1,000 St

**03.01.33 Mauerhülse, DN 280**
*** Bezugsbeschreibung
Mauerhülse mit breitem Abdeckflansch für
Deckendurchführung
von Luftleitungen durch Trepezblechdeckenverkleidung
zur
Schraubbefestigung,
Luftleitung:  280 mm
Flanschbreite: mind. 30 mm
Menge: 1,000 St

**03.01.34 Mauerhülse, DN 315**
*** wie Position 03.01.33
Luftleitung:  315 mm
Flanschbreite: mind. 30 mm
Menge: 1,000 St

**03.01.35 Mauerhülse, DN 355**
*** wie Position 03.01.33
Luftleitung:  355 mm
Flanschbreite: mind. 30 mm
Menge: 1,000 St

**03.01.36 Industrierohrschelle, 2-teilig, NW 315, Dämmung 20 mm**
*** Bezugsbeschreibung
Industrierohrschelle, 2-teilig, DÄMMGULAST® gelb für
gedämmte Lüftungs-Wickelfalzrohre, 315 mm, verzinkt,
Rohr-Nennweite: 315
Dämmstärke: 20 mm
Menge: 12,000 St

**03.01.37 Industrierohrschelle, 2-teilig, NW 315, Dämmung 30 mm**
*** wie Position 03.01.36
Dämmstärke: 30 mm
Menge: 6,000 St

**03.01.38 Installationsschiene f. Luftleitungsbefestigung 27/18**
Montageschiene als offenes Kastenprofil aus 1,25 mm
dickem, verzinktem Stahl mit Loch/Langlochabständen von
25 mm zur Befestigung von Luftleitungen rund und
rechteckig,
Hilfskonstruktionen und dergleichen
liefern und montieren,
Größe : 27/18 mm
Menge: 40,000 m

**03.01.39 Installationsschiene f. Luftleitungsbefestigung 38/40**
Montageschiene als offenes Kastenprofil aus 2,0 mm
dickem, verzinktem Stahl mit Loch/Langlochabständen von
25 mm zur Befestigung von Luftleitungen rund und
rechteckig,
Hilfskonstruktionen und dergleichen
liefern und montieren,
Größe : 38/40 mm
Menge: 24,000 m

**03.01.40 Form-/Hohlprofilstahlkonstruktion Stahl verz**
Form-/Hohlprofilstahlkonstruktion, aus verzinktem
Stahl, für
Stütz-, Hänge-, Trag- und Sonderbefestigung,
schallentkoppelt
gelagert, als zusätzlich erforderliche Konstruktionen
für die
Befestigung der Rohrschellen, Rohrträger,
Sanitärobjekte und
dergleichen sowie für die Herstellung von statischen
Sonderkonstruktionen den Erfordernissen entsprechend
montieren einschl. aller erforderlichen Schraub- und
Schweissverbindungen, Boh- rungen und Befestigungen,
der rechnerische Nachweis der Tragfähigkeit ist auf
Verlangen
vorzulegen.
Menge: 60,000 kg

**03.01.41 Wärmedämmung Luftleitung 20 mm**
*** Bezugsbeschreibung
Wärmedämmung DIN 4140 an Luftleitung, rechteckig,
Luftleitung aus feuerverzinktem Stahl, im Gebäude,
Ausführung
4-seitig, Umfang der Dämmung über 1000 bis 1500mm,
Dämmung aus Mineralwolle, AS-Qualität, Baustoffklasse
DIN 4102-1 A (nichtbrennbar), als Lamellenmatte,
einlagig,
äußere Lage kaschiert mit gitternetzverstärkter
Aluminiumfolie,
befestigen mit Stiften einschl. Halteplättchen im
Widerstandsschließverfahren, Längs- und Rundnähte mit
Aluminiumklebeband überkleben,
Wärmeleitfähigkeit für betriebstechnische Anlagen,
Nennwert VDI 2055,
Montagehöhe über Gelände/Fußboden über 2,8 bis 3,5 m
Mitteltemperatur 50 °C,
Dämmschichtdicke 20 mm
Menge: 3,000 m²

**03.01.42 Wärmedämmung Luftleitung 30 mm**
*** wie Position 03.01.41
Dämmschichtdicke 30 mm
Menge: 2,000 m²

**03.01.43 Wärmedämmung Luftltg.-Formstücke 20 mm**
*** wie Position 03.01.41
Formstücke wie Bögen, Abzweige, Übergänge usw.
Dämmschichtdicke 20 mm
Menge: 12,000 m²

**03.01.44 Wärmedämmung Luftltg.-Formstücke 30 mm**
*** wie Position 03.01.41
Formstücke wie Bögen, Abzweige, Übergänge usw.
Dämmschichtdicke 30 mm
Menge: 6,000 m²

**03.01.45 Wärmedämmung Luftltg. DN315, Mineralwolle AS-Qualität, Matte D 20mm**
*** Bezugsbeschreibung
Wärmedämmung DIN 4140 an Luftleitung, rund,
Luftleitung aus
feuerverzinktem Stahl, in Bereichen mit Behinderung
durch
technische Einrichtungen, DN 315, Dämmung aus
Mineralwolle, AS-Qualität, Baustoffklasse DIN 4102-1 A
(nichtbrennbar), als Lamellenmatte, einlagig, äußere
Lage kaschiert mit gitternetzverstärkter
Aluminiumfolie, befestigen mit verzinktem Stahldraht,
Längs- und Rundnähte mit Aluminiumklebeband überkleben,
Wärmeleitfähigkeit für betriebstechnische Anlagen,
Nennwert VDI 2055,
Montagehöhe über Gelände/Fußboden über 2,8 bis 3,5 m
Mitteltemperatur 50 Grad C,
Dämmschichtdicke 20 mm
Menge: 6,000 m

**03.01.46 Wärmedämmung Luftltg. DN315, Mineralwolle AS-Qualität, Matte D 30mm**
*** wie Position 03.01.45
Dämmschichtdicke 30 mm
Menge: 2,000 m

**03.01.47 Wärmedämmung für Luftltg.-Formstücke rund DN 315, 20 mm**
*** wie Position 03.01.45
Formstücke wie Bögen, Abzweige, Übergänge usw.
DN 315
Menge: 8,000 St

**03.01.48 Wärmedämmung für Luftltg.-Formstücke rund DN 315, 30 mm**
*** wie Position 03.01.45
Dämmschichtdicke 30 mm
Menge: 6,000 St

*Hinweis*
Nachfolgende Bauteile zur Entlüftung von innen
liegenden
Sanitärräume sowie Lager- und Materialräumen nach DIN
18017-3 sind als Systemtechnik zu verstehen. Es sollen
Bauteile einer zueinander passenden Produktpalette
angeboten
werden.
Für die Montageplanung sind die Grundlagen der DIN
18017-3
zu beachten und eine entsprechende Auslegung der
Steigleitungen mit Berücksichtigung der notwendigen
Leitungsverzüge vorzulegen. Die Kosten sind bei der
Kalkulation
der nachfolgenden Bauteile zu berücksichtigen!
Für Bauteile die dem vorbeugenden Brandschutz dienen,
sind
die Prüfzertifikate vorzulegen. Es werden
grundsätzlich Bauteile
benötigt, die gem. Zertifikat mit einem "Null-Abstand"
zu
anderen Brandschutzeinrichtungen montiert werden
können.

**03.01.49 Ventilatoreinsatz**
Ventilatoreinsatz zum universellen Einbau in
nachfolgend
beschriebenen Unterputz- und Aufputzgehäusen,
bestehend aus einem Lüfter mit leistungsstarkem und
energiesparendem ec-Motor in einem
Kunststoff-Spiralgehäuse
zum Einstecken in das Unterputz- oder Aufputzgehäuse,
mit steckbarem Netzanschluss, leicht wechselbarem und
auswaschbarem Filter und einer steckbaren Dekorblende
inkl.
optischer Filterwechselanzeige mittels LED-Indikator,
Funktionsfähigkeit wird mit einer zusätzlicher
Steuerungsplatine
erreicht - die Beschreibung der Funktionalität bzw.
Lüfterfunktionen ist im LV-Text der Steuerplatine
enthalten,
CE-Zeichen und EMV geprüft
Entspricht den Vorgaben der EU-Verordnung Nr. 1253/2014
sowie den Vorgaben der EnEV, Allgemeine
bauaufsichtlicher
Zulassung,
Technische Daten:
Grundlüftung:  0-60 m³/h (einstellbar)
Bedarfslüftung:  0-60 m³/h (einstellbar)
  bis 90 m³/h mit Sonderplatine
Schallleistungspegel:  18-44 dB(A)
Verfügbare Druckdifferenz: bis 400 Pa
Leistungsaufnahme:  1,8 - 6,2 W
Spannungsversorgung:  230 V AC 50 Hz
SEL/SPI (nach (EU) 1254:  max. 0,08 W/m³/h

(max. 0,15 W/m³/h mit

Sonderplatine)

Schutzart:  IP X5,
  Einsatz im Bereich 1 und 2
  (gem. VDE 0100-701)
  von Nassräumen zulässig
Schutzklasse:  II
Maße (H x B x T):  260 x 260 x 23,5 mm

Gewähltes Abluftsystem:
Hersteller/Typ '
....................................................'
vom Bieter einzutragen
(gilt für alle Positionen im nachfolgenden
Abluftsystem)
Menge: 9,000 St

**03.01.50 Unterputzgehäuse**
Unterputzgehäuse mit seitlichem Abluftstutzen
Wand- und Deckeneinbaugehäuse, inkl.
Montagevorrichtung für
Wand- und Deckenmontage, mit einem seitlichem
Abluftstutzen
DN 80, leckluftdichter Rückschlagklappe.
Putzschutzdeckel und
Netzanschlussklemme

Unterputzgehäuse für Wand- und Deckenmontage,
als radiale und axiale Variante, mit Abluftstutzen DN
80
(Abluftstutzen nach oben, rechts, links oder hinten)
mit
Montagewinkel, leckluftdichter Rückschlagklappe,
Putzschutzdeckel sowie Netzanschlussklemme,
bauaufsichtliche zugelassung,
Technische Daten:
Farbe:  weiß
Material:  PS (Polystyrol)
Verfügbarer statischer Druck (V-EC):  233 Pa
Maße (H x B x T):  262 x 262 x 90,5 mm
Abluftstutzen:  DN 80
Menge: 9,000 St

**03.01.51 Steuerungsplatine 5/EC-ZI**
Steuerungsplatine für Silvento ec-V und Silvento ec-KL

Zum Einsatz in Silvento ec-V und Silvento ec-KL

Basisplatine mit wählbarer und frei einstellbarer
Stufenschaltung
für Grund- und Bedarfslüftung, Zeitnachlauf und
Intervallschaltung.
Auslesbare Datenloggingfunktion für Motorlauf,
Filterwechsel,
Netzanschlussdauer und Fehlerspeicher.
Vermieterschutzfunktion (Manipulationsschutz der
Platine)
aktivierbar.
Volumenstromkalibrierung für feinste Einstellung der
Luftvolumenströme.
Optional Bewegungsmelder oder Funkmodule z.B. für die
Verwendung schnurloser Sensoren, Schalter oder
Lichtkopplung anschließbar.

Technische Daten:
Volumenströme 0/15/20/30/40/45/50/60 m³/h
(konfigurierbar für Grund- und Bedarfslüftung)

Fabrikat: LUNOS
Typ: 5/EC-ZI
Best.-Nr: 040 080
Menge: 6,000 St

**03.01.52 Steuerungsplatine 5/EC-FK 90+**
Steuerungsplatine für Silvento ec-V und Silvento ec-KL

Zum Einsatz in Silvento ec-V und Silvento ec-KL

Platine Komfort+ inkl. VOC-Sensor für die Lüftung auf
Basis der
Raumluftkonzentration von chemisch-organischen
Substanzen
(z.B. Gerüche, Chemikalien, Lösemittel und
CO2-Äquivalenzberechnung) mit wählbarer und frei
einstellbarer
Stufenschaltung für Grund- und Bedarfslüftung,
Zeitnachlauf
und Intervallschaltung sowie intelligenter Feuchte- und
Temperaturregelung zur optimalen Raumentfeuchtung und
einstellbarem Regelbereich der Luftfeuchtigkeit.
Auslesbare Datenloggingfunktion für Motorlauf,
Filterwechsel,
Netzanschlussdauer und Fehlerspeicher.
Vermieterschutzfunktion (Manipulationsschutz der
Platine)
aktivierbar.
Volumenstromkalibrierung für feinste Einstellung der
Luftvolumenströme.
Optional Bewegungsmelder oder Funkmodule z.B. für die
Verwendung schnurloser Sensoren, Schalter oder
Lichtkopplung anschließbar.

Technische Daten:
Volumenströme 0/15/20/30/40/45/50/60/90 m³/h
(konfigurierbar für Grund- und
Bedarfslüftung sowie die
Sensor- Regelbereiche)

Regelbereich 45 - 75 % rel. Luftfeuchtigkeit
(einstellbar)
1500 - 3000 ppm CO2
(einstellbar)
0 - 60000 ppb VOC
(einstellbar)

Fabrikat: LUNOS
Typ: 5/EC-FK 90+
Best.-Nr: 040 221
Menge: 3,000 St

**03.01.53 5/BM Externes Bewegungsmodul**
Externes Bewegungsmodul

Der Bewegungsmelder Typ 5/BM ist für den Einsatz in
Lüftern
der Typenreihe Silvento ec konzipiert.
Präsenzdetektion mittels Radartechnologie, unsichtbar
für den
Nutzer, höchste Reichweite, Empfindlichkeit
einstellbar.

Fabrikat: LUNOS
Typ: 5/BM
Best.-Nr. 040 082
Menge: 6,000 St

**03.01.54 Luftleitung, rund, flexibel Aluminium DN 80**
Luftleitung, rund, flexibel, 2-lagig, mind. 4-fach
axial steckbar,
aus Aluminium, DN 80, Verbindung mit
Steckverbinder, mit Lippendichtung,
geschraubt/genietet, mit Dichtungsband, max.
Betriebsüber-/-unterdruck bis 1000 Pa, min./max.
Temperatur der geförderten Luft -15 bis 40 Grad C,
Luftdichtheitsklasse B DIN EN 12237, mit Aufhänge-
/Auflagekonstruktion
Menge: 11,000 m

**03.01.55 Wickelfalzrohr verz.Stahl DN 80**
*** Bezugsbeschreibung
Wickelfalzrohr aus verzinktem Stahl,
DN 80, mit Steckverbinder, mit Lippendichtung,
geschraubt/genietet, max. Betriebsüber-/-unterdruck bis
750 Pa, min./max. Temperatur der geförderten Luft -15
bis 40 Grad C, Luftdichtheitsklasse B DIN EN 12237, mit
Aufhänge-/Auflagekonstruktion DIN EN 12236,
schallgedämmt
Menge: 11,000 m

**03.01.56 Wickelfalzrohr verz.Stahl DN 100**
*** wie Position 03.01.55
DN 100
Menge: 29,000 m

**03.01.57 Strangentlüftungshauben, DN 100, Dachneigung 30°**
Strangentlüftungshauben für geneigte Dachfläche,
aus schlagregenfestem Polypropylen, UV-stabilisiert,
speziell für
Lüftungsleitungen bzw. Strangentlüftungen mit
Kondensatableitung nach außen durch Doppelrohrtechnik,
schlagregensichere Ausblashaube, äußerst geringe
Druckverluste und werkzeuglose Revisionsmöglichkeit am
Haubenkopf, sturmsichere Befestigung unter Dach mit
Befestigungsschellen,
zum  Anschluss von Installationsleitungen
liefern und montieren
Größe: DN 100
Dachneigung: 30°
Menge: 3,000 St

**03.01.58 Reinigungsdeckel verz.Stahl DN 100**
*** Bedarfsposition ohne GB
Reinigungsdeckel mit Kondensatanschluss, Maße DIN EN
1506, aus verzinktem Stahl, DN 100, zum Aufstecken,
max.
Betriebsüber-/-unterdruck bis 750 Pa, min./max.
Temperatur
der geförderten Luft -15 bis 40 Grad C,
Luftdichtheitsklasse D
DIN EN 12237, mit Aufhänge-/Auflagekonstruktion DIN EN
12236,
schallgedämmt
Menge: 1,000 St

**03.01.59 Abzweigstück 90Grad verz.Stahl DN 100**
Abzweigstück, 90 Grad, Maße DIN EN 1506, aus verzinktem
Stahl, größter DN 100 symmetrisch, mit Einsteckenden,
mit Lippendichtung, geschraubt/genietet, max.
Betriebsüber-/-unterdruck bis 750 Pa, min./max.
Temperatur der geförderten Luft -15 bis 40 Grad C,
Luftdichtheitsklasse D DIN EN 12237, mit Aufhänge-
/Auflagekonstruktion DIN EN 12236, schallgedämmt
Menge: 6,000 St

**03.01.60 Bogen verz.Stahl, DN 80**
*** Bezugsbeschreibung
Bogen, Biegeradius größer gleich 1 DN, bis 90 Grad,
Maße DIN
EN 1506, aus verzinktem Stahl, DN 80, glatt, mit
Einsteckenden, mit Lippendichtung, geschraubt/genietet,
max. Betriebsüber-/-unterdruck bis 750 Pa, min./max.
Temperatur der geförderten Luft -15 bis 40 Grad C,
Luftdichtheitsklasse D DIN EN 12237, mit Aufhänge-
/Auflagekonstruktion DIN EN 12236, schallgedämmt
Menge: 6,000 St

**03.01.61 Bogen verz.Stahl, DN 100**
*** wie Position 03.01.60
DN 100
Menge: 9,000 St

**03.01.62 Übergangsstück verz.Stahl DN 100**
Übergangsstück aus verzinktem Stahl, größter
DN 100, symmetrisch, mit Einsteckenden, mit
Lippendichtung, geschraubt/genietet, max. Betriebsüber-
/-unterdruck bis 750 Pa, min./max. Temperatur der
geförderten Luft -15 bis 40 Grad C,
Luftdichtheitsklasse D DIN EN 12237, mit Aufhänge-
/Auflagekonstruktion DIN EN 12236, schallgedämmt
Menge: 5,000 St

**03.01.63 Steckverbinder DN 80**
Steckverbinder, aus verzinktem Stahl,
DN 80
Menge: 9,000 St

**03.01.64 Enddeckel DN 100**
*** Bedarfsposition ohne GB
Enddeckel mit und ohne Ablauf 1/2", für Wickelfalz- und
längsgefalzte Rohre. Ausführung nach DIN EN 1506,
Steckverbindung mit werksseitig fest montierter
Doppellippendichtung aus alterungsbeständigem
EPDM-Gummi,
temperaturbeständig von -30 bis +100° C,
für Dichtheitsklasse D nach DIN EN 12237,
Material: verzinktes Stahlblech
Nennweite: DN 100
Menge: 1,000 St

**03.01.65 Rohrkennzeichnungsband "Luft"**
Rohrkennzeichnungsband "Luft" zur
Markierung der Lüftungsleitungen, mit
Strömungsrichtungspfeil
liefern und anbringen
Menge: 4,000 m

**03.01.66 Inbetriebnahme und Einweisung Lüftung**
Einweisung des vom Bauherrn benannten Bedienpersonals
für
die vorbeschriebenen Anlagen
Menge: 1,000 psch

#### Bereich 03.02 Lüftung Sonstiges

*Hinweis*
Bestandsunterlagen sind dem AG 10 Werktage vor der
Abnahme 3-fach, in deutscher Sprache, im DIN A 4
Aktenordner zu übergeben,
Übergabe von Unterlagen über Datenträger, als CD-ROM
bzw.
vergleichbar, Schnittstelle DWG/DXF, erfolgt in
Abstimmung mit
dem AG

**03.02.1 Anfertigen von Revisionsunterlagen Lüftung**
Anfertigen von Bestands/Revisionsunterlagen für die
vorherbeschriebenen Anlagen in 3-facher Ausfertigung,
jeweils in einem Ordner mit beschriftetem Rückenschild
bestehend aus:
-Technische Beschreibung der Anlagen und technische
Unterlagen
-Aufstellung wiederkehrender Prüfungen
-Liste der eingebauten Geräte und Einrichtungen,
einschl. Ersatznachweisen,
-Einregulierungsprotokoll mit Einstellwerten der
Ventile
-Einmessung der Trasse
-Revisionszeichnungen in CAD-Qualität
-Trassenplan/Regelschema in der Zentrale unter Glas
-Meßprotokolle Netzüberwachung
-Protokoll der Sachverständigenabnahme,
Gewerbeaufsichtsamtes für Anlagen bzw. Anlagenteile,
die der Abnahmepflicht unterliegen,
-komplette Betriebs- und Wartungsanweisung mit
ausführlicher Beschreibung der Arbeitsfolgen bei In-
und Außerbetriebnahme, sowie bei Auftreten von
Störungen
Zusätzlich sind die Revisionszeichnungen einfach auf
Datenträger im DWG/DXF-Format zu übergeben;
Menge: 1,000 psch

**03.02.2 Wartungsvertrag Lüftung**
Einjähriger Wartungsvertrag mit Überprüfung und Wartung
der vorbeschriebenen Lüftungs-Anlage gemäß
Wartungsvertrag in Anlehnung an "AMEV Wartung 2018",
Durchführung der Wartung entsprechend
VDMA-Leistungsprogramm für Wartung nach
VDMA-Einheitsblatt VDMA 24 186- 6, Kleinmaterial
bis 100,-_ ist in den Wartungs-Dienst-Pauschalen
enthalten, im Preis sind auch Fahrkosten enthalten,
sonstige Ersatzteile nur gegen Berechnung, ein Exemplar
des Wartungsvertrages ist mit den Revisionsunterlagen
abzugeben, mit der Abgabe der Revisionsunterlagen ist
gleichzeitig die ausgefüllter Arbeitskarte abzugeben,
die Arbeitskarte ist nach dem in der o.g. Richtlinie
enthaltenen Muster anzufertigen
Menge: 4,000 Jahr

### Titel 04 Druckluft

#### Bereich 04.01 Drucklufterzeugung

**04.01.1 Stationäre Kolbenkompressoranlage**
Stationäre Kolbenkompressoranlage
schallgedämmt, vollautomatisch.

- Hochleistungsverdichterblock
- Hocheffiziente Kühlung über zahlreiche Kühlrippen,
  zusätzliche Kühlstifte im Druckluftaustritt und
großes Lüfterrad
- Korrosionsfreie Ventile, hubbegrenzt mit
  Edelstahl-Ventilzungen zur Vermeidung der
Ölkohlebildung
- Korrosionsfreie Ventile
- Verschleißfreier Direktantrieb
- Innenbeschichteter Druckbehälter
einschl. Sonderausrüstung/Zubehör:
- Automatischer Kondensatableiter
  (am Druckluftbehälter angebaut)
- Schlauchleitung 1m

Technische Daten
Ansaugleistung:  230 l/min
Effektive Liefermenge bei 12 bar(Ü): 188 l/min
Höchstüberdruck:  15 bar
Zylinderzahl:  2
Stufenzahl:  2
Nennleistung Antriebsmotor: 1,7 kW
Betriebsspannung/-frequenz:
400V/3Ph /50Hz
Schutzart:  IP 54
Druckbehälter:  90 l
Druckluftanschluss:  G 1/2"
Abmessungen (B x T x H):  1170 x
470 x 1000 mm
Schalldruckpegel:  64 dB(A)
Gewicht:  130 kg

Hersteller/Typ

'.......................................'
vom Bieter einzutragen.
Menge: 1,000 St

**04.01.2 Energiespar-Kältetrockner**
Energiespar-Kältetrockner

- Separater Kondensatabscheider, optimal abgestimmt,
  trennt anfallendes Kondensat auch bei schwankendem
  Druckluftdurchsatz zuverlässig vom Luftstrom
- Niedrige Differenzdruck, arbeitet mit großen
  Strömungsquerschnitten, keinen Vorfilter erforderlich
- Energiesparregelung, schaltet den
Kältemittelkompressor
  des Trockners nur ein, wenn erforderlich
- Kältespeicher mit hoher spezifischer Wärmekapazität
- Energiesparregelung mit thermischer Masse
- Elektrische Ausrüstung nach EN 60204-1
- Abscheidegrad Partikel >3µm

Technische Daten
Volumenstrom nach ISO 7183 A1: 0,6 m³/min
Eff. Leistungsaufnahme bei 100 % Volumenstrom: 0,29 kW
Eff. Leistungsaufnahme bei 50 % Volumenstrom: 0,17 kW
Eff. Leistungsaufnahme bei 10 % Volumenstrom: 0,04 kW
Drucktaupunkt Trockner:  + 3°C
Druckverlust:  0,07 bar
Max. Überdruck:  16 bar
Kältemittel:  R 134a
Umgebungstemperaturbereich:  +
3°C / + 43°C
Druckluftanschluss:  G 3/4
Elektrischer Anschluss:
230 V / 1 Ph / 50 Hz
Abmessungen (B x T x H):  630
x 484 x 779 mm
Gewicht:  70 kg

Hersteller/Typ

'.......................................'
vom Bieter einzutragen.
Menge: 1,000 St

**04.01.3 Druckluftfilter Extra**
Druckluftfilter Extra

- Korrosionsgeschütztes Aluminiumgehäuse
- Arretierschraube für fehlerfreies Öffnen und
Schließen
- Differenzdruck-Manometer, mechanisch
- Strömungsoptimierter Elementkopf
- Große Filterfläche durch tiefenplissierte
Filtermedien
- Stabile Polyester-Drainageschicht,
oberflächenbehandelt
- Stabile Elementkäfige aus Edelstahl-Lochblech

Technische Daten
Volumenstrom: 0,6 m³/min
Differenzdruck im Neuzustand (trocken): <0,05 bar
Anfänglicher Differenzdruck bei Sättigung: <0,20 bar
Rest-Aerosolgehalt am Austritt: <0,01 mg/m³
Überdruck max./min.:  16 / 2 bar
Temperatur Umgebung: +3 bis +50 °C
Eintrittstemperatur Druckluft: +3 bis +66 °C
Anschluss Druckluft, nach ISO 228
Anschluss Druckluft Standard: G 1/2
Abmessungen (B x T x H): 165 x 87 x 333 mm
Ausführung Kondensatableiter: automatisch
Gewicht (ohne Ableiter): 3,3 kg

Hersteller/Typ

'.......................................'
vom Bieter einzutragen.
Menge: 1,000 St

**04.01.4 Kondensataufbereitungssystem**
Kondensataufbereitungssystem,
geprüft und zertifiziert vom Institut für Bautechnik
- Leistungsfähiges Filtermaterial
- Mehrfacher Kondensatzulauf
- Klimazone 2: gemäßigt
  (Mittel- und Südeuropa, Teile Südamerikas,
Nordafrika)
einschl. Blindstopfen für nicht benötigte Anschlüsse

Technische Daten
geeignet für max. Kompressorliefermenge
(bei Klimazone 2): 1,9 m³/min
Behältervolumen: 10,0 l
Filterinhalt: 1 x 2,5 l / 2 x 2,6 l
Kondensatzulauf: 2 x DN 10
Wasserablauf (Schlauchmaß): DN 10
Zulässige Kondensattemperatur: +5 bis +60 °C
Abmessungen in mm (B x T x H): 290 x 222 x 528 mm
Leergewicht: ca. 3,5 kg

Hersteller/Typ

'.......................................'
vom Bieter einzutragen.
Menge: 1,000 St

#### Bereich 04.02 Druckluftverteilung

**04.02.10 Rohr Kupferrohr AD 15mm WD 1mm**
*** Bezugsbeschreibung
STLB-Bau 2015-04 041
Rohrleitung aus Kupferrohr DIN EN 1057, nahtlos, für
Wasser,
Außendurchmesser 15 mm, Wanddicke 1 mm, in Stangen,
einschl. Schweiß- bzw. Löt- und Dichtungsmittel, sowie
Herstellen der Verbindungen, Form- und
Verbindungsstücke
werden gesondert vergütet, Rohrbefestigungen werden
gesondert vergütet, Verlegung in Gebäuden, Montagehöhe
über
Gelände/Fußboden bis 3,5 m.
Menge: 1,000 m

**04.02.20 Rohr Kupferrohr AD 18mm WD 1mm**
*** wie Position 04.02.10
Außendurchmesser 18 mm
Menge: 44,000 m

**04.02.30 Rohr Kupferrohr AD 22mm WD 1mm**
*** wie Position 04.02.10
Außendurchmesser 22 mm
Menge: 29,000 m

**04.02.40 Rohr Kupferrohr AD 28mm WD 1mm**
*** wie Position 04.02.10
Außendurchmesser 28 mm
Menge: 6,000 m

**04.02.50 Bogen Kupfer AD 15mm**
*** Bezugsbeschreibung
STLB-Bau 2013-10 041
Bogen aus Kupfer, für Rohrleitung aus Kupferrohr DIN
EN 1057,
nahtlos, Außendurchmesser 15 mm.
Menge: 2,000 St

**04.02.60 Bogen Kupfer AD 18mm**
*** wie Position 04.02.50
Außendurchmesser 18 mm
Menge: 45,000 St

**04.02.70 Bogen Kupfer AD 22mm**
*** wie Position 04.02.50
Außendurchmesser 22 mm
Menge: 12,000 St

**04.02.80 Bogen Kupfer AD 28mm**
*** wie Position 04.02.50
Außendurchmesser 28 mm
Menge: 12,000 St

**04.02.90 T-Stück Kupfer AD 15mm**
STLB-Bau 2013-10 041
T-Stück aus Kupfer, für Rohrleitung aus Kupferrohr DIN
EN
1057, nahtlos, Außendurchmesser 15 mm.
Menge: 1,000 St

**04.02.100 T-Stück Kupfer AD 18mm**
*** wie Position 04.02.50
Außendurchmesser 18 mm
Menge: 1,000 St

**04.02.110 T-Stück Kupfer AD 22mm**
*** wie Position 04.02.50
Außendurchmesser 22 mm
Menge: 4,000 St

**04.02.120 T-Stück Kupfer AD 28mm**
*** wie Position 04.02.50
Außendurchmesser 28 mm
Menge: 6,000 St

**04.02.130 Muffe Kupfer AD 15mm**
STLB-Bau 2015-04 041
Muffe aus Kupfer, für Rohrleitung aus Kupferrohr DIN
EN 1057,
nahtlos, Außendurchmesser 15 mm.
Menge: 1,000 St

**04.02.140 Muffe Kupfer AD 18mm**
STLB-Bau 2015-04 041
Muffe aus Kupfer, für Rohrleitung aus Kupferrohr DIN
EN 1057,
nahtlos, Außendurchmesser 18 mm.
Menge: 2,000 St

**04.02.150 Muffe Kupfer AD 22mm**
STLB-Bau 2015-04 041
Muffe aus Kupfer, für Rohrleitung aus Kupferrohr DIN
EN 1057,
nahtlos, Außendurchmesser 22 mm.
Menge: 4,000 St

**04.02.160 Muffe Kupfer AD 28mm**
STLB-Bau 2015-04 041
Muffe aus Kupfer, für Rohrleitung aus Kupferrohr DIN
EN 1057,
nahtlos, Außendurchmesser 28 mm.
Menge: 2,000 St

**04.02.170 Reduziermuffe Kupfer AD 22mm x 15mm**
STLB-Bau 2015-04 041
Reduziermuffe aus Kupfer, für Rohrleitung aus
Kupferrohr DIN
EN 1057, nahtlos, Außendurchmesser 22 mm, 2.
Durchmesser
15 mm.
Menge: 2,000 St

**04.02.180 Reduziermuffe Kupfer AD 22mm x 18mm**
STLB-Bau 2015-04 041
Reduziermuffe aus Kupfer, für Rohrleitung aus
Kupferrohr DIN
EN 1057, nahtlos, Außendurchmesser 22 mm, 2.
Durchmesser
18 mm.
Menge: 2,000 St

**04.02.190 Reduziermuffe Kupfer AD 28mm x 22mm**
STLB-Bau 2015-04 041
Reduziermuffe aus Kupfer, für Rohrleitung aus
Kupferrohr DIN
EN 1057, nahtlos, Außendurchmesser 28 mm, 2.
Durchmesser
22 mm.
Menge: 4,000 St

**04.02.200 Übergangsstück Kupfer AD 15mm**
Übergangsstück aus Kupfer,
für Rohrleitung aus Kupferrohr DIN EN 1057, nahtlos,
größter Außendurchmesser 15 mm.
Menge: 1,000 St

**04.02.210 Übergangsstück Kupfer AD 18mm**
Übergangsstück aus Kupfer,
für Rohrleitung aus Kupferrohr DIN EN 1057, nahtlos,
größter Außendurchmesser 18 mm.
Menge: 10,000 St

**04.02.220 Übergangsstück Kupfer AD 22mm**
Übergangsstück aus Kupfer,
für Rohrleitung aus Kupferrohr DIN EN 1057, nahtlos,
größter Außendurchmesser 22 mm.
Menge: 4,000 St

**04.02.230 Übergangsstück Kupfer AD 28mm**
Übergangsstück aus Kupfer,
für Rohrleitung aus Kupferrohr DIN EN 1057, nahtlos,
größter Außendurchmesser 28 mm.
Menge: 4,000 St

**04.02.240 Trapezhänger Stahl verz**
Trapezhänger, aus verzinktem Flach-Stahl, einschl.
Befestigungsschrauben, schallentkoppelt gelagert, der
rechnerische Nachweis der Tragfähigkeit ist auf
Verlangen
vorzulegen.
Menge: 60,000 St

**04.02.250 Rohraufhängung Stahl verz L 1-1,5m DN12**
Rohraufhängung, aus verzinktem Stahl, mit
schalldämmenden
Einlagen, Anforderungen entsprechend DIN 4109, Länge
Aufhängung über 1 bis 1,5 m, Befestigung über
Gewindestäbe
an bauaufsichtlich zugelassenen Dübeln, Rohr aus
nichtrostendem Stahl, DN 12
Menge: 1,000 St

**04.02.260 Rohraufhängung Stahl verz L 1-1,5m DN15**
Rohraufhängung, aus verzinktem Stahl, mit
schalldämmenden
Einlagen, Anforderungen entsprechend DIN 4109, Länge
Aufhängung über 1 bis 1,5 m, Befestigung über
Gewindestäbe
an bauaufsichtlich zugelassenen Dübeln, Rohr aus
nichtrostendem Stahl, DN 15
Menge: 38,000 St

**04.02.270 Rohraufhängung Stahl verz L 1-1,5m DN20**
Rohraufhängung, aus verzinktem Stahl, mit
schalldämmenden
Einlagen, Anforderungen entsprechend DIN 4109, Länge
Aufhängung über 1 bis 1,5 m, Befestigung über
Gewindestäbe
an bauaufsichtlich zugelassenen Dübeln, Rohr aus
nichtrostendem Stahl, DN 20
Menge: 22,000 St

**04.02.280 Rohraufhängung Stahl verz L 1-1,5m DN25**
Rohraufhängung, aus verzinktem Stahl, mit
schalldämmenden
Einlagen, Anforderungen entsprechend DIN 4109, Länge
Aufhängung über 1 bis 1,5 m, Befestigung über
Gewindestäbe
an bauaufsichtlich zugelassenen Dübeln, Rohr aus
nichtrostendem Stahl, DN 25
Menge: 10,000 St

**04.02.281 Wand- und Deckendurchführung F 90, DN 15**
Wand- und Deckenrohrdurchführung von brennbaren und
nichtbrennbaren Rohrleitungen mit Deckenverguss durch
Massivbauteile mit Anforderung an den vorbeugenden
Bandschutz, gem. den Vorgaben der
Muster-Leitungsanlagen-Richtlinie herstellen
Wandstärke : 200 - 250 mm
Anforderung : R 90
Öffnungsart  : Kernbohrung
Rohrdurchm : DN 15
Menge: 1,000 St

**04.02.282 Flexible Rohrisolierung 22mm**
*** Bezugsbeschreibung
Flexible Rohrisolierung aus geschlossenzelligem
Weichschaum
mit robuste Außenhaut (reißfestem rotem Schutzmantel
aus
Polyethylen)
- Brandverhalten: Euroklasse E (EN 13501-1)
- Temperatureinsatzbereich: 0 °Cbis 100 °C (EN 14707)
- schalldämpfende Eigenschaften
- Materialstärke 4 mm
- Rohrnennweite: 22mm
Menge: 2,000 m

**04.02.283 Flexible Rohrisolierung 28mm**
*** wie Position 04.02.282
- Rohrnennweite: 22mm
Menge: 1,000 m

**04.02.284 Zusätzl.Dichtheitsprüfung Rohr**
STLB-Bau 2011-04 041
Zusätzliche Dichtheitsprüfung von Rohrleitungen, im
Gebäude,
mit Luft/Gas, Prüfdruck 20 bis 50 kPa, vor
Fertigstellung der
Anlage, einschl. der hierfür erforderlichen
Verschlüsse und
Anschlüsse sowie deren Beseitigung nach der Druckprobe.
Menge: 1,000 psch

**04.02.285 Bezeichnungsschild**
Bezeichnungsschild mit Befestigung, einschl.
dauerhafter Beschriftung mittels Beschriftungsgerät,
graviert oder geprägt, Schildmaß 120 x 60 mm, liefern
und montieren
Menge: 4,000 St

#### Bereich 04.03 Armaturen, Anschlüsse usw.

**04.03.10 Kugelhahn 1/2"**
Kugelhahn mit vollem Durchgang
Gehäuse  : Messing vernickelt
Kugel  : Messing hart verchromt
Kugeldichtung : Teflon
Spindeldichtung : Teflon
Gewinde  : 1/2"
Nenndurchmesser : DN 15
Höchstdruck : 30 bar
Menge: 13,000 St

**04.03.20 Kugelhahn 3/4"**
Kugelhahn mit vollem Durchgang
Gehäuse  : Messing vernickelt
Kugel  : Messing hart verchromt
Kugeldichtung : Teflon
Spindeldichtung : Teflon
Gewinde  : 3/4"
Nenndurchmesser : DN 20
Höchstdruck : 30 bar
Menge: 1,000 St

**04.03.30 Kugelhahn 1"**
Kugelhahn mit vollem Durchgang
Gehäuse  : Messing vernickelt
Kugel  : Messing hart verchromt
Kugeldichtung : Teflon
Spindeldichtung : Teflon
Gewinde  : 1"
Nenndurchmesser : DN 25
Höchstdruck : 30 bar
Menge: 2,000 St

**04.03.40 Filterregler 1/2"**
Filterregler zum direkten Leitungseinbau, zur
hocheffizienten
Wasser- und Partikelabscheidung,
Filtertasse mit Bajonettverschluss aus Sichtglas,
mit Befestigungswinkel zur Wandmontage und Manometer
weiß
- Betriebsmedium: Druckluft
- Nenndruck: PN10
- Regelbereich: 0,3 - 10 bar
- Anschlussgewinde: 1/2"
- Entleerung: manuell
- Luftdurchgang:  60 Ltr./ sek. bei 6 bar
Hersteller/Typ

'.......................................'
vom Bieter einzutragen
Menge: 9,000 St

**04.03.50 Automatischer Schlauchaufroller für Druckluft**
Automatischer Schlauchaufroller für Druckluft
Schlauchlänge : 16 m
Schlauchdurchmesser : 8x 12
Montage  : Decke
Schwenkbereich : 300°
Einschl. Befestigungskonstruktion an Decke
Hersteller/Typ

'.......................................'
vom Bieter einzutragen.
Menge: 4,000 St

**04.03.51 Deckenanschlussbox**
Anschlussbox zur Einspeisung von Strom und Druckluft an
Einsatzfahrzeugen, zur Deckenmontage
Menge: 2,000 St

**04.03.52 Anschlussleitung zur Einspeisung an Einsatzfahrzeugen**
konfektionierte und kodierte Anschlussleitung zur
Einspeisung
von Strom und Druckluft an Einsatzfahrzeugen zur
Aufrechterhaltung der Einsatzbereitschaft, vestehend
aus
Anschlussleitung und Anschlusskupplung zum Anschluss an
vorbeschriebener Deckenanschlussbox,
Länge Kombikabel: 4 m
Nennspannung:  230 V
Menge: 2,000 St

**04.03.53 Einspeisekit für Einsatzfahrzeuge**
Einspeisekit zur Strom- und Druckluftversorgung für
Einsatzfahrzeuge mit automatischem und manuellem
Auswurf,
mit integriertem Unterspannungswächter,
Nennspannung: 230 V
Menge: 1,000 St

**04.03.54 Verschlusskupplung 7,2x 1/2" AG**
Verschlusskupplung
Werkstoff  : Messing
Größe  : 7,2x 1/2" AG
Menge: 6,000 St

**04.03.55 Kupplungsstecker 7,2x 1/2" AG**
Kupplungsstecker
Werkstoff  : Messing
Größe  : 7,2x 1/2" AG
Menge: 3,000 St

**04.03.56 Y- Verteiler 1/2"**
Y- Verteiler
Werkstoff  : Messing vernickelt
Größe  : 1/2"
Menge: 3,000 St

**04.03.57 Schrägsitzrückschlagventil**
Schrägsitzrückschlagventil
Werkstoff  : Messing
Größe  : 1/2" IG
Sitzdichtung : NBR
Menge: 3,000 St

**04.03.58 Abreißkupplungsdose**
Abreißkupplungsdose zum Fahrzeuganschluss
Menge: 3,000 St

**04.03.59 Abreißkupplungsstecker**
Abreißkupplungsstecker zum Fahrzeuganschluss
Menge: 3,000 St

**04.03.60 Druckluftschlauch aus PVC**
Druckluftschlauch aus PVC-Gewebestruktur liefern,
ablängen und an die Geräte anschließen, einschl. erf.
Anschlussmaterial und Schlauchschellen
Größe  : DN 9
Menge: 40,000 m

**04.03.61 Ausblaspistole**
Ausblaspistole
mit Stecknippel, Betriebsdruck 10 bar,
zur Verwendung mit Druckluftschlauch

Hersteller/Typ

'.......................................'
vom Bieter einzutragen.
Menge: 2,000 St

**04.03.62 Handreifenfüllmesser, geeicht**
Handreifenfüllmesser, geeicht
mit überdrucksicherem Manometer, Messbereich 0-10 bar,
Druckluftanschluss 6 mm Schlauchtülle,
zur Verwendung mit Druckluftschlauch

Hersteller/Typ

'.......................................'
vom Bieter einzutragen.
Menge: 2,000 St

#### Bereich 04.04 Durchbrüche, Bohrungen, Schlitze

*Hinweis*
Es wird darauf hingewiesen, dass nachfolgend
aufgeführte
Wanddurchführungen als Bohrungen in entsprechendem
Durchmesser ausgeschrieben werden. Bei der Angabe der
Wand- bzw. Deckenstärken wird der Putz nicht
berücksichtigt. Andere, nicht als Bohrung ausgeführte,
Durchbrüche sind nach vollständiger Montage der
Leitungen eigenverantwortlich und auf eigene Kosten zu
verschließen.
Bei Bohrungen die größer als notwendig ausgeführt
werden, sind die verbleibenen Ringspalte nach
Verlegung der entsprechenden Leitungen
eigenverantwortlich zu verschließen. dabei sind die
Anforderungen an den vorbeugenden Brandschutz zu
beachten (F-90 Wand).
Die Oberflächenbeschaffenheit ist der der vorhandenen
Wände anzugleichen.

**04.04.1 Kernbohrung Wand D 30-55mm T 15-25cm**
Kernbohrung, Untergrundfläche senkrecht, Mauerwerk aus
Poroton, Bohrdurchmesser über 30 bis 55 mm, Bohrtiefe
über
15 bis 25 cm,
Ausführung innerhalb des Bauwerks, Ausführung in allen
Geschossen,
Einschl. späterer Wiederverschluss der nach der
Installation
ggf. verbleibenden Restöffnung mit Mörtel oder ähnlich
geeignetem Material.
(Hinweis: Bohrungen sollen passend für spätere
Installation
ausgeführt werden. Ein Wiederverschluss mit Mörtel o.
ähnlich
geeignetem Material wird dann nicht erforderlich!)
Menge: 1,000 St

#### Bereich 04.05 Druckluft Sonstiges

**04.05.1 Inbetriebnahme Druckluftanlage**
Inbetriebnahme der komplett montierten Druckluftanlage
durch den Auftragnehmer im Beisein des Betreibers oder
eines Vertreters, Funktionsprüfung aller Anlagenteile,
Inbetriebnahmeprotokoll, Einweisung des
Bedienungspersonals, Anfertigen und Übergabe des
Kontrollbuches,
Menge: 1,000 psch

*Hinweis*
Bestandsunterlagen sind dem AG 10 Werktage vor der
Abnahme 3-fach, in deutscher Sprache, im DIN A 4
Aktenordner zu übergeben,
Übergabe von Unterlagen über Datenträger, als CD-ROM
bzw.
vergleichbar, Schnittstelle DWG/DXF, erfolgt in
Abstimmung mit
dem AG

**04.05.2 Anfertigen von Revisionsunterlagen**
Anfertigen von Revisionsunterlagen
für die vorherbeschriebene Anlage
in 3-facher Ausfertigung, bestehend aus:
-Technische Beschreibung der Anlage
-Aufstellung wiederkehrender Prüfungen
-Liste der eingebauten Geräte und Einrichtungen, einschl. Ersatznachweisen
-Revisionszeichnungen digitalisiert, DWG-Format
-Darstellung der Hauptrohrtrassen in
 der Zentrale unter Glas
-Messprotokolle
-Genehmigungsurkunden des TÜV oder Ge-
 werbeaufsichtsamtes für Anlagen bzw.
 Anlagenteile die der Abnahmepflicht
 unterliegen
-komplette Betriebs- und Wartungsanweisung mit ausführlicher Beschreibung
 der Arbeitsfolgen bei In- bzw. Außerbetriebnahme, sowie bei Auftreten von
 Störungen
-Niederschriften über sämtliche stattgefundenen Druckproben
-Niederschrift über Inbetriebnahme und
 Einweisung des Bedienungspersonals
Menge: 1,000 psch

**04.05.3 Wartung Druckluftanlage**
*** Bedarfsposition ohne GB
Wartungsvertrag mit 1-maliger Überprüfung und Wartung
der Kompressoranlage, gemäß Wartungsvertrag in
Anlehnung
an "AMEV Wartung 2018", Durchführung der Wartung
entsprechend
VDMA-Leistungsprogramm für Wartung nach
VDMA-Einheitsblatt VDMA 24 186-2,
Kleinmaterial bis 25,- _ ist in den
Wartungs-Dienst-Pauschalen
enthalten,
sonstige Ersatzteile nur gegen Berechnung,
im Preis sind auch Fahrkosten enthalten
ein Exemplar des Wartungsvertrages ist dem Angebot
beizufügen, mit der Abgabe der Revisionsunterlagen ist
gleichzeitig die ausgefüllte Bestandsliste abzugeben,
die Bestandsliste ist nach dem in der o.g. Richtlinie
enthaltenen Muster anzufertigen
Menge: 4,000 Jahr

### Titel 05 Abgasabsaugung

#### Bereich 05.01 Installationarbeiten

**05.01.1 Feuerwehr-Abgasabsaugsystem als mitfahrende Anlage, 9 m**
Feuerwehr-Abgasabsaugsystem, als mitfahrende Anlage, BG
zugelassen, mit GS-Prüfsiegel,  bestehend aus:
- Systemlaufschiene, Profil-Wandstärke bis 3,5mm,
ausgelegt
  für eine hohe Verschleißfestigkeit und beste
  Rolleigenschaften, einschließlich Führungs-,
Befestigungs-
  und Stabilitätsprofil, aus einem Stück gefertigt
- 6,60 m Hochtemperatur-Abgasschlauch DN 100, geeignet
bis
  210°C Abgastemperatur
- Federbalancer aus schlagfestem Aluminium
- druckluftgesteuerte Ablöseautomatik mit Druckregler
und
  Manometer
- Abkopplungsventil
- Sicherheitsablösung
- Handschalter am Schlauch
- Druckluftschlauchpaket (Druckluftkomponenten bis 10
bar
  geeignet)
- Spezialerfassungsdüse DN 100 - DN 125
  für 100% ige Erfassung der Fahrzeugabgase
Fahrweg: ca. 9 m
Hersteller/Typ '
....................................................'
vom Bieter einzutragen
Menge: 2,000 St

**05.01.2 Feuerwehr-Abgasabsaugsystem als mitfahrende Anlage, 9 m**
Feuerwehr-Abgasabsaugsystem, als mitfahrende Anlage, BG
zugelassen, mit GS-Prüfsiegel,  bestehend aus:
- Systemlaufschiene, Profil-Wandstärke bis 3,5mm,
ausgelegt
  für eine hohe Verschleißfestigkeit und beste
  Rolleigenschaften, einschließlich Führungs-,
Befestigungs-
  und Stabilitätsprofil, aus einem Stück gefertigt
- 6,60 m Hochtemperatur-Abgasschlauch DN 100, geeignet
bis
  210°C Abgastemperatur
- Federbalancer aus schlagfestem Aluminium
- druckluftgesteuerte Ablöseautomatik mit Druckregler
und
  Manometer
- Abkopplungsventil
- Sicherheitsablösung
- Handschalter am Schlauch
- Druckluftschlauchpaket (Druckluftkomponenten bis 10
bar
  geeignet)
- Spezialerfassungsdüse DN 70 - DN 100
  für 100% ige Erfassung der Fahrzeugabgase
Fahrweg: ca. 9 m
Hersteller/Typ '
....................................................'
vom Bieter einzutragen
Menge: 1,000 St

**05.01.3 Befestigungssatz Systemlaufschiene**
Befestigungssatz für in Vorposition enthaltene
Systemlaufschiene zur Deckenmontage an Trapezblechdecke
über Konsolen bzw. Rohrabhängungen
Menge: 6,000 St

**05.01.4 Überschubbegrenzer**
Überschubbegrenzer aus galvanisch verzinktem Stahl,
zugehörig zum vorbeschriebenem
Feuerwehr-Abgasabsaugsystem, zur Befestigung am
Auspuffendrohr, Aufmaßfertigung
Menge: 3,000 St

**05.01.5 Druckluftinstallationsmaterial**
Druckluftinstallationsmaterial für vorbeschriebenes
Feuerwehr-Abgasabsaugsystem, bestehend aus:
- PE-Schutzrohr mit Befestigung
- Druckschlauch 4/6
- allen Verbindungsbauteilen für eine
Stellplatzversorgung
  einschließlich anteiliger Sammelleitung
Menge: 3,000 St

**05.01.6 Radialventilator**
Radialventilator, geeignet für die Verwendung in
Abgasabsauganlagen, in Industrieausführung aus
Stahlblech
gefertigt, lackiert in RAL 5015, Flügelrad statisch und
dynamisch ausgewuchtet,mit rückwärtsgekrümmte
Schaufeln,
einschließlich Standfuß,
Volumenstrom:  max. 3500 m³/h
ext. Pressung:  mind. 500 Pa
Motor :  1,5 kW, 400 V, 3,5 A
Saugseitiger Anschluss : DN 280
Druckseitiger Anschluss : DN 280
Hersteller/Typ '
....................................................'
vom Bieter einzutragen
Menge: 1,000 St

**05.01.7 Schalldämmhaube**
Schalldämmhaube für vorbeschriebenen Ventilator, aus
verzinktem Stahlblech, mit Grundrahmen, mit
Mineralwoll- /
Noppenschaumdämmung, einschl. Einbau des Ventilators,
einschließlich Unterkonstruktion zur Aufstellung auf
Stahlbetondecke
Schalldämpfung: 15 dB(A)
Haubengrundfläche: 725x725mm
Höhe mit Fuß: 790mm
Menge: 1,000 St

**05.01.8 Schwingungsdämpfer-Satz**
Schwingungsdämpfer-Satz, 4 Stück Schwingmetall,
einschließlich zugehöriger Scheiben und Muttern für
vorbeschriebenen Ventilator
Menge: 1,000 Psch

**05.01.9 flexible Verbindungsstutzen rund, DN 200**
flexible Verbindungsstutzen rund zur Schallentkopplung
des
Ventilators, aus Gummi, einschließlich
Befestigungsschellen
Größe: DN 280
Menge: 2,000 St

**05.01.10 Ventilator-Nachlaufsteuerung**
Ventilator-Nachlaufsteuerung, im pulverbeschichteten
Metallgehäuse, zum automatische Anlaufen der
Absauganlage
beim Öffnen der Tore über einen potentialfreien Kontakt
(Taster, bauseitiger Impulsschalter) oder durch den
Druckdifferenzschalter, Zeitschaltrelais, mit
Motorschutzschalter, Betriebsmeldung mit
potentialfreiem
Kontakt am Schütz, Störmeldung,
Schaltstellungen: AUTOMATIK / AUS / HAND
für in Vorpositionen beschriebenem Ventilator,
einschließlich
kompletter Verkabelung aller Anlagenkomponenten
Menge: 1,000 St

**05.01.11 Druckschalter**
Druckschalter im Kunststoffgehäuse schlagfest,
werkseingestellt, hysteresefreie Ausführung, mit
Metallgewindeanschluss
Menge: 3,000 St

**05.01.12 Wickelfalzrohr für Abgas-Absaugung, DN 100**
*** Bezugsbeschreibung
Wickelfalzrohr aus verzinktem Stahl, mit
Steckverbinder, ohne
Lippendichtung, zur Verwendung in Abgas-Absauganlagen
geeignet, geschraubt/genietet, max.
Betriebsüber-/-unterdruck
bis 1000 Pa, Luftdichtheitsklasse D DIN EN 12237
Nenngröße: DN 100
Menge: 1,000 m

**05.01.13 Wickelfalzrohr verz.Stahl DN 160**
*** wie Position 05.01.12
DN 160
Menge: 29,000 m

**05.01.14 Wickelfalzrohr verz.Stahl DN 225**
*** wie Position 05.01.12
DN 225
Menge: 3,000 m

**05.01.15 Wickelfalzrohr verz.Stahl DN 280**
*** wie Position 05.01.12
DN 280
Menge: 11,000 m

**05.01.16 Bogen bis 90°, DN 100**
*** Bezugsbeschreibung
Bogen bis Winkelgrad 90° , für vorbeschriebenes
Wickelfalzrohr, mit Steckverbinder, ohne
Lippendichtung, zur
Verwendung in Abgas-Absauganlagen geeignet
für Dichtheitsklasse D nach DIN EN 12237,
Material: verzinktes Stahlblech
Nennweite: DN 100
Menge: 3,000 St

**05.01.17 Bogen bis 90°, DN 160**
*** wie Position 05.01.16
Nennweite: DN 160
Menge: 2,000 St

**05.01.18 Bogen bis 90°, DN 280**
*** wie Position 05.01.16
Nennweite: DN 280
Menge: 5,000 St

**05.01.19 T-Stück, DN 280**
*** Bezugsbeschreibung
T-Stück, in gepresster Bauweise, aus zwei Halbschalen
oder
mit gepresstem PSU, 90 Grad, symmetrisch. Ausführung
nach
DIN EN 1506, Steckverbindungen mit werksseitig fest
montierter Doppellippendichtung aus
alterungsbeständigem
EPDM-Gummi, temperaturbeständig von -30 bis +100° C,
für Dichtheitsklasse D nach DIN EN 12237.
Nennweiten 80 bis 315 mit selbstsicherndem Stecksystem
zur weitestgehend schraubenlosen Verbindung.
Material: verzinktes Stahlblech
Nennweite d1: DN 280
Nennweite d3: DN 280
Menge: 1,000 St

**05.01.20 T-Stück, DN 225 x DN 160**
*** wie Position 05.01.19
Nennweite d1: DN 225
Nennweite d3: DN 160
Menge: 1,000 St

**05.01.21 Reduzierung DN 200 x DN 160**
*** Bezugsbeschreibung
Reduzierung lang, Ausführung nach DIN EN 1506,
Steckverbindungen mit werksseitig fest montierter
Doppellippendichtung aus alterungsbeständigem
EPDM-Gummi,
temperaturbeständig von -30 bis +100° C,
für Dichtheitsklasse D nach DIN EN 12237,
Nennweiten 80 bis 315 mit selbstsicherndem Stecksystem
zur weitestgehend schraubenlosen Verbindung,
Material: verzinktes Stahlblech
Nennweite d1: DN 280
Nennweite d2: DN 225
Menge: 1,000 St

**05.01.22 Reduzierung DN 280 x DN 160**
*** wie Position 05.01.21
Nennweite d1: DN 280
Nennweite d2: DN 160
Menge: 1,000 St

**05.01.23 Reduzierung DN 225 x DN 160**
*** wie Position 05.01.21
Nennweite d1: DN 225
Nennweite d2: DN 160
Menge: 1,000 St

**05.01.24 Reduzierung DN 160 x DN 100**
*** wie Position 05.01.21
Nennweite d1: DN 160
Nennweite d2: DN 100
Menge: 3,000 St

**05.01.25 Rohrschalldämpfer DN 280**
Rohrschalldämpfer für Abgas-Absauganlage geeignet,
liefern und montieren
Nennweite : DN 280
Dämmstärke : 60 mm
Länge  : 900 mm
Menge: 1,000 St

**05.01.26 Dachdurchführung mit wärmeisoliertem Rohr, DN 280**
Dachdurchführung mit wärmeisoliertem Rohr, zur
Vermeidung
von Kondensatbildung, mit harmonischem Übergang
zwischen
Haube und Dachdurchführung. Bestehend aus:
Doppelwandigem Wickelfalzrohr mit zwischenliegender
Mineralwollisolierung, unten mit Endkappe zur
Abdeckung der
Isolierung. Außenrohr mit wasserdicht angebauter grauer
Performplatte (ähnlich RAL 7040), die der Dachstruktur
angepasst werden kann, zum bauseitigem Anschluss von
Installationsleitungen
zur bauseitigen Montage liefern
Material: verzinktes Stahlblech
Nennweite: DN 280
Dachneigung: 30°
Hersteller/Typ '
....................................................'
vom Bieter einzutragen
Menge: 1,000 St

**05.01.27 Deflektorhaube DN 280**
Deflektorhaube, verzinkt, in strömungsoptimierter
Ausführung
für Abgas-Absauganlage geeignet, in bauseits
montierter Dach
liefern und montieren
Nennweite : DN 280
Menge: 1,000 St

**05.01.28 Regenkragen rund DN 280**
Regenkragen, rund
aus verzinktem Stahlblech für
Rohr-Durchmesser: DN 280
liefern und montieren
Menge: 1,000 St

**05.01.29 Farbe Deflektorhaube**
*** Bedarfsposition ohne GB
Zuschlag für Lieferung der
vorbeschriebenen Deflektorhaube in
farbiger Ausführung, nach RAL,
Farbe : angepasst an Dachfläche
Menge: 1,000 St

**05.01.30 Farbe Regenkragen**
*** Bedarfsposition ohne GB
Zuschlag für Lieferung des
vorbeschriebenen Regenkragen in
farbiger Ausführung, nach RAL,
Farbe : angepasst an Dachfläche
Menge: 1,000 St

**05.01.31 Schwitzwasserisolierung Kaltbereich, DN 280**
Schwitzwasser-Isolierung des Abgasrohres im
Kaltbereich,
Ausführung mit Mineralfaserrohrschalen aus konzentrisch
gewickelter Steinwolle mit einer gitternetzverstärkten,
reißfesten Alu-Sandwich-Folie mit selbstklebender
Überlappung (Längsnaht) kaschiert, (nichtbrennbar A2
nach DIN 4102), einseitig aufgeschlitzt, zur leichteren
Montage auf der Innenwand eingesägt, Rundstöße mit 100
mm breitem selbstklebendem Alu-Folienband abgeklebt,
liefern und vorschriftsmäßig montieren
Rohr max. : DN 280
Dämmdicke : 30 mm
Menge: 2,000 m

**05.01.32 Gewindestange aus verzinktem Stahl**
Gewindestange aus verzinktem Stahl
Gewindegröße: M10
Menge: 30,000 m

**05.01.33 verzinkte Sechskantmutter mit selbstsicherndem Kunststoffring**
verzinkte Sechskantmutter mit selbstsicherndem
Kunststoffring,
DIN 985
Gewindegröße: M10
Menge: 75,000 St

**05.01.34 verzinkte Unterlegscheibe, DIN 125**
verzinkte Unterlegscheibe, DIN 125
Gewindegröße: M10
Menge: 75,000 St

**05.01.35 Luftkanalbefestiger, schallentkoppelt**
schallentkoppelter Luftkanalbefestiger aus verzinktem
Stahlblech, mit integriertem Federelement
Hersteller/Typ '
....................................................'
vom Bieter einzutragen
Menge: 56,000 St

**05.01.36 Installationsschiene f. Rohrbefestigung 38/40**
Montageschiene als offenes Kastenprofil aus 2,0 mm
dickem, verzinktem Stahl mit Loch/Langlochabständen von
25 mm zur Befestigung von Rohrleitungen,
Hilfskonstruktionen und dergleichen
liefern und montieren,
Größe : 38/40 mm
Menge: 40,000 m

**05.01.37 Profilstahl für Sonderkonstruktionen**
verzinkter Profilstahl für zusätzliche Befestigungskonstruktionen
in verschraubter oder verschweißter Form, komplett in fertiger
Arbeit liefern und montieren
Menge: 25,000 kg

#### Bereich 05.02 Abgasabsaugung Sonstiges

**05.02.1 Werkplanung Abgas-Absaugung**
Werkplanung der Anlage einschließlich technischer
Klärung, Erstellung auf CAD-System in deutscher
Sprache.
bestehend aus:
Anlagenschema, Schaltplänen, Stromlaufplan, Stückliste
und Klemmenplan.
Vorlage der Werkplanung zur Freigabe bei der Bauleitung
vor Weiterleitung an Schaltschrankbau als PDF-File
(z.B. via E-mail).
Die Übergabe der Dokumentation, Montageanleitung,
Betriebs- und Wartungsanweisungen usw. nach
Inbetriebnahme und einmaliger Revision 2-fach als
Papier-Ausdruck und 1-fach auf CD (DVD)
Menge: 1,000 psch

**05.02.2 Sachverständigen-Abnahme Abgas-Absaug-Anlage**
Sachverständigenabnahme der Abgas-Absaug-Anlage, mit
Leistungsmessung, Erstellung eines Abnahmeprotokolls,
einschließlich erforderlicher Anmeldung sowie
Anfertigen hierfür erforderlicher Unterlagen, der
Schriftverkehr ist dem Bauherrn bzw. dem Ing.-Büro als
Kopie zu übergeben
Menge: 1,000 psch

**05.02.3 Inbetriebnahme und Einweisung**
des vom Bauherrn benannten Bedienpersonals für die
vorbeschriebenen Anlagen
Menge: 1,000 psch

*Hinweis*
Bestandsunterlagen sind dem AG 10 Werktage vor der
Abnahme 3-fach, in deutscher Sprache, im DIN A 4
Aktenordner zu übergeben,
Übergabe von Unterlagen über Datenträger, als CD-ROM
bzw.
vergleichbar, Schnittstelle DWG/DXF, erfolgt in
Abstimmung mit
dem AG

**05.02.4 Anfertigen von Revisionsunterlagen**
Anfertigen von Revisionsunterlagen für die
vorherbeschriebene Anlage 3-facher Ausfertigung,
jeweils in einem Ordner mit beschriftetem Rückenschild
bestehend aus:
-Technische Beschreibung der Anlage
-Aufstellung wiederkehrender Prüfungen
-Liste der eingebauten Geräte und Einrichtungen,
einschl. Ersatznachweisen,
-Einstellwerte der Regulierklappen bzw.
Strangregulierventile
-Revisionszeichnungen in CAD-Qualität
-Inbetriebnahme und Einweisungsprotokolle
-Hinweise für den Betreiber;
 Auflistung der Arbeitsfolgen bei In- und Außerbetriebnahme sowie bei Auftreten von Störungen
-Hinweise für Instandhaltungsmaßnahmen
-Liste der eingebauten Geräte und Einrichtungen,
 einschl. Ersatznachweisen sowie der kompletten
 Herstellerunterlagen
-komplette Betriebs- und Wartungsanweisung
Zusätzlich sind die Revisionszeichnungen einfach auf
Datenträger im DWG/DXF-Format zu übergeben;
Mit der Abgabe der Revisionsunterlagen ist die
ausgefüllte Bestandsliste nach den in der
AMEV-Richtlinie "Wartung 2018" enthaltenen Mustern
abzugeben.
Menge: 1,000 St

**05.02.5 Wartungsvertrag**
Einjähriger Wartungsvertrag mit Überprüfung und Wartung
der vorbeschriebenen Anlage
gemäß Wartungsvertrag in Anlehnung an "AMEV Wartung
2018",
Kleinmaterial bis 25,- _ ist in den
Wartungs-Dienst-Pauschalen
enthalten,
sonstige Ersatzteile nur gegen Berechnung,
im Preis sind auch Fahrkosten enthalten
ein Exemplar des Wartungsvertrages ist dem Angebot
beizufügen, mit der Abgabe der Revisionsunterlagen ist
gleichzeitig die ausgefüllte Bestandsliste abzugeben,
die Bestandsliste ist nach dem in der o.g. Richtlinie
enthaltenen Muster anzufertigen
Menge: 4,000 Jahr

### Titel 06 Sonstiges

*Hinweis*
Stundenlohnarbeiten

Für unvorhersehbare Arbeiten, die nicht in der
Leistungsbeschreibung erfasst sind, sind Monteur- und
Helferstunden anzubieten.

Stundenlohnarbeiten dürfen nur auf besondere Anordnung
der Bauleitung oder des Auftraggebers ausgeführt
werden.

Zur Verrechnung kommen nur die nachfolgend angebotenen
Stundensätze. Meister- und Polierstunden werden wie
Facharbeiterstunden vergütet. Das Vorhalten von
Arbeitsgeräten ist mit den Lohnzuschlägen abgegolten.
Wird für Stundenlohnarbeiten eine besondere Aufsicht
geführt, so wird für das Aufsichtspersonal keine
Vergütung gewährt, wenn nicht anders vereinbart.

Die Abrechnung der Stundenlohnarbeiten erfolgt nach den
gesetzlichen Vorschriften und nach den z. Zt. gültigen
Tariflöhnen und Zuschlägen einschließlich ev.
Auslösungen und Fahrgelder.

Die Stundenzettel sind mindestens wöchentlich dem
Bauherren bzw. seines Vertreters vorzulegen und
abzeichnen zu lassen. Verspätet eingereichte
Stundenzettel werden nicht  abgezeichnet. Zur
Abrechnung kommen nur gegengezeichntete Stundenzettel.

Stundenlohnzettel müssen eindeutig erkennen lassen:
 Vor- und Zuname
 Beruf
 Lohngruppe (lt. Tarif)
 Arbeitsleitung nach Zeit, Ort und Dauer

**06.1 Stundenlohn Monteur**
Für evtl. erforderliche Arbeiten, die
nicht im Leistungsverzeichnis erfasst
sind und gegen Nachweis zur Ausführung
kommen, werden verrechnet für:
Monteur
Menge: 10,000 Std

**06.2 Stundenlohn Helfer**
Für evtl. erforderliche Arbeiten, die
nicht im Leistungsverzeichnis erfasst
sind und gegen Nachweis zur Ausführung
kommen, werden verrechnet für:
Helfer
Menge: 5,000 Std

**06.3 Stundenlohn Lehrling**
Für evtl. erforderliche Arbeiten, die
nicht im Leistungsverzeichnis erfasst
sind und gegen Nachweis zur Ausführung
kommen, werden verrechnet für:
Lehrling
Menge: 5,000 Std

USt %: 19,00
